# Feuerwehr Bad Marienberg
Angebotsaufforderung (GAEB DA XML 3.3, DA83)
Projekt: 2402
Währung: EUR
Vergabeart: Öffentliche Ausschreibung
Abgabeort: siehe Vertragsbedingungen; ;
Ausführungsbeginn: 12.10.2026
Ausführungsende: 30.06.2027
Erstellt mit: GXML Toolbox V3.3 R20220330, ORCA AVA 27 27.00.00, 28.07.2026

## Allgemeine Vorbemerkungen
0.0 Allgemeine Beschreibung der Leistung
0.1 Zweckbestimmung
Die Verbandsgemeinde Bad Marienberg beabsichtigt den Neubau einer Feuerwehr mit FEZ, Fahrzeughalle (8 Stellplätze), Waschhalle, Atemschutz- und Schlauchwerkstatt.

Art und Umfang der Leistung (§1 VOB/B)
Die Vertragsleistung umfasst alle Leistungen und Lieferungen, die erforderlich sind, um das Gewerk funktionsfähig herzustellen. Unvollständigkeiten, Unklarheiten und Widersprüche sind dahingehend aufzulösen, dass eine den übrigen Vorschriften des Vertrages entsprechende funktionsfähige Leistung geschuldet wird. Wenn in der Position nicht explizit etwas anderes beschrieben ist, ist immer die Lieferung und die Montage der genannten Leistung einschl. aller erforderlichen Nebenleistungen und Hilfsmaterialien zur Erstellung einer fertigen Leistung anzubieten. Bei allen Positionen sind Erschwernisse einzukalkulieren, die sich aus der Lage und Zufahrt des Grundstücks ergeben.

1.0 Angaben zur Baustelle
1.1 Lage der Baustelle, Umgebungsbedingungen, Zufahrtsmöglichkeiten und Beschaffenheit der Zufahrt sowie etwaige Einschränkungen bei ihrer Benutzung
Das Grundstück liegt in der Gemarkung Bad Marienberg an der Kirburger Straße 10 (L294) und befindet sich am nördlichen Rand der Gemeinde Bad Marienberg zwischen der B 414 und einem Schulgebäude. Während des Schulbetriebs sind Einschränkungen zu erwarten.

1.2 Besondere Belastungen aus Immissionen, besondere klimatische oder betriebliche Bedingungen
Es ist dafür Sorge zu tragen, dass während der Bauausführung Lärm- und Geruchsbelästigungen,
Luftverunreinigungen, Erschütterungen etc. für die Allgemeinheit und die Nachbarschaft durch
geeignete Maßnahmen sicher vermieden werden bzw. auf ein Mindestmaß reduziert werden.

1.3 Art und Lage der baulichen Anlagen

- Neubau einer Feuerwehr mit FEZ, Fahrzeughalle (8 Stellplätze), Waschhalle, Atemschutz- und Schlauchwerkstatt.
- Zweigeschossiger Bau, nicht unterkellert
- Tragkonstruktion der Aufenthalt- und Nebenräume als massive Stahlbetonkonstruktion
- Tragkonstruktion der Fahrzeughalle als massive Stahlbetonkonstruktion mit weit-spannenden Stahlbetonträger
- Vorgehängte, hinterlüftete Metallfassade
- Stahlbeton Flachdach mit extensive Dachbegrünung
- Parkplatz aus sickerfähigem Betonsteinpflaster mit darunterliegender Regenzisterne
- das Baufeld für die neue Feuerwehr ist unbebaut

1.4 Verkehrsverhältnisse auf der Baustelle, insbesondere Verkehrsbeschränkungen
Parken auf der Baustelle
Parkplätze für private Fahrzeuge können auf dem Gelände nur in Ausnahmefällen und nach Absprache mit dem AG zur Verfügung gestellt werden. Fahrzeuge haben regulär nur zum Be- und Entladen Zufahrt auf das Baufeld. In Abstimmung mit der Bauleitung können Baustellenfahrzeuge innerhalb der Baustelleneinrichtungsfläche abgestellt werden. Je nach Baufortschritt kann die Zusage von Parkflächen wieder aufgehoben werden. Auf Grund des unmittelbaren Schulstandortes mit entsprechendem Kraftfahrzeug- und Fussgängerverkehrsaufkommen gilt besondere Rücksichtnahme und kann zu Einschränkung des Bauablaufs führen.

1.5 Für den Verkehr freizuhaltende Flächen
Die Baustellenzufahrt muss als Rettungsweg zwingend freigehalten werden.
Auf dem Baugelände sind alle Wege jederzeit für den Verkehr, insbesondere für Feuerwehr und
Rettungsdienste, freizuhalten und dürfen nicht durch Bau- und Montagearbeiten beeinträchtigt
werden. Flucht- und Rettungswege sind grundsätzlich freizuhalten, insbesondere darf in
diesen keinerlei Material gelagert werden.

1.6 Art, Lage, Maße und Nutzbarkeit von Transporteinrichtungen und Transportwegen, z. B.
Montageöffnungen
Für den Transport von Baustoffen, stellt der AG keine Transportmittel zu Verfügung.

1.7 Lage, Art, Anschlusswert und Bedingungen für das Überlassen von Anschlüssen für Wasser, Energie und Abwasser
Die Bauwasserversorgung wird im Zuge der Erstellung der Baustelleneinrichtung der Rohbaumaßnahme hergestellt und kann im Anschluss von allen Gewerken genutzt werden. Die Anschlussstelle befindet sich auf dem Grundstück, jedoch außerhalb des ausgewiesen Baufeldes bzw. der ausgewiesen Flächen für Baunebentätigkeiten. Herstellung, Schutz und Unterhalt der Leitungsführung bis auf das Baufeld ist Teil der Baustelleneinrichtung des Gewerks Rohbau.
Die zu errichtende Baustromversorgung wird an die, auf dem Grundstück befindliche Stromleitung hergestellt. Die Einrichtung der Baustromversorgung außerhalb und im Gebäude obliegt dem AN.
Für die spätere Nutzung der Ausbaugewerke liefert der AN eine Unterverteilung im Außenraum sowie den Krananschluss. Die für den Ausbau nötigen Unterverteilungen im inneren des Gebäudes werden inkl. Zuleitung durch das Gewerk ELT errichtet.
Der Abwasseranschluss an das öffentliche Kanalnetz wird im Zuge der Grundleitungs- und Kanalarbeiten hergestellt.

1.8 Lage und Ausmaß der dem Auftragnehmer für die Ausführung seiner Leistungen zur
Benutzung oder Mitbenutzung überlassenen Flächen und Räume
Die vorgesehenen Flächen für die Baustelleneinrichtungen sind dem Baustelleneinrichtungsplan zu
entnehmen. Vor Beginn der Einrichtung der Baustelle ist dem AG ein detaillierter überarbeiteter
Baustelleneinrichtungsplan vorzulegen, der von diesem zu genehmigen ist.

Lagerplätze und Ordnung auf der Baustelle
Lagerplätze im Baufeld stehen zur Verfügung. Es können nur nach Absprache Lagerbestände auf dem Gelände aufgebaut werden. Dies ist bei der Baustelleneinrichtung und Kalkulation zu berücksichtigen. Bauschutt und alle sonstigen Abfälle dürfen auf der Baustelle weder gestapelt noch gelagert werden. Sie sind sofort nach Beendigung der jeweiligen Arbeit unverzüglich zur Abholung bereitzustellen und abzufahren. Der AN ist verpflichtet, nach Arbeitsschluss dafür Sorge zu tragen, dass die Baustelle sowie alle Container und Materiallager, gleich welcher Art, abgesichert und gegen unbefugten Zutritt geschützt werden. Der AN trägt dafür Sorge, dass nach Arbeitsschluss alle Beschäftigten das Baugelände ordnungsgemäß verlassen und Absicherungen z.B. Bauzauntore usw. ordnungsgemäß verschlossen und versperrt werden. Übernachtungen vor Ort sind nicht zulässig.

1.9 Bodenverhältnisse, Baugrund und seine Tragfähigkeit. Ergebnisse von Bodenuntersuchungen
Die Bodenverhältnisse werden von dem Vorgewerk geprüft und ensprechende erforderliche Aussteifungsmaßnahme ausgeführt. Die Ausführung der Rohbaumaßnahme beginnt nach Fertigstellung der Gründungssohle durch das Vorgewerk.

1.10 Hydrologische Werte von Grundwasser und Gewässern. Art, Lage, Abfluss, Abflussvermögen und Hochwasserverhältnisse von Vorflutern. Ergebnisse von Wasseranalysen
Die Hydrologische Wert werden von dem Vorgewerk geprüft und erforderliche Maßnahme ausgeführt.

1.11 Besondere umweltrechtliche Vorschriften
Es dürfen nur Verfahren und Geräte zum Einsatz kommen, die lärmarm bzw. lärmgedämpft sind und dem neuesten Stand der Technik und den einschlägigen Vorschriften des Bundesimmissionsschutzgesetzes entsprechen.

1.12 Besondere Vorgaben für die Entsorgung, z. B. Beschränkungen für die Beseitigung von Abwasser und Abfall
Leistungsziel der "Verwertung/Beseitigung" ist die vollständige ordnungsgemäße Verwertung - soweit rechtlich möglich - bzw. die restlose, schadlose und endgültige ordnungsgemäße externe Beseitigung aller im Rahmen der Maßnahme anfallenden Abfälle jeglicher Art und die lückenlose Dokumentation der Entsorgungswege und Entsorgungsnachweise für alle gefährlichen bzw. ungefährlichen Abfälle bzw. anfallenden Materialien. Alle angefallenen Abfälle, die in Zusammenhang mit der Leistungserbringung des AN anfallen, sind spätestens nach Abschluss der Leistungen - notwendigenfalls ordnungsgemäß verpackt, gekennzeichnet sach- und fachgerecht unter Einhaltung sämtlicher gesetzlicher und untergesetzlicher Bestimmungen und behördlichen Auflagen ordnungsgemäß extern verwertet bzw. extern endgültig schadlos beseitigt.
Der laufende Abtransport und Beseitigung des gesamten Materials und sonstiger Verunreinigungen erfolgt zu Lasten des AN. Für die Baustelle ist durch den AN eine eigene Abfallerzeugernummer zu beantragen. Alle erforderlichen Planungs- und Koordinationsleistungen, das Einholen von Genehmigungen, Außenverpackungen zur Entsorgung von Abfällen, Kosten für die Container und die fachgerechte Entsorgung der Abfälle sowie alle erforderlichen Nebenarbeiten sind in das Angebot einzurechnen.

1.13 Schutzgebiete oder Schutzzeiten im Bereich der Baustelle, z. B. wegen Forderungen des Gewässer-, Boden-, Natur-, Landschafts- oder Immissionsschutzes; vorliegende Fachgutachten oder dergleichen
- entfällt -

1.14 Art und Umfang des Schutzes von Bäumen, Pflanzenbeständen, Vegetationsflächen, Verkehrsflächen, Bauteilen, Bauwerken, Grenzsteinen und dergleichen im Bereich der Baustelle
Prüfung und Ausführung durch das Vorgewerk

1.15 Art und Umfang der Regelung und Sicherung des öffentlichen Verkehrs
Prüfung und Ausführung durch das Vorgewerk

1.16 Im Bereich der Baustelle vorhandene Anlagen, insbesondere Abwasser- und Versorgungsleitungen
Prüfung und Ausführung durch das Vorgewerk

1.17 Bekannte oder vermutete Hindernisse im Bereich der Baustelle, z. B. Leitungen, Kabel, Dräne, Kanäle, Bauwerksreste und, soweit bekannt, deren Eigentümer
Prüfung durch das Vorgewerk

1.18 Bestätigung, dass die im jeweiligen Bundesland geltenden Anforderungen zu Erkundungs- und gegebenenfalls Räumungsmaßnahmen hinsichtlich Kampfmitteln erfüllt wurden
Prüfung und Ausführung durch das Vorgewerk

1.19 Gemäß der Baustellenverordnung getroffene Maßnahmen
SiGe-Koordination
Ein SiGe-Plan für die Planungs- und die Ausführungsphase sowie eine Baustellenordnung werden durch das beauftragte Architekturbüro erstellt. Der SiGe-Plan wird vor Beginn der Baumaßnahme dem AN übergeben und erläutert. Der AN sowie seine Subunternehmer haben nach § 5 Arbeitsschutzgesetz vor Beginn der Arbeiten Gefährdungsbeurteilungen eigenverantwortlich anzufertigen und ihre Arbeitsverfahren sowie die vorgesehenen Sicherheitsmaßnahmen anzugeben.
Der AN benennt in jedem Fall auch einen Koordinator nach § 6, DGUV-Vorschrift 1 (vormals BGV A1), bzw. nach § 8, ArbSchG. Der AN erarbeitet die nach § 5 Arbeitsschutzgesetz zu erarbeitende Gefährdungsanalyse und wird diese auf Verlangen an den AG übergeben.
Der Umgang mit Gefahrstoffen hat gemäß den einschlägigen gesetzlichen und untergesetzlichen Vorschriften sowie gemäß der nach GefStoffV geforderten, unternehmerseits zu erstellenden Betriebsanweisungen (z.B. auf Grundlage der herstellerseitigen Sicherheitsdatenblätter) zu erfolgen.
Bereitstellungsflächen für Gefahrstoffe müssen verschließbar, belüftet und beschildert sein: "Rauchen, Feuer, Offenes Licht verboten". Die Lagerung von Gefahrstoffen in Bürocontainern und Tagesunterkünften ist nicht gestattet. Bei Versand und/oder Transport von Gefahrgut sind u.a. die Bestimmungen der GGVSEB / des ADR zu beachten.
Für Montagearbeiten muss vor Ausführungsbeginn eine schriftliche Montageanweisung vorgelegt werden, die als Grundlage der unternehmerseits durchzuführenden Beschäftigten-Unterweisung dient.
Für Rückbauarbeiten muss vor Ausführungsbeginn mindestens aber eine schriftliche Rückbauanweisung vorgelegt werden, die als Grundlage der unternehmerseits durchzuführenden
Beschäftigten-Unterweisung dient.
Alle AN - auch Nach- und Subunternehmer - sind verpflichtet, ihr Personal, den jeweiligen Gefährdungen entsprechend, mit den notwendigen Schutzausrüstungen auszustatten.
Alle am Bau Beschäftigten müssen diese Schutzausrüstung tragen.

1.20 Besondere Anordnungen, Vorschriften und Maßnahmen der Eigentümer (oder der anderen Weisungsberechtigten) von Leitungen, Kabeln, Dränen, Kanälen, Straßen, Wegen, Gewässern, Gleisen, Zäunen und dergleichen im Bereich der Baustelle
- entfällt-

1.21 Art und Umfang von Schadstoffbelastungen, z. B. des Bodens, der Gewässer, der Luft, der Stoffe und Bauteile; vorliegende Fachgutachten oder dergleichen
- entfällt -

1.22 Art und Zeit der vom Auftraggeber veranlassten Vorarbeiten
- Ausführung der Geländemodellierung und Baugrubenherstellung
- Ausführung der Regenentwässerungseinrichtungen
- verkehrliche Anbindung über zwei neu zu errichtende Einmündungen an die Landesstraße L 294
- Einfriedung des gesamten Baufelds mit einem standsicherem Bauzaun mit der Vorhaltung für die gesamte Bauzeit
- Herstellen der Gründungssohle
- Herstellung der Baustraße / Verschleißschicht

1.23 Arbeiten anderer Unternehmer auf der Baustelle
Der AN muss allen anderen vom AG verpflichteten Unternehmen - auch auf benachbarten Grundstücken - angemessene Erleichterung für die Ausführung ihrer Arbeiten gewähren.
Sofern sich die Arbeiten mehrerer AN - auch hinsichtlich benachbarter Baustellen - berühren, haben diese die Mitbenutzung der Zufahrtswege und Einrichtungen in angemessener Weise gegenseitig zu gestatten. Eventuelle Vergütungen sind im direkten Einvernehmen zwischen den Unternehmen zu regulieren. Bei Meinungsverschiedenheiten entscheidet die Projektleitung. Kurzfristige Behinderungen und Unterbrechungen, die sich aus der parallelen Tätigkeit verschiedener Unternehmen ergeben, berechtigen den AN nicht zu einer Nachforderung gegenüber dem AG.

2.0 Angaben zur Ausführung
2.1 Vorgesehene Arbeitsabschnitte, Terminplan
Der AN legt dem AG innerhalb von 10 Kalendertagen nach Auftragserteilung einen detaillierten Baufristenplan als Balkenterminplan für die Ausführung seiner vertraglichen Leistungen vor, anhand dessen die Einhaltung der Vertragsfristen nachgewiesen und überwacht werden kann.

2.2 Baustelleneinrichtungsplan
Der AN legt dem AG innerhalb von 10 Kalendertagen nach Auftragserteilung einen detaillierten Baustelleneinrichtungsplan vor. Dieser ist mit dem AG abzustimmen.

2.3 Firmenbauleitung
Der nach Landesbauordnung geforderte verantwortliche öffentlich/rechtliche Bauleiter (m/w/n) wird durch den Bauherrn bzw. dessen Bevollmächtigten gestellt. Der AN hat eine verantwortliche Bauleitung sowie alle sonstigen verantwortlichen Fachkräfte zur Umsetzung und Kontrolle der Arbeitssicherheit und des Unfallschutzes zu stellen und namentlich und schriftlich zu benennen.
Der AN verpflichtet sich, eine während der gesamten Ausführungszeiten bis zur Abnahme ständig auf der Baustelle anwesende fach- und sachkundige Bauleitung zu benennen. Diese muss der deutschen Sprache in Wort und Schrift sehr gut mächtig und mit ausreichenden Vollmachten ausgestattet sein. Der Bauleiter des AN oder dessen Stellvertreter haben bis zur Abnahme aller Leistungen während der Arbeitszeit auf der Baustelle grundsätzlich anwesend zu sein.
Die darin enthaltenen Termine und Ausführungsanforderungen sind vertragsbindend. Bei Nichteinhaltung dieser Forderungen hat der AG jederzeit die Möglichkeit, Vertragsstrafen, Schadenersatzforderungen und Mängeleinbehalte bereits auf Zwischentermine und Abschlagszahlungen vorzunehmen.
Der AN richtet auf der Baustelle die notwendigen Sanitätsräume ein und stellt sicher, dass eine ausreichende Erstehilfeausrüstung vor Ort auf der Baustelle vorhanden ist.

2.4 Arbeitsabschnitte, Arbeitsunterbrechungen
Vor Beginn der Arbeiten sind die Arbeitsabschnitte mit der BL des AG abzustimmen. Die Arbeiten finden in mehreren Abschnitten zeitlich versetzt zueinander statt.

2.5 Besondere Anforderungen an die Baustelleneinrichtung
Die vom AN vorgesehenen Baustelleneinrichtungen, Lagerplätze, Gerüste usw. sind rechtzeitig vor Ausführungsbeginn mit der BL des AG abzustimmen.

2.6 Besondere Anforderungen an Transportwege
Vor Beginn der Arbeiten sind Transportwege mit der BL des AG abzustimmen. Die Verschmutzung von Verkehrswegen ist zu vermeiden. Durch den AN verunreinigte Gehwege, Straßen und Zufahrten sind vom AN sofort zu reinigen.
2.7 Benutzung von Anlagen und Grundstücken
Die Andienung und Nutzung der benachbarten Grundstücke und Baustellen und ober- und unterirdischen Bauteile ist jederzeit zu gewährleisten.
Treten bei der Benutzung bauseitig zur Verfügung gestellter Anlagen oder Grundstücke Schäden durch Verschulden des AN ein, so hat der Verursacher den Schaden umgehend der Projektleitung des AG anzuzeigen.

2.8 Besondere Anforderungen an Schutz- und Sicherheitsmaßnahmen
Die Arbeiten sind durch den AN in ihrer chronologischen Aufeinanderfolge so zu koordinieren, dass zu keinem Zeitpunkt Gefahr für die Beschäftigten des AG, die Beschäftigen des AN sowie sonstige Bauschaffende, die in der Umgebung der Baustelle befindlichen Nutzungen, der Nachbargebäude, des Straßenverkehrs, der Passanten und Radfahrer in den stark frequentierten Bereichen arbeiten, entsteht.
Der AN hat dem AG besondere Vorkommnisse wie bspw. Bauunfälle, Schadensfälle oder Dritter, behördliche oder berufsgenossenschaftliche Anordnungen etc. unverzüglich mitzuteilen.
Abweichungen dürfen erst nach Genehmigung durch den AG ausgeführt werden.
Die Bereitstellung von anfallenden Materialien, Abfällen, Hilfsstoffen, Treibstoffen, Werkzeugen, Maschinen, Containern, sowie Heizeinrichtungen und Betriebsmitteln darf weder zur Versperrung von Verkehrswegen noch schädlichen oder störenden Umwelteinflüssen jeder Art führen.

2.9 Besondere Erschwernisse bei der Ausführung
Das Absperren von Gefahrenbereichen im Ausführungszeitraum liegt in der Verantwortung des AN. Mit Unterbrechung der Arbeiten und bei Verlassen der Arbeitsstelle hat eine sofortige Sicherung von Gefahrenstellen zu erfolgen.

2.10 Eignungs- und Gütenachweise
Prüfzeugnisse, Herstellerdatenblätter und Zulassungen für die vom AN zum Einbau oder zeitweisen Überlassung vorgesehenen Stoffe und Bauteile zum Nachweis ihrer Eignung und Güte sind dem AG vom AN rechtzeitig zu übergeben.

2.11 Bauschutt, Verpackungsmaterial
Alle Verpackungsmaterialien und der selbst verursachte Bauschutt sind vom Gebäude und vom Baugrundstück restlos zu entfernen (DIN 18299, Punkt 4.1.11). Erfolgt dies nicht, so werden die anfallenden Kosten für Säuberung und Abfuhr von der Schlussrechnung in Abzug gebracht.

2.12 Gerüste
Dem AN hat die für die geschuldeten, eigenen Leistungen Gerüste und Montagehilfen zu liefern, vorzuhalten und zum Abschluss seiner Leistung kurzfristig zu räumen. Ist das Gerüst für die Abnahme der Leistung notwendig, so ist der Zeitpunkt des Abbaus vom AG / der Bauleitung freizugeben.

2.13 Aufenthalts- und Lagerräume
Aufenthalts- und Lagerräume stehen dem AN bauseits nicht zur Verfügung. Der AN hat für die notwendigen Sozialeinrichtungen für seine Mitarbeiter zu sorgen (Aufenthaltseinrichtungen).

2.14 Sanitärräume
Sanitäreinrichtungen werden durch den AN im Zuge der Baustelleneinrichtung erstellt und vorgehalten, auf Veranlassung des AG auch über die eigene Bauzeit hinaus zur Nutzung der anderen am Bau Beteiligten.

2.15 Bemessungen
Die Bemessung der Materialdicken, Verankerungen, Befestigungs- und Verbindungsmittel im Rahmen seiner Werkstatt- und Montageplanung ist Leistung des AN. In der Leistungsbeschreibung genannte Stärken und Dicken sind Mindestangaben. Die endgültige Bemessung und Verantwortung bleibt beim AN.

2.16 Abrechnung
Die Abrechnung erfolgt nach steigendem Aufmaß und Rechnungen werden mit den vereinbarten Einheitspreisen gestellt.
Für die Abrechnung sind vom AN nachvollziehbare Mengenberechnungen vorzulegen. Die Abrechnung erfolgt nach vom AN anzufertigenden Abrechnungs- und Aufmaß-Zeichnungen. Diese Leistungen werden nicht gesondert vergütet und sind in die Einheitspreise einzurechnen.
Die Leistungen sind kumuliert aufzustellen. Aufmaße und Abrechnungszeichnungen sind zu jeder Zwischenrechnung vorzulegen, soweit diese Positionen einen Leistungszuwachs zur aktuellen Rechnung darstellen.

Aufmaß
Falls der Auftrag nicht pauschal vergeben wird oder das Aufmass nicht nach Plänen erfolgen kann, ist das örtliche Aufmass mit dem Beauftragten des Auftraggebers an Ort und Stelle zu nehmen und in doppelter Ausfertigung schriftlich festzuhalten. Bereits zu allen Abschlagsrechnungen sind prüffähige Aufmasse vorzulegen.

2.17 Baustellenbesprechungen
Die Bauleitung des AN sowie sämtliche evtl. vom AN eingesetzte Fachbauleiter nimmt / nehmen immer an Baubesprechungen des AG sowie kurzfristig einberufenen Besprechungen teil. Die Baubesprechungen finden mindestens einmal wöchentlich statt, auf Verlangen des AGs auch häufiger. Deren Ergebnisse werden von der Objektüberwachung des AG protokolliert.

2.18 Luftdichtheitsprüfung
Der Nachweis der Luftdichtheit der Gebäudehülle (Blower Door Test) wird durch den AG vorgenommen. Etwaige Nacharbeiten an der Dichtheit des Gebäudes sind in die EPs einzukalkulieren.

2.19 Baustellenräumung und Baustellenreinigung
Die Baustelle ist nach Abschluss der jeweiligen Maßnahmen - unter Beachtung der Belange des besonderen Lärm-, Schwingungs- und Erschütterungsschutzes - unverzüglich zu räumen. Befolgt dies der AN nicht, so kann der AG die Baustelle auf Kosten des ANs räumen lassen. Externe Lagerplätze, Arbeitsplätze und Zufahrtswege sind bei Räumung im früheren Zustand zurückzugeben.
Die Grobreinigung der Baustelle hat regelmäßig mindestens einmal wöchentlich zu erfolgen (bis Samstag). Materialien, die durch Wind und/oder Regen bewegt werden können oder die in den Untergrund, die Kanalisation usw. eindringen können, sind sofort und restlos zu entfernen und ordnungsgemäß zu sichern bzw. ordnungsgemäß zu verwerten / endgültig schadlos zu beseitigen.
Vor Abnahme durch den AG ist eine komplette Baureinigung vorzunehmen und die Baustelle sauber zu hinterlassen.

2.20 Sprache auf der Baustelle und Jour-Fixe
Der Auftragnehmer hat dafür Sorge zu tragen, dass während der Ausführung seiner Leistungen immer mindestens ein fließend deutschsprechender Mitarbeiter seiner Firma auf der Baustelle anwesend ist. Zu Koordinationsgesprächen hat der Auftragnehmer wöchentlich mindestens einmal zu einem durch die Bauleitung festgelegten Termin einen handlungsberechtigten Vertreter zu entsenden, sofern die Bauleitung des Auftraggebers dies fordert.

2.21 Ausführungsunterlagen
Alle Ausführungsunterlagen werden digital (PDF-Dateien) über die Planplattform oder per USB-Stick zur Verfügung gestellt. Pläne und Unterlagen des Unternehmers sind auf Aufforderung oder spätestens 4 Wochen vor Arbeitsbeginn unaufgefordert in Papierversion, digital über den über den digitalen Projektraum und per USB-Stick vorzulegen. Entsprechende Prüfzeiten des Planers und Bauherrn sind einzukalkulieren.

2.22 Bautagebuch
Der AN hat ein Bautagebuch zu führen und der Bauleitung arbeitstäglich, nach Arbeitsende eine
Kopie auszuhändigen. Das Bautagebuch muss Angaben über Wetter, Temperaturen, Arbeitszeit und Funktion der Arbeitskräfte, Anordnungen des AG, Anzahl der Mitarbeiter des AN vor Ort und den wesentlichen Baufortschritt (Beginn und Ende von Leistungen größeren Umfangs) sowie besondere Vorkommnisse und Anweisungen der Bauleitung enthalten.

2.23 Dokumentation
Mit Abschluss der Arbeiten ist eine Dokumentation vorzulegen, aus der alle verwendeten Produkte hervorgehen und die alle Zulassungen und Übereinstimmungserklärungen enthält. Weiterhin ist eine Errichter- bzw. Fachbauleiter-Erklärung unterschrieben vorzulegen, mit der Bestätigung der Einhaltung der allgemein anerkannten Regeln der Technik, den maßgebenden technischen Regeln nach Bauregelliste und den Qualitätsstandard und Verarbeitungsrichtlinien der Hersteller. Die Dokumentation ist 1-fach digital auf einem USB-Stick und 3-fach in Papierform zur Abnahme der Bauleistung vorzulegen.

## Kurzbeschreibung der Leistung / Übersicht
Kurzbeschreibung der Leistung / Übersicht

Vorbereitende Maßnahmen durch Vorgewerk:

Die Baufeldfreimachung mit der Abtragung des Oberbodens, Geländemodellierung, die Baugrubenherstellung, die Herstellung einer Baustraße mit der Verschleißschicht, die Herstellung der Grundstückszufahrten und die Baufeldeinfriedung erfolgt durch das Vorgewerk.

Erdarbeiten Vorgewerk:
Die Schaffung eines nutzbaren Planums, mit einer erforderlichen Bodenverbesserung wird von dem Vorgewerk hergestellt. Ausführung der Gründungssohle erfolgt durch das Vorgewerk.

Ausführungsleistungen Rohbau:

Erdarbeiten:
Erdarbeiten für die Grundleitungsleitungen (Zu-, Abwasser und Stromversorgung) wird nach der fertiggestellten Gründungssohle ausgeführt.

Betonarbeiten:
Bis auf wenige Bereiche verbleiben die Betonwände im Innenbereich sichtbar. Die Stahlbetonwände werden als Ortbetonwände hergestellt. Die Stahlbetondecken werden als Filigrandecken ausgeführt und bleiben zum größten Teil von unten sichtbar. In den Aufenthalträumen erhalten die Deckenflächen aus akustischen Gründen ein Deckensegel.
Der einläufige Treppenlauf und die Unterzüge in der Fahrzeughalle werden als Fertigteile hergestellt.
Die Bodenplatte in der Fahlzeughalle und in der Waschhalle wird mit einem Gefälle zu den Einlaufrinnen, Flügelgeglättet mit einer wiederstandsfähigen Beschichtung, ohne Bodenbelag ausgeführt.

Mauererarbeiten:
Mauerwerkswände werden ausschließlich als nichttragende Wände und als undverputztes Sichtmauerwerk ausgeführt.

## 01 301 Erd- / Rohbauarbeiten

### Titel 01 Baustelleneinrichtung

#### Abschnitt 01.01 BE Allgemein

**01.01.1 Baustelleneinrichtung**
*** Pauschalposition
*** Bezugsbeschreibung
Baustelle einrichten, sowie Räumen der Baustelle und Wiederherstellen des Geländes einschl. Entfernen von Fundamenten und Verunreinigung, mit folgenden in den Pauschalpreis einzurechnenden Leistungen, soweit sie
nicht in nachfolgenden Einzelpositionen erfasst sind:

- BE-Plan, Logistikkonzept, Entsorgungskonzept: Der BE-Plan ist 10 Werktage nach Auftagserhalt digital als PDF vorzulegen.
- Baustraßen, Bauwege und Verkehrssicherung/Beschilderung innerhalb des Grundstücks
- Zufahrt zum Baugelände: Die vom Erdbauer hergestellte Baustellenzufahrt kann verwendet werden.

Herrichten der BE-, Lager- und Geräteaufstellflächen auf dem Baugelände. Hierbei sind die Angaben aus dem beligenden Bodengutachten zu beachten. Notwendige Gründungsamssnahmen inkl. deren Rückbau für Aufstellflächen sind in die EInheitspreise einzukalkulieren. Die im Bodengutachten vorgeschlagene Bodenverbesserung sowie eine Aufschüttung wurde schon durch den Erdbauer durchgeführt.

- Herstellen der über das vorhandene Wegesystem hinaus erforderlicher Rampen und Verkehrswege auf dem Baugelände
- Erschließung, Vorhaltung und Umbau von Zugängen zu und innerhalb des Gebäudes wie Bohlenwege, ggf. zusätzliche Rampen
- Verkehrssicherung des Baustellenbereichs
- Sicherung des Gebäudes gegen Witterungseinflüsse während der eigenen Bauzeit
- Vorhandene bauseits bereitgestellte Toranlagen im Bauzaun betreiben und sichern, der AN hat arbeitstäglich für das Aufschließen zu Arbeitsbeginn und das Abschließen zum Ende des Arbeitstages zu sorgen. Ihm obliegt damit die Sicherung des Baufeldes gegen unbefugten Zutritt im Zeitraum seiner eigenen Leistungen.
- Kommunikationseinrichtungen
- Lager- und Arbeitsplätze, Tagesunterkünfte (Sanitäreinrichtungen gem. gesonderter Position)
- Lagerräume, Werkstatt, Magazin, Unterstelleinrichtungen
- Maschinen, Geräte, Werkzeuge
- Schutz- und Arbeitsgerüste, Nottreppen, Geländer gem. UVV
- Sicherheitseinrichtungen wie Schutzabdeckungen, Absperrungen, Schutzgeländer usw. gem . UVV
- Provisorische Treppen außerhalb und innerhalb von Gebäuden einschl. Geländer
- Orientierungs- und Fluchtwegebeschilderung auf der gesamten Baustelle
- Schnurgerüste für die Einmessung der Hauptachsen durch den Vermesser des AG und für die vom AN zu erbringenden Vermessungsleistungen
- Dauerhafte Sicherung und Kennzeichnung der Messpunkte in den Gebäuden
- In den Treppenhäusern ist je Geschoss durch den AN ein Meterriss mit gedübelten Kunststoffplaketten sicherzustellen (Messfolgen von einem Geschoss zum nächsten sind untersagt)
- Je Geschoss sind die Achsen jeweils an dafür geeigneten Stellen mit gedübelter Kunststoffplakette zu kennzeichnen. Die Lage der Messstellen ist auf Grund der Sichtbetonanforderungen und / oder Verkleidungen der Wände mit der Bauleitung abzustimmen.
- Winterbaumaßnahmen soweit erforderlich
- Gebühren im Zusammenhang mit der Baustelleneinrichtung, soweit nicht durch Vorschriften anders geregelt
- Baumüllentsorgung

Leistungszeitraum: ca. 8 Monate Rohbau-Bauzeit
Menge: 1,000 psch

**01.01.2 Baustelleneinrichtung vorhalten**
*** wie Position 01.01.1
Baustelleneinrichtung vorhalten, für sämtliche aufgeführten Leistungen
Menge: 8,000 Mt

*Hinweis: Containeranlagen**

**01.01.3 Sanitärcontainer aufstellen räumen doppelwandig wärmegedämmt L 6m B 2,5m**
Sanitärcontainer, aufstellen und räumen, zur Nutzung durch andere AN, beheizbar, elektrisch, doppelwandig, wärmegedämmt, Einzelcontainer-Länge 6 m, Einzelcontainer-Breite bis 2,5 m, Standplatz auf vorh. tragfähigen ebenen Untergrund,
Herstellen und Räumen der Ver- und Entsorgungsanschlüsse des Containers innerhalb der Baustelleneinrichtung werden gesondert vergütet, Warten und Betreiben werden gesondert vergütet, 2 WC, 2 Urinale, 3 Waschplätze, ein Duschplatz, Wasserversorgung mit Kalt- und Warmwasser, Ausführung gemäß Einzelbeschreibung.
Menge: 1,000 St

**01.01.4 Sanitärcontainer vorhalten L 6m B 2.5m**
Sanitärcontainer gem. vorheriger Positionen vorhalten. Die  Kosten für Energie, Heizung und Instandhaltung sind in die EP einzukalkulieren. Einschl. Verbrauchsmaterialien wie Einmalhandtücher, Toilettenpapier, Handseife, Desinfektionsmittel etc.
Außer den vollen Monaten werden Teilzeiten nach Tagen zu 1/30 des EP abgerechnet.
Nutzungsdauer ca. 15 Monate
Menge: 15,000 St/M

**01.01.5 Sanitärcontainer reinigen 2x wöchentlich, Toiletten reinigen werktäglich (Mo-Fr)**
Container für Wasch-, Toilletenraum, reinigen, 2x wöchentlich.
Toiletten im Container reinigen, werktäglich (Mo- Fr)
Die Reinigung ist schriftlich zu Dokumentieren und der Bauleitung vorzulegen.
Menge: 15,000 StMt

**01.01.6 Bürocontainer, ca. 35 m2, AG**
*** Bezugsbeschreibung
Bürocontainer (Doppelcontainer), für Nutzung durch den AG antransportieren, aufstellen,und nach Beendigung der Bauarbeiten räumen, in folgender Ausführung:
- deutliches Schild (Architekten-Bauleitung, Bauleitung, Büro o.ä.), 150 x 30 cm
- Elektroheizung, Raumbeleuchtung
- Telefonanschluss, einschl. Anschlussgebühr und Telefon- und Internetflatrate
- Internetanschluss
- Einrichtung in ordentlicher Ausführung mit 2 Schreibtischen, 2x Bürostuhl, 1 Aktenschrank verschließbar, Besprechungstische mit 15 Sitzmöglichkeiten, Pinn-Wand, verschließbarem Schrank, Papierkorb
- Garderobenhaken, Helme in ausreichender Anzahl
- Schild "Nichtraucher" o.ä.
- Gitterrost vor Eingang

Einschl. Ausweisung und Freihaltung eines Pkw-Stellplatzes für die Bauleitung während der Bauzeit im BE-Gelände.

Containergröße : mind. ca. 35 m2
Menge: 1,000 St

**01.01.7 Bürocontainer vorhalten**
*** wie Position 01.01.6
In voriger Position beschriebenen Bürocontainer vorhalten, unterhalten (einschl. Instandhaltung und Beheizung)
Vorhaltedauer: 15 Monate
Menge: 15,000 StMt

**01.01.8 Bürocontainer reinigen wöchentlich**
Container für Büro, Doppelcontainer-Länge 6 m, Einzelcontainer-Breite bis 5 m, reinigen durch Feuchtwischen aller Oberflächen mit geeigneten Reinigungsmitteln, einschl. Leeren von Abfallbehältern, wöchentlich,
Menge: 15,000 StMt

**01.01.9 Bauwasseranschluss DN 25 herstellen, räumen**
Bauwasseranschluß,
an die vom Versorger vorab auf das Baugrundstück verlegte Anschlußleitung, etc. , vorhalten und nach Fertigstellung des Bauwerks wieder abbauen. Die Entnahme von Wasser ist direkt mitdem AG abzurechnen. Für den Verbrauch wird jeder Firma eine entsprechende Umlage ( siehe Vertragsbedingungen) abgezogen.
Der Anschluß und die Zuleitung ist im Winter gegen Frost zu sichern. Grundvorhaltedauer 12 Wochen
Menge: 1,000 St

**01.01.10 Abwasseranschluss DN100 herstellen, räumen**
Anschluss innerhalb der Baustelleneinrichtung für die Abwasserentsorgung der sanitären Einrichtungen der Container, DN 100, herstellen und räumen.
Menge: 1,000 St

**01.01.11 Vorhalten Bauwasser**
Vorhalten des Bauwasseranschlusses über die Rohbauzeit hinaus für die Nachfolgegewerke
Menge: 15,000 St/M

**01.01.12 Absturzsicherung Galerie**
Stabile Absturzsicherungen an der Stirnseite der Galerie in der Fahrzeughalle montieren für die Bauzeit vor- und unterhalten und anschließend abbauen und entsorgen,
bestehend aus:
- oberen Holm
- Zwischenholm
- Bordbrett

oberer Holm und Zwischenholm sind so auszuführen, dass diese jederzeit leicht und mehrfach entfernt werden können.
Geländerhöhe: mind. 110 cm.

Ausführung nach DIN EN 12811 und DGUV Information
Menge: 25,000 m

**01.01.13 Bauschild B 4 m H 3 m**
*** Bezugsbeschreibung
Bautafel liefern, aufstellen und räumen
inklusive freitragender Tragkonstruktion aus modularen Aluminiumfachwerken auf mobilen Betonfundamenten,
inkl. statischer Berechnung

Druck auf Verbundplatten inkl. 12 Namensleisten
Maße der Tafel: Breite 4m, Höhe 3m
UK der Tafel ca. 3m über Gelände

Druck des Bauschildes auf Basis einer bauseits gestellten digitalen Druckvorlage.
Menge: 1,000 St

**01.01.14 Bauschild vorhalten**
*** wie Position 01.01.13
Menge: 15,000 Mt

#### Abschnitt 01.02 Baustrom und Beleuchtung

*Hinweis: Anlagenbeschreibung Baustrom Außen*
Baustromversorgung

Die zu errichtende Baustromversorgung, ist über die Trafostation vom ENM Netz, welche am Grundstück errichtet wird, einzuspeisen.

Im Baufeld wird ein Gruppenverteiler aufgebaut, von dem aus die einzelnen Baustromverteiler bzw. Kranverteiler aus versorgt werden. Die Baubeleuchtung der Allgemeinbereiche werden von den jeweiligen Baustromverteilern aus versorgt bzw. angeschlossen. Die Schaltung der Leuchten erfolgt mittels Schaltern in den jeweiligen Baustromverteilern.

Sämtliche Installationen für die Baustromversorgung sind für die Bauzeit herzustellen und nach Beendigung der Baumaßnahme wieder zu demontieren und von der Baustelle zu entfernen.Die Leihgebühren sind in die Einheitspreise einzurechnen.

*Hinweis: Allgemeine Vorschriften zur Baustellenverteilern*
Folgende Aktuelle Normen und Regeln für die Herstellung
von Baustromverteilern und das Betreiben elektrischer
Anlagen auf Baustellen sind zu beachten:
DIN VDE 0660, Teil 500 (EN 60439-1)
DIN VDE 0660, Teil 501 (EN 60439-4)
DIN VDE 0660, Teil 501/Al (EN 60439-4A1)
DIN 43868, Teil 1-4 DIN VDE 0100, Teil 704/A11A2
ZH1/271

##### Bereich 01.02.01 Baustrom, Verteiler und Kabel

*Hinweis: Gruppenverteiler - Lage Außenbereich*

**01.02.01.1 Anschlussschrank Hauptverteiler 173kW**
Baustrom-Anschlussschrank 173 kW

nach DIN EN 61439-4 (VDE 0660-600-4):
2013-XX "Niederspannungs-Schaltgerätekombinationen -
Teil 4: Besondere Anforderungen an Baustromverteiler" (IEC 61439-4:2013)

Stabiles Gehäuse aus verzinktem Stahlblech mit witterungsbeständiger Pulverbeschichtung mit schwenkbaren Kranösen (beidseitig); in Schutzart IP 44, feuerverzinktes, platzsparendes Untergestell mit Bodenbefestigung; Kunststoff-Zugentlastungsschellen schwenkbar; Tür mit selbstschließendem, Federkraft unterstütztem Edelstahl - Fallriegel, mit Vorhängeschloss (im Lieferumfang enthalten) abschließbar; Türöffnungsbegrenzungskette mit verschweißten Kettengliedern.

Anschlussleistung: max. Verteiler Auslegung 173kW
Zugang: 2 x 5x150mm²
Anschlusssicherung.: NH-Sicherungslasttrennschalter  Gr.2/400A / Bolzen M10
Messeinrichtung: inkl. Wandlerzähler für interne  Abrechnung
Hauptsicherung/ Abgang: 2xLasttrennschalter mit  NH-Sicherung Gr.1/250A / Bolzen M10
weitere Abgänge: 8xNH-Sicherungslasttrennschalter
Gr. 00/100A / Klemmen 5x35mm²

Änderungen/Ergänzungen:

Lieferung, Anschluss und Inbetriebnahme der Zuleitung inkl. Staberder und Anschluss an die Trafostation der EAM Netz. In diese Positionen sind alle Sicherungen mit einzukalkulieren.

Zu verwendener Kabeltyp:

H07RN-F 5G150 mm²

Monatliche Pauschale für die Dauer der Bauphase,

Komplett inkl. Kleinteile und Zubehör liefern,
montieren und betriebsfertig anschließen und betreiben.
Menge: 10,000 StMt

*Hinweis: Außenanlage*

**01.02.01.2 Anschlussschrank Kranverteiler ca. 87 KVA**
Das Gerät ist mit Montage und Demontage  auf Leihbasis anzubieten.

Anschlussleistung: 87kVA

Kranverteilerschrank nach IEC61439-4:
Gehäuse aus elektrolytisch-verzinktem Stahlblech
mit schwermetallfreier Kunststoff-Lackierung
mit Kranösen
mit Tür und Schwenkhebel für Vorhängeschloss
inkl. feuerverzinktem Untergestell mit Ösen für Erdnägel
Schutzart: IP 44

Größe ca.: H/B/T
970 x 710 x 360 mm + Untergestell-Höhe ca.: 460 mm

Gewicht ca: 55 kg

Anschluss: (Festanschluss)
1  St. NH1-Sicherungslasttrennschalter 125A

mindest Abgang / Absicherung:
1  St. Lasttrennschalter 4pol.125A mit angebauten
  Fehlerstromauslöser (RCD) In=0,5A
  Typ B allstromsensitiv.
1  St.  Abgangsklemmen 5x120 mm²

Alle Prismenklemmen mit Inbusschrauben nach IEC61439-4

Die Zugangs- und Abgangssicherungen sowie der Tiefenerder zur Erdung inkl. Messprotokoll sind mit in den Einheitspreis mit einzukalkulieren.

Inkl. Wartung. Diese beinhaltet die Prüfung der elektrischen Baustelleneinrichtung und Betriebsmittel nach gesetzlichen Vorschriften. Inkl. Erstellung eines Protokolls mit allen Messwerten und monatl. Übergabe an den Bauherren für die Dauer des Betriebes.

Zu verwendener Kabeltyp:

H07RN-F 5G95 mm²

Monatliche Pauschale für die Dauer der Bauphase,

Komplett inkl. Kleinteile und Zubehör liefern,
montieren und betriebsfertig anschließen und betreiben.
Menge: 5,000 StMt

**01.02.01.3 Anschlussschrank Außen Baustrom 24KVA**
Anschlussschrank Außen Baustrom.

nach DIN EN 61439-1und 4 (VDE 0660-600-1 und 4)
alle Einbauten bis einschließlich Fehlerstrom-Schutzschalter schutzisoliert;

Stabiles Gehäuse aus verzinktem Stahlblech mit witterungsbeständiger Pulverbeschichtung, verzinktes  Untergestell mit Kunststoffhülsen oder verzinkten Laschen für Erdnägel zur Bodenbefestigung; Tür mit selbstschließendem Fallriegel, durch Vorhängeschloss abschließbar; Tragegriffe mit Wandbefestigung;

Als  besonderer Speisepunkt nach DIN VDE 0100 Teil 704 zum Anschluss von Wechsel- und Drehstromverbrauchern auf Baustellen. Schutzart IP 44. Ist einem Gruppenverteiler- bzw. Hauptverteilerschrank nachgeschaltet.

Anschlussleistung: 24kVA
Zugang: 5x16mm²
Anschlusssicherung.: Lasttrennschalter und Sicherung  DIAZED DIII/63A / Klemmen 3x35mm²
FI - Schutzschalter: 1xFI 63/0,03A, 1xFI 40/0,03A
Sicherungen: 2xLSS D/16A/3-pol, 1xLSS  D/32A/3-pol, 3xLSS C/16A/1-pol,
Steckdosen: 2xCEE 16A/5-pol, 1x CEE 32A/5-pol,  6xSchutzkontaktsteckdosen 16A (2 an 1 LSS),

Lieferung, Anschluss und Inbetriebnahme der Zuleitung von ca. 40m inkl. Erdung und Anschluss an Hauptverteiler. In diese Positionen sind alle Sicherungen mit einzukalkulieren.

Zu verwendener Kabeltyp:

H07RN-F 5G16 mm²

Komplett inkl. Kleinteile und Zubehör liefern,
montieren und betriebsfertig anschließen und betreiben.
Menge: 20,000 StMt

*Hinweis: Versetzung Baustromverteiler*

**01.02.01.4 Versetzen von Baustromverteilern**
Versetzen eines Baustromverteilern inkl. mit allen systembedingten Arbeiten, betriebsfertig Anschließen.
Menge: 1,000 Stck

*Hinweis: Sonstiges*

**01.02.01.5 Bodenkabelbrücke mit Klappdeckel**
Bodenkabelbrücke mit Klappdeckel, für 2 Kabel je 5x120mm² leihweise für die Dauer der Baumaßnahme verlegen.

Strukturierte Oberfläche zur Verringerung der Rutschgefahr bei Nässe, lässt sich durch Verbindungsstücke an den Enden beliebig lang aneinanderreihen, keine Befestigung notwendig aufgrund des hohen Eigengewichtes. Kabel, Schläuche und sonstige Leitungen sind durch stabilen Deckel sicher geschützt.

Länge 3m
Menge: 10,000 StMt

**01.02.01.6 Unterhaltung der Baustelleneinrichtung**
Unterhaltung, Prüfung der in den vorgenannten Positionen enthaltenen elektrischen Baustelleneinrichtung wärend der Bauzeit, Instandhaltung der Baubeleuchtung inkl. Austausch von defekten Leuchtmitteln bzw. Leuchten.

Für die Prüfung/Messung sind die notwendigen Prüfprotokolle zu erstellen und der Bauleitung vorzulegen.
Menge: 10,000 StMt

**01.02.01.7 Demontage**
*** Pauschalposition
Nach Beendigung der Baumaßnahme sind sämtlich vorg. Positionen zu demontieren und von der Baustelle zu entfernen.

Im Zuge der Baumaßnahme wird es zu Demontagen von Teilen der Anlage kommen. Dies ist in der Kalkulation zu beachten.
Menge: 1,000 psch

**01.02.01.8 Dokumentation Baustromversorgung**
*** Pauschalposition
Vor Abnahme/Inbetriebnahme der Baustromversorgung sind folgende Dokumente und Pläne vorzulegen,
1-fach auf USB-Stick und 1 fach auf Papier u:
- Lageplan als Übersichtsplan mit Standort der  Versorgungseinheiten
- Übersichtsschaltplan der Versorgungseinheiten, mit  Zielbezeichnung und Querschnittangaben
- Anschlussliste und Leistung der einzenlenen Ausbau-
  Gewerke
- Messprotokolle gem. VDE 0100 Teil 600 und  Berufsgenossenschaft
- Errichterbescheinigung
Menge: 1,000 psch

##### Bereich 01.02.02 Verteiler und Kabel Baucontainer

**01.02.02.1 Containerverteiler 24KVA**
Anschlussschrank Außen Baustrom.

nach DIN EN 61439-1und 4 (VDE 0660-600-1 und 4)
alle Einbauten bis einschließlich Fehlerstrom-Schutzschalter schutzisoliert;

Stabiles Gehäuse aus verzinktem Stahlblech mit witterungsbeständiger Pulverbeschichtung, verzinktes  Untergestell mit Kunststoffhülsen oder verzinkten Laschen für Erdnägel zur Bodenbefestigung; Tür mit selbstschließendem Fallriegel, durch Vorhängeschloss abschließbar; Tragegriffe mit Wandbefestigung;

Als  besonderer Speisepunkt nach DIN VDE 0100 Teil 704 zum Anschluss von Wechsel- und Drehstromverbrauchern auf Baustellen. Schutzart IP 44. Ist einem Gruppenverteiler- bzw. Hauptverteilerschrank nachgeschaltet.

Anschlussleistung: 24kVA
Zugang: 5x35mm²
Anschlusssicherung.: Lasttrennschalter und Sicherung  DIAZED DIII/63A / Klemmen 3x35mm²
FI - Schutzschalter: 1xFI 63/0,03A, 1xFI 40/0,03A
Sicherungen: 2xLSS D/16A/3-pol, 1xLSS  D/32A/3-pol, 3xLSS C/16A/1-pol,
Steckdosen: 2xCEE 16A/5-pol, 1x CEE 32A/5-pol,  6xSchutzkontaktsteckdosen 16A (2 an 1 LSS),

Lieferung, Anschluss und Inbetriebnahme der Zuleitung von ca. 40m inkl. Erdung und Anschluss an Hauptverteiler. In diese Positionen sind alle Sicherungen mit einzukalkulieren.

Zu verwendener Kabeltyp: H07RN-F 5G35 mm²

Komplett inkl. Kleinteile und Zubehör liefern,
montieren und betriebsfertig anschließen und betreiben.
Menge: 15,000 Mona

**01.02.02.2 Umsetzten Containerverteiler**
Umsetzen des Containerverteilers 1 im Baufeld,
einschließlich und das Ab- und Anklemmen aller
Zu- und Abgangskabel, Prüfung/Messung/ Protokollierung
aller Schutzmaßnahmen und Inbetriebnahme.
Rückziehen und Wiederverlegen der abgehenden Kabel.
Menge: 1,000 St

**01.02.02.3 CEE-Verlängerungen 32A, 25m**
Das Verlängerung ist mit Montage und Demontage anzubieten (auf Leihbasis).

Verlängerungskabel 5 x 32 A CEE Länge 25 m
mit Stecker und Kupplung komplett montiert und geprüft.

Auf der Verlängerung muss eine Kennzeichnung mit Prüfsiegel des "Nächster Prüftermin" nach BGV A3 (VBG 4) vorhanden sein.

IP 44 Spritzwassergeschütz
Gummikabel Typ: H07RN - F

Diese Position beinhaltet erstmalige Verlegen (in Teillängen) der zu mietenden Leitung inkl. demontage nach beendigung der Miete.

Komplett liefern und betriebsfertig verlegen durch einziehen in Rohre, Kabelgräben  und provisorische Befestigungen an Baustellenzäunen.
Menge: 4,000 St

**01.02.02.4 Wöchentliche Leihgebühr für CEE-Verlängerungen 32A, 25m**
Wöchentliche Leihgebühr für CEE-Verlängerungen
32A, 25m wie in der vorhergehenden Position beschrieben.
Menge: 60,000 Wo

**01.02.02.5 CEE-Verlängerungen 32A, 10m**
Das Verlängerung ist mit Montage und Demontage anzubieten (auf Leihbasis).

Verlängerungskabel 5 x 32 A CEE Länge 10 m
mit Stecker und Kupplung komplett montiert und geprüft.

Auf der Verlängerung muss eine Kennzeichnung mit Prüfsiegel des "Nächster Prüftermin" nach BGV A3 (VBG 4) vorhanden sein.

IP 44 Spritzwassergeschütz
Gummikabel Typ: H07RN - F

Diese Position beinhaltet erstmalige Verlegen (in Teillängen) der zu mietenden Leitung inkl. demontage nach beendigung der Miete.

Komplett liefern und betriebsfertig verlegen durch einziehen in Rohre, Kabelgräben  und provisorische Befestigungen an Baustellenzäunen.
Menge: 6,000 St

**01.02.02.6 Wöchentliche Leihgebühr für CEE-Verlängerungen 32A, 10m**
Wöchentliche Leihgebühr für CEE-Verlängerungen
32A, 10m wie in der vorhergehenden Position beschrieben.
Menge: 60,000 Wo

##### Bereich 01.02.03 Baufeldbeleuchtung

*Hinweis: Baustellenbeleuchtung (Außen) - Bereich Baucontainer*

**01.02.03.1 Baustrahler mit Stativ, 2x 30W, 4000K IP65**
Baustrahler mit Stativ, 2x 30W, 4000K IP65

Leistung (2x):  30 W
Lichtstrom (2x):  3000 lm
Lichtfarbe:  Neutralweiß
Farbtemperatur: 4000 K
Abstrahlwinkel:  100°
Dimmbar:  nein
Eingangsspannung:  220-240 V AC
Montageart:  Mobil
Farbwiedergabe:  Ra>80
Anschlussart:  Schutzkontakt-Stecker
Maße:  890x510x1933 mm
Lieferumfang:  Baustrahler (2x), Stativ, Kabel
Netzfrequenz:  50/60 Hz
Temperaturbereich:  -40 °C bis +50 °C
Netzteil:  integriert
Schalter:  Am Kabel
Schutzklasse:  IP65

leihweise für die Dauer der gesamten Bauzeit zur
Verfügung stellen, montieren, anschließen, betreuen und
instandhalten

gewähltes Fabrikat: '....................'

Typ: '....................'
  (vom Bieter unbedingt auszufüllen)
Menge: 6,000 St

**01.02.03.2 Schutzkontaktstecker Vollgummi 230 V IP65**
Schutzkontaktstecker Vollgummi 230 V IP65

für Einsatz im Außenbereich.

· mit doppeltem Schutzkontakt.
· für Querschnitt 2,5 mm²
· Gehäuse aus Gummi
· Innen-Einsatz aus Gummi

liefern, anklemmen.
Menge: 6,000 St

**01.02.03.3 Verteilerdose wasserdicht 3-polig IP68**
Verteilerdose wasserdicht 3-polig IP68

Abmessungen:  138,2mm / 42,77mm /  35,7mm
Anzahl der Öffnungen:  2 einzel / 1x Eingang 1x Ausgang
Kabelverschraubung:  M20 (5-12mm Kabelquerschnitt) mit
passenden Reduzierungen
Leiterquerschnitt:  0,5-2,5mm² / Schraubanschlüsse
Kontakte:  verzinnt für Rostvermeidung
Anzahl der Pole:  3
Material:  hochwertiges Nylon PA66
inklusive Anschlussklemme
Stromstärke:  24A
Spannung:  450V AC

liefern, anklemmen.
Menge: 6,000 St

**01.02.03.4 Beleuchtungskörper umklemmen**
Beleuchtungskörper umklemmen

vorbeschriebene Beleuchtungskörper freischalten und
demontieren und an neuen Platz wieder montieren und anschließen
Menge: 6,000 St

### Titel 02 Erd- und Kanalarbeiten

#### Abschnitt 02.01 Vermessungsarbeiten

**02.01.1 Vermessungsleistungen**
*** Pauschalposition
Vermessungsarbeiten im erforderlichen Umfang wie Einmessen und Sichern der Achsen, Höhenpunkte, etc., sowie Stellen des Schnurgerüstes vor Baubeginn. Das behördliche Abstecken des Gebäudes und der Höhenfestpunkt erfolgen bauseits durch einen öffentlich bestellten Vermessungsingenieur. Alle anderen für die Vertragsleistung erforderlichen Einmessarbeiten sind in diese Pos. einzurechen.
Menge: 1,000 psch

**02.01.2 Herstellen und Sichern von Meterrissen**
*** Pauschalposition
Herstellen und sichern von Meterrissen für die Ausbaugewerke z.B.: mit Nagel und Farbe in jedem Geschoß an einer gut erkennbaren Stellen nach Angaben der Bauleitung.
Menge: 1,000 psch

#### Abschnitt 02.02 Erdarbeiten

*Hinweis: Erdarbeiten - Technische Vorbemerkungen*
Mitgeltende Normen und Regeln, insbesondere

- DIN 18127,
- DIN 18300,
- DIN EN ISO 22476-2
- DVGW GW 315
- FGSV 516, 526, 535, 551
- RAL-RG 501/2
- Merkblatt zur Entsorgung von Bauabfällen
- ZTV-E StB
- Technische Vorschriften und Richtlinien für die Ausführung von Bodenverfestigungen und Bodenverbesserungen (TVV)
- TRGS
- Ersatzbaustoffverordnung (EBV)
- Sämtliche Unfallverhütungsvorschriften und die Regeln der Bau BG

Die Ausführung der vertraglichen Leistungen hat in
Übereinstimmung mit den DIN-Normen, den Fachregeln der
Verbände, den Verordnungen der Baubehörden sowie den
Hinweisen des Werkstofflieferanten zu erfolgen. Sie gelten
vollinhaltlich als Ergänzung der Leistungsbeschreibung.

Angaben zur Baustelle
Grundlage für Ausschreibung und Ausführung ist das Baugrundgutachten 2021 21084432.1 des Dipl. Geol. Martin Häbel, vom 25.09.2021 mit den dazugehörigen Anlagen und Analysen, sowie die Stellungnahme
des Büros zum Einbau mineralischer Ersatzbaustoffe.

Nach dem Gutachten ist mit einem Aufbau des Untergrundes infolgenden Schichten zu rechnen:
25 - 30 cm Oberboden, Hangschutt (Grasnarbe mit einzelnen Basaltsteinen)
100-200 cm steiniger Hanglehm
80-450 cm verlehmter Blockschutt

Bodenklassen und Homogenbereiche gem. DIN 18300:

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
Besetzung der Baustelle
Die Baustelle ist so mit Maschinen und Arbeitskräften sowie Fahrzeugen zu besetzen, dass die vorgegebenen Termine eingehalten werden können.

Angaben zur Ausführung
Allgemeines
Die nach ATV DIN 18299 Abschnitt 4.1.11 durch den Auftragnehmer zu beseitigenden Verunreinigungen beziehen sich auch auf die Verunreinigung der öffentlichen Verkehrswege durch Fahrzeuge und Maschinen des Auftragnehmers oder seiner Subunternehmer. Solche Verunreinigungen sind durch geeignete Maßnahmen möglichst zu vermeiden. Trotzdem auftretende Verunreinigungen sind so rechtzeitig zu beseitigen, dass durch sie keine Gefährdung des öffentlichen Verkehrs entstehen kann.
Das vorhandene Gelände ist durch eine Vermessungsbüro der AN vor und nach Ausführung der Arbeiten gemeinsam von Auftragnehmer und Auftraggeber im Hinblick auf Lage und Höhe zu vermessen und das Ergebnis sowie das damit verbundene Aufmaß der Arbeiten im Protokoll festzuhalten.
Angaben zur Ausführung

Erdarbeiten, Straßenaufbruch
Werden beim Aushub von der Leistungsbeschreibung abweichende Bodenverhältnisse angetroffen oder treten Umstände ein, durch die die vorgeschriebenen Erdarbeiten nicht durchgeführt werden können, ist umgehend die Bauleitung zu verständigen. Geeignete Maßnahmen zum Schutz der Gründungssohle und des Planumbereichs sind zu ergreifen.
Aufgrund der Wasserempfindlichkeit sowie der Empfindlichkeit gegenüber dynamischer Beanspruchung der anstehenden Böden ist ein Befahren des freigelegten Erdplanums im Lehm unbedingt zu vermeiden. Der Aushub sollte daher rückschreitend und der Einbau vor Kopf erfolgen.
Ein Aufweichen der geplanten Gründungssohle, auch durch Niederschläge, ist unbedingt zu vermeiden. Entsprechende Schutzmaßnahmen sind einzukalkulieren.
Aufgrund der geringen Plastizität der schluffigen Anteile sind die anstehenden Böden sehr wasserempfindlich. Schon geringe Wasserzutritte genügen, um aus einem steifen Boden einen weichen oder gar breiigen Boden zu machen. Auch reagieren die Böden empfindlich auf mechanische und insbesondere
dynamische Beanspruchungen durch den Baubetrieb. Beim Aushub verursachte Auflockerungen in der Gründungssohle sind durch eine Nachverdichtung rückgängig zu machen.
Entwässerungsmaßnahmen, zu denen der Auftragnehmer gemäß ATV DIN 18300 oder Vertrag verpflichtet ist, sind so auszuführen, dass der Baugrund und der zum Einbau bestimmte Boden nicht unzulässig durchfeuchtet wird. Werden die notwendigen zwischenzeitlichen Entwässerungsmaßnahmen unterlassen oder unsachgemäß ausgeführt oder werden die planmäßig herzustellenden Entwässerungsanlagen nicht rechtzeitig hergestellt, darf dadurch unbrauchbar gewordener Boden nicht verwendet werden und ist ggf. zu Lasten des AN auszutauschen.
Bei Erdarbeiten in unmittelbarer Nähe von Bauwerken, Grenzbebauungen, Leitungen, Kabeln, Dränagen und Kanälen ist die Bauleitung sofort zu verständigen, wenn andere Verhältnisse angetroffen werden, als aus den Bestandsplänen zu ersehen ist. Von dieser Forderung wird auch nicht abgesehen, wenn die Situation vom Statik-Büro alternativ vorgesehen oder in Augenschein genommen worden ist.
Werden vorhandene Leitungen beschädigt, hat der Auftragnehmer sofort das zuständige Versorgungsunternehmen sowie die Bauleitung des Auftraggebers zu verständigen.
Die geotechnische Abnahme/Freigabe der Gründungssohle erfolgt durch den geotechnischen Sachverständigen des AG.
Die rechtzeitige Terminvereinbarung liegt in der Verantwortung des AN.
Vom AN evtl. angefahrene Stoffe zur Schaffung von Zufahrten, Baustraßen, Rampen etc. müssen über separaten Stoffstrom entsorgt werden. Alle Leistungen in diesem Zusammenhang liegen im Verantwortungsbereich des AN. Führen von Tagesberichten mit Gegenzeichnung Fachbauleitung - Alle Zuund Abgänge im Zusammenhang mit der Aushubmaterial-/Bauschuttverwertung und Abfallentsorgung
bzw. hinsichtlich der Rohstoffnutzung sind zu dokumentieren.
Die Entscheidung, ob das Aushubmaterial direkt auf LkW geladen und abgefahren wird oder auf dem Grundstück bereitgestellt und danach aufgeladen und abgefahren wird,
obliegt dem AN innerhalb der selbst zu planenden Arbeitsschritte innerhalb des Baugrundstücks und innerhalb der gesetzten terminlichen Frist. Eine Vergütung für zusätzliches Bereitstellen, für Lagerplätze, für Unterbrechungen, die darauf resultieren oder für Baustraßen für die Baustellenabwicklung erfolgt nicht und ist bei Bedarf einzurechnen.

Verkehrssicherung
Verkehrsbeschränkungen, die nur während der Arbeitszeit notwendig sind, müssen in der übrigen Zeit aufgehoben werden (Beseitigen oder Ungültigmachen von Verkehrszeichen) Vor dem rechtzeitigen Aufstellen von Beschilderungen für Halteverbote sind aus Beweisgründen die Kennzeichen der im
Bereich parkenden Fahrzeuge zu protokollieren. Aufgrabungen, Baugruben und Gräben im Bereich von Flächen des Fahrzeugverkehrs sind in ausreichendem Abstand ordnungsgemäß und wirksam zu sichern. Rot-weiße Warnbänder (Flatterbänder) dürfen nur als zusätzliche optische Sicherung und nur außerhalb von Fahrbahnen im öffentlichen Raum angebracht werden. Behelfsmäßige Überfahrten in Grundstücke müssen rutschsicher sein und die zu erwartenden Horizontalkräfte aufnehmen können. Behelfsmäßige
Fußgängerbrücken dürfen keine Stolper- oder Absturzgefährdungen aufweisen. Sie müssen auch für
Behinderte und Rollstuhlfahrer nutzbar sein. Sie sind bei Aufgrabungen vor Hauseingängen, bei Querungen von Fußwegen sowie an absturzgefährdeten Stellen zu errichten.
Ist der Auftragnehmer mit der Verkehrssicherung der Baustelle beauftragt, so gehört dazu auch die laufende Kontrolle der Sicherungseinrichtungen. Die zeitlichen Abstände der Kontrollen richten sich nach den örtlichen Gegebenheiten. Alle entsprechenden Aufwendungen sind in die Angebotspreise einzukalkulieren und mit diesen abgegolten

Angaben zur Abrechnung
Bei einer Abrechnung nach örtlichem Aufmaß werden nur die technisch erforderlichen und technologisch möglichen Maße maximal anerkannt. Mehrleistungen einschließlich der Folgeleistungen gehen zu Lasten des schuldhaft handelnden Verursachers.
Durch Verschulden des Auftragnehmers zu viel abgefahrene oder ausgehobene Aushubmassen sind durch den Verursacher auf dessen Kosten durch gleichwertige Massen zu ersetzen.
Eine Vergütung dafür erfolgt nicht.
Durch unsachgemäßen Verbau, unzureichende Böschungen, unzureichende Abdeckungen, unzureichende Wasserhaltung oder durch Witterungseinflüsse, mit denen im Allgemeinen zu rechnen ist, entstandene Mehrarbeiten werden nicht vergütet.
Über die Lagermöglichkeiten auf dem Grundstück hat sich der AN vorher zu informieren. Sind für die Durchführung der Arbeiten weitere Maßnahmen, wie z.B. Auslagern von Böden auf anderen Grundstücken erforderlich, ist es Sache des AN dies zu organisieren. Auf die Notwendigkeit des sauberen Aushubs und der sauberen internen Bereitstellung wird explizit hingewiesen. Alle damit verbundenen Kosten sind
einzukalkulieren.
Der Mengenermittlung für Aushub, Einbau und Verdichtung liegen feste Massen (Volumen nach gewachsenem oder fertig verdichtetem Boden) zugrunde, sofern im Leistungsverzeichnis nichts anderes beschrieben ist. Mit den Preisen sind u.a. abgegolten:

- Erschwernisse durch wasserhaltigen Aushub.
- Erschwernisse, die jahreszeitlich oder witterungsbedingt sind und mit denen normalerweise gerechnet werden muss
- Beseitigen von normalen Niederschlägen.
- Schutzmaßnahmen vor normalen Niederschlägen.
- Umsetzen von Maschinen und Geräten im Bereich der Baustelle, sofern vom Auftraggeber nicht zu vertreten.
- Verkehrssicherung und laufende Reinigung der benutzten öffentlichen und privaten Straßen und Wege, soweit durch die Arbeiten verursacht und soweit es sich nicht ausdrücklich um besondere Leistungen handelt.
- Staubschutz bei Transporten.
- Bereitstellung / Zwischenlagerung auf Veranlassung des Auftragnehmers.
- Eignungsnachweise gemäß Nr. 3.9.2 DIN 18 300.
- Wiegescheine, Übernahme-/Begleitscheine, Lieferscheine usw.

Die zur Leistungserbringung der Erd- und Entsorgungs-/ Abfuhrarbeiten notwendigen Nebenarbeiten sind unter Zugrundelegung der anerkannten Regeln der Technik ebenfalls Leistungsbestandteil des AN und einzukalkulieren, so dass die Leistung in sich vollständig und umfassend erbracht wird.

##### Bereich 02.02.01 Allgemeine Erdarbeiten

**02.02.01.1 Aufmass baubegeleitend**
*** Pauschalposition
Vermessungsleistungen im Zuge der Arbeiten
durch Vermessungsbüro
- Bestandsvermessung
- Differenz-Vermessung der einzelnen Abtrags-Volumen
- Differenz-Vermessung der einzelnen Auftrags-Volumen
- Abschlussvermessung
Alle baulichen Anlagen sind tachymetrisch im Gauss-Krüger-System mit Höhenangaben in Meter über NN aufzunehmen. Die Grundstücksgrenzen und die angrenzenden Gebäudekanten sind einzubeziehen. In den Einheitspreis einzurechnen ist das Einholen von Grenzkoordinaten, Einpasspunkte und Grundstücksgrenzen zur Einbindung in die Örtlichkeit.
Pro Aufmass sind an den Auftraggeber zu liefern:
Bestandsplan als Plot auf Papier (90 g/m²), M 1:100 in dreifacher Ausfertigung und digital im DWG/DXF-Format
Grundstücksfläche ca. 9.000 m2
Zu den Aufmassen ist der Bauherr bzw. dessen Vertreter (Bauleitung, Bodengutachter, Vermesser) rechtzeitig einzuladen. Bei der Transportleistung für die Rohstoffnutzung, bei der Entsorgung / Verwertung der Aushubmassen gelten diese Aufmasse bzw. die technologisch erforderlichen Maße als Abrechnungsgrundlage.
Menge: 1,000 psch

**02.02.01.2 Schottertragschicht liefern 0-56 mm, Z 0 nach LAGA, EV2 >= 100MN/m²**
Schottertragschicht (STS 0/45 liefern, lagenweise einbauen
Einbaudicke. ca.35 cm
Material der Klasse Z0 nach LAGA, mit Nachweis,
gem. ZTVE-StB profilgerecht einbauen und verdichten
Verdichtungsgrad: DPr > 100%
Oberflächengenauigkeit: +/- 1 cm (Feinplanum)
Verformungsmodul: Ev2>=180 MN/m²
Gesamtdicke: 50-70 cm
Menge: 1219,000 m³

**02.02.01.3 Splittschüttung 2/5 mm, d=5 cm**
Splittschüttung 2/5 mm, d=5cm liefern und im Bereich der Bodenplatte einbauen und einwalzen.
Oberflächengenauigkeit +/- 1 cm
Menge: 1742,000 m²

**02.02.01.4 Herrichtung BE-Flächen**
*** Pauschalposition
Lieferung und Einbau von Schottermaterial Körnung 0/32 aus Natur Mineralgemisch zur Herstellung eines tragfähigen Unterbaues für die BE-Flächen, Parkplätzen und Containeraufstellflächen. Material in einer Gesamtstärke von 5 bis ca. 20cm einbauen und bis zu folgenden Werten verdichten: Proktordichte: D Proc >= 100%.
Das Verformungsmodul beträgt E_V2 60 MPa.
Abrechnung nach Plan, einschl. Lieferscheinnachweis. Einbau in Abstimmung mit der Bauleitung.

Der Einbau erfolgt auf den BE-Flächen, Parkplätzen und Containeraufstellflächen, ggf. mit Gefälle zur Anpassung an das angrenzende Gelände.

Die Trennung zum Untergrund ist durch geeignete Maßnahmen nach Wahl des AN sicherzustellen (mind. jedoch ein Trennvlies GRK 3), um beim Rückbau eine eindeutige Schichtabgrenzung zum verbleibenden Untergrund zu realisieren.
Menge: 1,000 psch

**02.02.01.5 Arbeitsraum verfüllen verdichten Boden gelagert**
Arbeitsraum profilgerecht verfüllen, Verformungsmodul mind. EV2 45 MPa, Einbauhöhe ca. 0,60 m, verbesserter Boden, auf der Baustelle gelagert, Förderweg bis 0,1 km

Einbauort zwischen Außenkante Gebäude (süd-ost) und Bestandsweg zur Schaffung einer Arbeitsebene
Menge: 180,000 m³

**02.02.01.6 Lastplattendruckversuche**
Lastplattendruckversuche auf Erd- oder Schotterplanum
nach DIN 18 134,
Prüfung des Straßen-/Schotterplanums mittels statischem
Plattendruckversuch
nach besonderer Anordnung des AG, einschl.
Protokollierung,
Plattendurchmesser 30 cm.
Die Plattendruckversuche sind von einem unabhängigen
und anerkannten Baugrundinstitut durchzuführen.
Die Arbeiten sind in Anwesenheit des AG auszuführen.
Die Ergebnisse sind vor dem weiteren Aufbau dem
Vertreter des AG zur Prüfung und Freigabe vorzulegen.
In den Einheitspreis ist An- und Abfahrt sowie die
Bereitstellung des Schwerlastgerätes als Gegengewicht
zur Durchführung der Plattendruckversuche einzurechnen.
Der AG ist rechtzeitig vor Durchführung der Arbeiten zu
informieren.
Die Nachweise werden dem Bauherrn zur Verfügung
gestellt.
Menge: 10,000 St

**02.02.01.7 Kontrollprüfung Grabenverfüllung Verformungsmodul dynamischer Lastplattendruckversuch Wagengrube**
Kontrollprüfung ZTV E-StB auf besondere Anordnung des AG für verfüllte Gräben gem. Tabelle 7, Kap. 14, ZTV E StB (3 pro 150m).  Prüfung für Verformungsmodul, mit dynamischem Lastplattendruckversuch TP BF-StB.
Menge: 6,000 St

**02.02.01.8 Dokumentation**
*** Pauschalposition
Mit Abschluss der Arbeiten ist eine Dokumentation vorzulegen, aus der alle verwendeten Produkte hervorgehen und die alle Zulassungen und Übereinstimmungserklärungen enthält. Weiterhin ist eine Errichter- bzw. Fachbauleiter-Erklärung unterschrieben vorzulegen, mit der Bestätigung der Einhaltung der allgemein anerkannten Regeln der Technik, den maßgebenden technischen Regeln nach Bauregelliste und den Qualitätsstandards und Verarbeitungsrichtlinien der Hersteller. Eignungsnachweise gemäß Nr. 3.9.2 DIN 18 300; Wiegescheine, Übernahme-/Begleitscheine, Lieferscheine usw. Die Dokumentation ist 1-fach digital und 3-fach in Papierform vorzulegen.
Menge: 1,000 psch

##### Bereich 02.02.02 Erdarbeiten Wagengrube

**02.02.02.1 Lösen und lagern Schottersohle**
Schotterbett im Bereich der Grundleitungen und der Wartungsgrube profilgerecht lösen, seitlich lagern
Menge: 20,000 m³

**02.02.02.2 Arbeitsraum verfüllen Einbau H0,8m Boden gelagert**
Arbeitsraum profilgerecht verfüllen und verdichten, Einbauhöhe bis 0,80 m, Schotterschicht, seitlich gelagert,
Wiederherstellung der ursprünglichen Schichtung:
1. 20cm Dränageschicht Kies
2. Auffüllung mit ausgebautem Liefermaterial des Erdbauers, BK 6
Menge: 33,000 m³

**02.02.02.3 Wie vor -1,60m**
Leistung wie zuletzt in vollem Wortlaut beschrieben,
Aushubtiefe bis 1,60m
Menge: 10,000 m³

**02.02.02.4 Wie vor allerdings Handschachtung**
Leistung wie zuletzt in vollem Wortlaut beschrieben,
jedoch als Handschachtung,
Aushubtiefe bis zu der jeweiligen Grabensohle,
für Grundleitungen innerhalb und außerhalb des Gebäudes, Aushubtiefe bis 1,25m
Menge: 15,000 m³

##### Bereich 02.02.03 Erdarbeiten für techn. Anlagen

**02.02.03.1 Lösen und lagern Schottersohle**
Schotterbett im Bereich der Grundleitungen und der Wartungsgrube profilgerecht lösen, seitlich lagern
Menge: 40,000 m³

**02.02.03.2 Boden Graben Kabel lösen lagern BK 3-5 Sohle 1.00m-1.50 m, T bis 1.50 m**
Breite der Sohle 1.20m
Boden der Gräben für Kabel, profilgerecht lösen, seitlich lagern
Breite der Sohle 1,50 m, Aushubtiefe bis 1.50 m
Bodenklassifizierung:
1. Schicht: gem. gewähltem Liefermaterial in Pos. 02.01.8,
2. Schicht: Bodenklasse 4, Bodengruppen gem. DIN 18196  UL/TL/UM/TM, Schichstärke 0.2-0,5m, bereits bodenverbessert gem. Pos. 02.01.5
ggf. 3. Schicht: Bodenklasse 3, Bodengruppe gem. DIN 18196 SW/SU/SU*, Schichtstärke 0,3-1,1m
4. Schicht:  Bodenklassen 3, 5, Bodengruppe gem. DIN 18196 GW/GU/GU*
Menge: 15,000 m³

**02.02.03.3 Senkrechter Verbau Kanalgräben H 1,00-1,50m B bis 1m**
Regelausführung des Senkrechten Verbaus (Senkrechter Normverbau) DIN 4124 für Graben, herstellen und wieder rückbauen, Höhe über 1 bis 1,5 m, Breite der Sohle zwischen den Bekleidungen bis 1 m, eine Bodengruppe, Bodengruppe 1 SU* DIN 18196 (Sand-Schluff-Gemisch).
Menge: 15,000 m²

**02.02.03.4 Sand Bettungsschicht einbauen verdichten D 10-20cm**
Sand, natürliche Gesteinskörnung TL Gestein, Körnung 0/2, liefern, für Bettungsschichten, profilgerecht einbauen und verdichten, in Graben, Schichtdicke über 10 bis 20 cm.
Menge: 49,800 m³

**02.02.03.5 Sand Einbettung Kabelkanal einbauen verdichten D bis 100cm**
Sand, natürliche Gesteinskörnung TL Gestein, Körnung 0/2, liefern, für Einbettung von Kabelkanälen, profilgerecht einbauen und verdichten, in Graben, Schichtdicke über bis 100 cm.
Menge: 15,000 m³

**02.02.03.6 Sand Seitenverfüllung Abdeckung Rohr AD 100-300mm einbauen verdichten D 30-50cm**
STLB-Bau 2024-04 002
Sand, Körnung 0/2, liefern, für Seitenverfüllung und Abdeckung von Rohrleitungen, DIN EN 1610, Außendurchmesser über 100 bis 300 mm, profilgerecht einbauen und verdichten, in Graben, Schichtdicke über 30 bis 50 cm.
Menge: 244,000 m3

**02.02.03.7 Graben verfüllen verdichten D 50-80cm Sohlen-B 0,6-1,0m Boden gelagert**
Gräben profilgerecht verfüllen einschl. Stoffe verdichten, Verformungsmodul mind. EV2 45 MPa, Schichtdicke über 50 bis 80 cm, Breite der Sohle über 0,6 bis 0,7 m, Boden, seitlich gelagert, Beschrieb wie in Pos. 02.02.1
Menge: 2,500 m³

**02.02.03.8 Markierung Leitungen im Fundamentbereich**
Kennzeichnung der Leitungsführung im Bereich des späteren Fundamentaushubs, dauerhaft und witterungsgeschützt auf der Kiesschicht
Menge: 1,000 St

**02.02.03.9 Auffüllung Graben Abwasserleitung lösen lagern BK 3-5 Sohle 0,5-0,6m T bis 1.75m**
*** Bezugsbeschreibung
Boden der Gräben für Abwasserleitung, profilgerecht lösen, seitlich lagern
Breite der Sohle 0,5-0,6m, Aushubtiefe bis 1.75m
Bodenklassifizierung:
1. Dränschicht Kies gem. Pos. 02.01.10
2. Schicht: gem. gewähltem Liefermaterial in Pos. 02.01.8,
ggf. 3. Schicht: Bodenklasse 4, Bodengruppen gem. DIN 18196  UL/TL/UM/TM, Schichstärke 0.2-0,5m, bereits bodenverbessert gem. Pos. 02.01.5
Menge: 30,000 m

**02.02.03.10 Auffüllung Graben Abwasserleitung lösen lagern BK 3-5 Sohle 0,9-1m T bis 4m**
*** wie Position 02.02.03.9
Sohle 0,9-1.0m, Tiefe bis 4m
Menge: 5,000 m³

**02.02.03.11 Auffüllung Graben Entwässerungsleitung lösen lagern BK 3-5 Sohle 1.00m-1.50m T bis 1m**
*** wie Position 02.02.03.9
Sohlenbreite 1.00m-1.50m
Menge: 4,000 m³

**02.02.03.12 Baugrube Schächte BK 3-5, Grundfläche bis 2m² T bis 2,5m**
Baugrube für Schächte DN 1000 herstellen, Boden (Bodenklasse 3-5) profilgerecht lösen, seitlich lagern, einschl. erforderlicher Böschung bzw. Verbau, Aushubgrundfläche bis 2 m2, Aushubtiefe bis 2,5 m
Bodenzusammensetzung wie in Pos. 02.02.0
nach Einbringen des Schachtes: Boden, seitlich gelagert, Hinterfüllen, lagenweise einbauen und verdichten
Menge: 6,000 St

#### Abschnitt 02.03 Dränage

*Hinweis: Technische Vorbemerkung*
DIN 4095: Verbindliche Vorgaben für die Dränung zum Schutz von baulichen Anlagen.
DIN EN ISO 9836 und weitere: Bestimmungen für Geotextilien, Filterstabilität und Sickerkörper.
ZTV E-StB / ZTV-ING: Ggf. Heranziehung von Regelwerken des Straßen- und Ingenieurbaues für den Erdaushub und die Verfüllung.

**02.03.1 Fachplanung der Gebäudedrainage**
*** Pauschalposition
Fachgerechte Planung und Erstellung eins Drainageplans gem. den aktuellen Vorschriften (DiN 4095) der erforderlichen Gebäudedrainage im Außenbereich.
Planung gem. dem aktuellem Bodengutachten
Dokumentation in den Planungsunterlagen:
- Lage
- Art der Baustoffe
- Dicke
- Flächengewicht
- Maße
- Sohlenhöhen
Menge: 1,000 psch

**02.03.2 Boden Dränagegraben lösen lagern B bis 0,5m T= 0,5m**
Unter der Bodenplatte Graben für Flächendränage herstellen
Breite: 50cm
Tiefe 50cm
Zu lösendes Material:
1. Schicht: 20cm Kies
2. Schicht: Auffüllung des Erdbauers, Bodenklasse 6, mit Kalk verfestigter Boden
Menge: 300,000 m

**02.03.3 Auskleidung Sohle Graben Geotextil B 50cm**
Auskleidung der Sohle des/der Drängrabens/Sickergruben mit geotextilem Filter, Durchlässigkeitsbeiwert kv mind. 0,1 cm/s, wirksame Öffnungsweite (DW) 0,05 bis 0,1 mm, Überlappungsbreite 10 cm, Abrechnung nach Drängrabenlänge, Breite der Sohle 50 cm.
Menge: 300,000 m

**02.03.4 Dränltg TP Stangen R1 PVC-U DN200 (Ringdränage)**
Dränleitung aus Kunststoff-Vollsickerrohr, in Stangen, Typ R1, PVC-U DIN 4262-1, DN 200, als Ringdränage gem. DIN 4095 in vorhandenem Graben zu verlegen, Mindestgefälle 0,5%
Menge: 300,000 m

**02.03.5 Spül-/Kontroll-/Sammelschacht PVC-U DN315 H 150cm 3Anschlüsse DN200 DN200 DN200 Sandfang Abdeck. Gusseisen Kl.A**
Spül-/Kontroll-/Sammelschacht aus PVC-U, DIN EN 13598-1, DN 315, Bauhöhe 150 cm, mit 3 Anschlüssen, 1. Anschluss DN 200, 2. Anschluss DN 200, 3. Anschluss DN 200, mit Sandfang, mit Abdeckung, aus Gusseisen DIN EN 124-1 und DIN EN 124-2, Klasse A, auspflasterbar.
Menge: 1,000 St

**02.03.6 Dränltg TP DN200 anschließen Schacht Kunststoff**
Dränleitung aus Kunststoff-Vollsickerrohr, DN 200, anschließen an Schacht aus Kunststoff.
Menge: 3,000 St

**02.03.7 Sickerschicht Kies Ltg DN200 H 10cm H 10cm T 1,25-1,5m B 50cm**
Sickerschicht aus Kies, Körnung 8/16, für Leitung, DN 200, Höhe über Grabensohle 10 cm, Höhe über Rohrscheitel 10 cm, Grabentiefe über 1,25 bis 1,5 m, Grabenbreite 50 cm.
Menge: 300,000 m

**02.03.8 Sickerschacht**
Sickerschacht zur vorgenannten Drainage aus Betonschachtringen / Sickerschachtringen
DN 150 cm, H = ca. 50 - 100 cm (der Einzelelemente) mit eingebauten Steigbügeln, Konus, Ausgleichsringen und Schachtabdeckung Klasse B auf Rollkiespackung d = bis ca. 160 cm mit Filtervlies in Baugrube einbauen, inkl. sämtlicher Erdarbeiten für die Baugrube, Aushub abfahren und entsorgen des Erdaushubs, Bodenklasse und LAGA siehe Bodengutachten. Anfahren und verfüllen der Arbeitsräume mit geeignetem verdichtungsfähigen Material und Verdichtung erforderliche Verbauarbeiten sind mit einzukalkulieren, inkl. 2 x Anschlusseinführung der Drainage DN 100. Die Schächte sind von außen mit einem Dichtungsmittel gegen Erdfeuchte abzudichten.
Bauhöhe: ca. 5,00 m
Menge: 1,000 St

*Hinweis: Bestandsunterlagen*
Bestandsunterlagen
Vom AG werden Grundrißpläne mit eingetragener Allgemeininstallation als CAD-Plots zur Verfügung gestellt.
Auf dieser Basis sind vom AN Bestandspläne anzufertigen und vor der Abnahme der Leistungen dem AG zu übergeben.
Die Unterlagen sind in 3-facher Ausführung als Lichtpause, gefaltet A4 und in Leitzordner mit Inhaltsverzeichnis und Register geordnet und beschriftet zu übergeben. Zudem sind alle Zeichnungen, Schemen, Rangierlisten, Materiallisten auch auf USB-Stick in digitaler Form zu übergeben (Zeichnungen im dxf-Format, Tabellen als xls-Format und Listen als doc-Format). Alle Unterlagen sind mit Firmenstempel, Unterschrift und mit der Bezeichnung Bestandsunterlage (Stempel) zu versehen.
Ohne die Vorlage dieser vollständigen und fehlerfreien Unterlagen kann die Abnahme nicht erteilt werden. Es empfiehlt sich, die Unterlagen vorab 1-fach als Korrekturabzug zur Prüfung zu übergeben. Um vor Erstellung der Zweit- und Drittanfertigung eventuelle Fehler zu korrigieren.

**02.03.9 Bestandspläne Grundriss**
Bestandspläne Grundriss
Bestandspläne aller von den Installationsarbeiten
betroffenen Bereiche mit Eintragung der Haupttrassen
sowie aller Installationsgeräte, Stromkreise und
sonstigen Bezeichnugen einschl. der
Schwachstrominstallation auf der Basis der übergebenen
Dateien im M 1:50 in 3-facher Ausführung anzufertigen.
Menge: 1,000 Psch

**02.03.10 Gerätebeschreibungen**
Gerätebeschreibungen
Gerätebeschreibungen der folgenden Anlagen:
1. Schächte
2. Leitungen
3. Materialen
Menge: 1,000 Psch

#### Abschnitt 02.04 Kabelleitungstiefbauarbeiten

*Hinweis: Angaben zur Ausführung*
ANGABEN ZUR AUSFÜHRUNG

0.2.1 Gegenstand der Leistungsbeschreibung

Gegenstand dieser Leistungsbeschreibung sind
- ELEKTROARBEITEN: STARKSTROMANLAGEN; SCHWACHSTROMANLAGEN

0.2.1 Erschwernisse

Lärmschutz
Die umliegenden Gebiete des Baufelds werden gem. der AVV Baulärm als solche eingestuft, in denen vorwiegend Wohnungen untergebracht sind. Der Immissionsrichtwert beträgt somit 55 dB(A) am Tag.
Lautstarkes Arbeiten ist zu vermeiden und wenn doch unbedingt erforderlich, ausschließlich in den unter Punkt 0.1.1 angegebenen Zeiten möglich.

Es dürfen nur Verfahren und Geräte zum Einsatz kommen, die lärmarm bzw. lärmgedämpft sind und dem neuesten Stand der Technik und den einschlägigen Vorschriften des Bundesimmissionsschutzgesetzes entsprechen.

0.2.2 Eignungs- und Gütenachweise
Der AN hat auf Verlangen Werksgarantien und Lieferscheine vorzulegen. Die notwendigen gültigen bauaufsichtlichen Zulassungen, Prüfzeugnisse und Nachweise sind dem AG vorzulegen.

0.2.3 Inbetriebnahme von Anlagen mit anderen Beteiligten
Bei der Beteiligung mehrerer Gewerken in direkter Abfolge oder auch bei gemeinsamer Durchführung von Arbeiten sind Termine mit der Objektüberwachung des Arbeitgebers abzustimmen und werden von dieser koordiniert.

0.2.4 Koordinationsgespräche / Baustellenbesprechung
Koordinationsbesprechungen finden regelmäßig (wöchentlich) statt. Baubegehungen nach Erfordernis.
Der Auftragnehmer ist verpflichtet, an diesen vom Auftraggeber festgesetzten Besprechungen durch einen geeigneten, bevollmächtigten Vertreter teilzunehmen, der zu rechtsverbindlichen Vereinbarungen bevollmächtigt ist.

0.2.5 Fachbauleiter
Der Auftragnehmer (AN) hat vor Beginn seiner Arbeiten einen verantwortlichen Fachbauleiter zu benennen. Zu den Pflichten des verantwortlichen Fachbauleiters gehören insbesondere:

- Überwachen, dass sämtliche Arbeiten nach den  anerkannten Regeln der Technik, insbesondere nach den in den Verdingungsgrundlagen genannten Vorschriften ausgeführt werden.
- Überwachen, dass die Arbeitsschutzbestimmungen eingehalten werden.
- Teilnahme an den wöchentlichen Baubesprechungen im Rahmen seiner Leistungserbringung
- Der Fachbauleiter muss deutschsprachig sein.
- Der Auftragnehmer hat den verantwortlichen Fachbauleiter nach LBO schriftlich zu benennen.

0.2.6 Baustellentagebuch
Die Bauleitung des AN hat ein Bautagebuch zu führen, in welchem der Bauablauf und alle Angaben,
die für die Ausführung und Abrechnung des Auftrages von Bedeutung sein können, festgehalten werden.
In diesen Berichten müssen mindestens folgende Daten dokumentiert werden:

- Anzahl der beschäftigten Personen mit Name und Lohngruppe; Einsatz der Maschinen gelieferte Materialien mit Lieferschein und Menge
- Art und Umfang der täglichen Arbeiten und Leistungen
- Witterungsverhältnisse
- Arbeitsunterbrechungen mit Angabe der Gründe

Das Bautagebuch ist täglich zu führen und wöchentlich der Bauleitung zu übergeben.

0.2.7 Termin- und Arbeitsablaufplanung
Vor Auftragserteilung findet ein technisches Klärungsgespräch mit dem AG statt. Hierzu hat der AN einen
detaillierten Arbeitsablaufplan über die in den genannten Ausführungsfristen zu erbringende Leistung zu erstellen. Dieser wird anschließend Vertragsbestandteil. Dieser Arbeitsablaufplan ist über die gesamte Bauzeit des AN fortzuschreiben. Diese Leistung Wird nicht gesondert vergütet.

0.2.8 Prüfzeugnisse / Zulassungen
Für alle einzubauenden Baustoffe hat der AN dem AG unaufgefordert die Prüfzeugnisse und die bauaufsichtlichen Zulassungen vor Beginn der Ausführung vorzulegen.

0.2.9 Aufmaßpläne
Grundsätzlich sind mit jedem Aufmaß die dazugehörigen Aufmaßpläne vorzulegen. In den Aufrnaßplänen müssen grundsätzlich alle Zahlen eingetragen sein, die im Aufmaß enthalten sind. Dies bedeutet, dass solche Maße, die in den Plänen vorhanden sind, durch Unterstreichen für das Aufmaß kenntlich gemacht werden und Maße, die innerhalb des Aufrnaßes neu errechnet werden, dort eingetragen werden.

0.2.10 Dokumentation
Der Auftragnehmer hat die komplette Dokumentation seiner Leistung vier Wochen vor dem Schluss-Abnahmetermin an den Auftraggeber zu übergeben.
Die Übergabe erfolgt:
- Digital auf einem USB-Stick, als .PDF, DWG, IFC, JPEG, .XLS, etc.

Die Dokumentation muss in folgender Reihenfolge enthalten:

1. Inhaltsverzeichnis
2. Fachunternehmer- und Fachbauleitererklärung
3. Übereinstimmungserklärungen
4. Prüfzeugnisse, allgemeine bauaufsichtliche Zulassungen, Zustimmungen im Einzelfall
5. Einbauvorschriften
6. Materiallisten
7. Produktunterlagen, geordnet nach:
   1. Fabrikat
   2. Modell- bzw. Artikelnummer
   3. Farbangaben
   4. Materialangaben, Produktdatenblätter, einschl. Nachweis Brandschutzprüfung nach DIN EN 1187, Verfahren (B roof ( t1) )
   5. Hersteller und Lieferant
   6. Einbauanleitungen
   7. Wartungs- und Pflegeanleitungen
8. Werkstattzeichnungen, Berechnungen
 a. Planlisten
 b. statische Berechnungen (falls erforderlich)
 c. Verlege- und Montagepläne
 d. Grundrisspläne mit Angabe aller elektrischer Komponenten
 e. Schemata der eingebauten Anlagen
 f. Detailpläne
 g. Sämtliche Protokolle und Messergebnisse
1. Bautagebücher
2. Abnahmeprotokoll ggf. mit Mängellisten
3. Firmenprotokolle
 a. Betriebsvorschriften
 b. Funktionsbeschreibungen
 c. Bedienungsanleitungen
 d. Protokolle zu Leistungen während der Bauzeit, die zu protokollieren  waren.
1. USB-Stick mit den o.g. Unterlagen

Mit der Errichtererklärung ist zu bestätigen, dass alle zuvor aufgelisteten Bauprodukte und Bauarten gemäß den einschlägigen Vorschriften verwendet und eingebaut werden sind.

*Hinweis: Ausführung Allgemein*
AUSFÜHRUNG ALLGEMEIN

0.3.1 Arbeitsbeginn, Arbeitsabläufe, Terminplan

Die Leistung ist in unterschiedlichen Abschnitten und mit vorgegebenen Abläufen, nach den Vorgaben des AG auszuführen.

0.3.2 Sicherheitskoordination

Der Auftragnehmer, einschließlich seiner etwaiger Nachunternehmer, wird darauf hingewiesen, dass die für die Koordination der sicherheits- und gesundheitsrelevanten Punkte nötigen Unterlagen, sowohl für die Planungs- und Ausführungsphase, rechtzeitig und kostenfrei zur Verfügung zu stellen sind. Änderungen in der Auftragsabwicklung müssen sofort mit dem beauftragten Architekturbüro, dem Sicherheitskoordinator und der örtlichen Bauleitung gemeldet werden. Der Sicherheitskoordinator nimmt jederzeit und in eigener Verantwortung Einfluss auf die sicherheitstechnisch korrekte Abwicklung der Baustelle und koordiniert insbesondere die Zusammenarbeit der einzelnen Unternehmen.
Den Anordnungen des SiGeKO ist umgehend Folge zu leisten.

0.3.3 Baustellenschweißungen / Flexarbeiten

Bei Arbeiten mit Brandgefahr hat der Auftragnehmer grundsätzlich eine Brandwache zu stellen und bis eine Stunde nach Abschluss der Arbeiten vorzuhalten.
Baustellenschweißungen und Flexarbeiten sind rechtzeitig bei der örtlichen Bauleitung anzumelden.
Die erforderlichen Vorkehrungen zum Schutz vor Funkenflug beim Flexen und Schweißen sind zu treffen.
Daneben sind im Arbeitsbereich ein Feuerlöscher und eine Löschdecke bereit zu halten.

0.3.4 Baumaschienen / Baustoffe

1. Es dürfen nur Baumaschinen eingesetzt werden, die den Lärmschutzanforderungen des RAL UZ 53 entsprechen.
2. Baumaschinen haben die aktuellen "Grenzwerte für mobile Maschinen und Geräte" unter www.uba.de einzuhalten (B 591 Rußfilter bei Baumaschinen).

Es wird bereits jetzt darauf hingewiesen, dass folgende Baustoffe nicht verwendet werden dürfen:

1. Bauteile und Baunebenprodukte aus tropischen, subtropischen oder borealen Hölzern sofern nicht FSC-zertifiziert (Forest Stewardship Council, www.fsc-deutschland.de, MB 2561 vom 08.12.1989)
2. Folgende Bauteile aus Polyvinylchlorid (PVC): Fußbodenbeläge, Tapeten, Fenster und Türprofile, Kabel und Rohre (MB 525 vom 16.02.1990).
3. Künstliche Mineralfasern sind gegen die Innenraumluft vollständig abzudichten und haben die  Freizeichnungskriterien bezogen auf die Biolöslichkeit einzuhalten (RAL GZ 388).
4. Beim vorbeugenden Holzschutz sind alle konstruktiven Maßnahmen auszuschöpfen. Der Einsatz chemischer Holzschutzmittel ist auf das notwendige Maß zu beschränken. Im Innenbereich sind chemische Holzschutzmittel zu vermeiden.
5. Es sind Baustoffe vorzusehen, die mit einem geringstmöglichen Einsatz und Gehalt von Formaldehyd  hergestellt sind. Holzprodukte und Holzwerkstoffplatten müssen die Anforderungen des Blauen Engels  (RAL UZ 38 bzw. RAL UZ 76) einhalten.
6. Es sind möglichst lösungsmittelfreie Oberflächenbehandlungs-, Anstrich- und Klebestoffe zu verwenden (z.B. Pulverlackverfahren, Einbrennverfahren). Müssen lösungsmittelarme Stoffe verwandt werden, sollen diese ein Umweltzeichen für "schadstoffarm" (z.B. RAL UZ 102, RAL UZ 12a, RAL UZ 113, www.blauer-engel.de) besitzen (siehe auch 3.2 Lüftung).
7. Bitumenanstriche und Kleber mit dem Giscode BBP 40-70 sind nicht zulässig (www.gisbau.de).
8. Epoxidharzprodukte mit dem Giscode RE 4-9 sind nicht zulässig
9. Polyurethanharzprodukte mit dem Giscode 20-80 sind nicht zulässig. Ausnahme: Beanspruchungsklasse B und C (ZDB-Merkblatt Verbundabdichtungen).
10. DD-Lacke mit dem Giscode DD1 und DD2 sind nicht zulässig.

*Hinweis: Allgemeine technische Vorschriften für Kabel/Leitungen*
Allgemeine technische Vorschriften für Kabel/Leitungen

1. Es werden nur Kabeln/Leitungen der aktuellen Normen der DIN EN 5056-2 (DIN VDE 0298-565-2) und DIN EN 50575 (VDE0482-575) verwendet. Kabel//Leitungen nach Klassifizierung der aktuellen BauPVo verlegt werden.  Auf dem Mantel muss  die Prägung oder der Aufdruck der Brandklassifizierung, CE und VDE Kennzeichnung vorhanden sein.

1. Bei Mehrungen von Kabeln/Leitungen sind diese in in einem Verlegesystem zu verlegen.

1. Unfachmännisch verlegte Leitungen (z. B. freihängend oder nicht in den Installationszonen nach DIN18015-3 oder HEA verlegte werden nicht abgenommen. Diese Kabel/Leitungen sind auf Kosten des Auftragnehmers fachgerecht zu verlegen. Die Leitungsverlegung ist unter Berücksichtigung der MLAR bzw LAR des jeweiligen Bundeslandes auszuführen.

*Hinweis: Allgemeine technische Vorschriften für Verlegesysteme*
Rohre:

1. Für die Verlegung unter Putz sind vorwiegend Kunststoffrohre gewellt der Art B+C+F zu verwenden.Dort wo besondere Ansprüche an die mechanische Festigkeit gestellt werden, sind Stahlpanzerrohre zu verlegen. Sollten geschlossene Verlegungen für Sicherheitssysteme gefordert werden,so sind geschlossene Rohrsysteme zu montieren. Diese Kosten des geschlossenen Verlegens sind mit in die Einzelpreise zu kalkulieren.
2. Bögen sowie Enttüllen und Zugdrähte sind mit in die Einheitspreise zu kalkulieren.
3. Kabel/Leitungen die zu Maschinen und Geräten verlegt werden, müssen mit flexiblem Kunststoffpanzerrohr (AS+C+F,Druckfestigkeit größer 1000N/10 cm) verlegt werden. Bei besonderen mechanischen und chemischen Einflüssen ist die Leitung mit flexiblem Stahlpanzerrohr zu schützen.
4. Bei der Kalkulation ist eine Montagehöhe von bis zu max. 4,00 m zu berücksichtigen

Kanäle und Kabelbühnen- und pritschen:

1. Bei der Verlegung von Kabel/Leitungen in Kanälen ist immer auf eine Platzreserve von mindestens 20% zu achten. Sollte dieses nicht möglich sein, so ist ein weiterer Kanal zu montieren.
2. Verlegesysteme, die durch Brandabschnitte führen, sind mit Brandschottungen abzudichten. Diese Brandschottungen sind mit der entsprechenden Brandschutzklasse und der Adresse der Errichterfirma sowie dem Namen des Monteurs dauerhaft zu kennzeichnen.
3. Bei der Montage der Kanäle ist insbesondere auf die Abschlüsse an den Enden zu achten. Desweiteren werden auf Gehrung geschnittene Kanäle nicht abgenommen.
  Hierfür sind immer Formstücke zu verwenden.
4. Endstücke an Kabelrinnen sind mit in die EP einzukalkulieren.
5. Die Kabelrinnen sind an den Potentialausgleich anzuschließen.
6. Bei der Kalkulation ist eine Montagehöhe von bis zu max. 4,00m zu berücksichtigen werden Kabel und Leitungen mit Funktionserhalt verlegt,sind nur geprüfte Systeme zulässig.

*Hinweis: Baustelleneinrichtung:*
Das Einrichten, Vorhalten und Räumen der Baustelle einschl. aller dazugehörigen Nebenarbeiten ist in die Einheitspreise einzurechnen.

Die Baustelleneinrichtung zur Ausführung der Leistungen des AN ist in die Einheitspreise einzurechnen. Tagesunterkünfte für die ausführenden Mannschaften sind einzukalkulieren.
Die Baustelleneinrichtung ist bis Fertigstellung der Leistung des AN vorzuhalten.

Die Baustelleneinrichtung ist mit der Bauleitung abzustimmen.
Ein Baustelleneinrichtungsplan ist 10 Tage nach Auftragserteilung der Bauleitung zur Freigabe vorzulegen. Baumaterialien sind bei Erfordernis und Anweisung durch die Bauleitung bei Behinderung von anderen Gewerken zu entfernen.

Das Heranführen von Energie von den bauseitigen Baustromverteilern bis zu den Verwendungsstellen sind Nebenleistungen, die nicht besonders vergütet werden.

Die Beleuchtung der Arbeitsstätten ist jeweils selbständig vom AN vorzunehmen und hat den Arbeitsstättenrichtlinien und UVV`s zu entsprechen.

Baustellenverordnung:
Für die Einhaltung der Verordnung über Sicherheit und Gesundheitsschutz auf Baustellen (Baustellenverordnung-BaustellV vom 10.06.1998) wird vom Architekten ein Sicherheits- und Gesundheitsschutz-Koordinator (SiGe-Ko) beauftragt und ein Sicherheits-und Gesundheitsschutzplan (SiGe-Plan) erstellt. Der SiGe-Plan wird allen Auftragnehmern auf der Baustelle zugänglich ausgelegt und ist bei Ausführung der Arbeiten einzuhalten. Den Anweisungen des Koordinators ist unverzüglich Folge zu leisten.

*Hinweis: Lagermöglichkeiten:*
Lagerung von Baustoffen und Geräten ist rechtzeitig mit der Bauleitung abzustimmen. Bei Zuwiderhandlung ist die Bauleitung berechtigt Materialien/Geräte zu Lasten des AN umsetzen bzw. abfahren zu lassen. Etwa darüber hinaus erforderliche Lager- und Arbeitsplätze hat der Auftragnehmer zu beschaffen. Die Kosten sind durch die Vertragspreise abgegolten.

Materialtransport:
Grundsätzlich ist der Transport der Materialien zu den Verwendungsstellen, d.h. zum Verarbeitungs-/Einbauort in die jeweiligen Positionen mit einzukalkulieren, sofern nicht besondere Ansätze in den Positionen enthalten sind. Für den Transport von Lasten, die nicht über die Treppen befördert werden können, hat der Auftragnehmer Sorge zu tragen. Die Aufstellung von Hebezeugen des AN ist in jedem Fall mit der Bauleitung bzw. dem Auftraggeber abzustimmen. Anfallende Kosten für die Hebemittel sind in die jeweiligen Einheitspreise einzukalkulieren.

Lieferung Stoffe:
Alle Leistungen umfassen auch die Lieferung der dazugehörigen Stoffe und Bauteile einschl. Abladen und Lagern auf der Baustelle, wenn in der Leistungs- beschreibung nichts anderes vorgeschrieben ist.

*Hinweis: Allgemeine Hinweise*
Die im Leistungsverzeichnis enthaltenen Hinweise und Vorbemerkungen sowie die Angaben zur Baustelle und den Arbeiten, sind für die Kalkulation und Durchführung der Maßnahmen in vollständigen Umfang zu berücksichtigen.

Die gesamte Baustelle, insbesondere aber Anschlüsse von Strom und Wasser sind während und außerhalb der Bauarbeitszeiten, ebenso wie Arbeits- maschinen, Werkzeuge, Gerüste, Gefahren- und Baustoffe, etc. vor Missbrauch und unbefugtem Zugriff zu schützen und zu sichern.

Alle Arbeiten sind kontinuierlich und umfassend abzusichern.

Die Kosten für die allgemeine Baubeleuchtung (Verkehrs-, Flucht- und Rettungswege der Baustelle) trägt der AG. Die Beleuchtung der Arbeitsplätze, das Heranführen der Ver- und Entsorgungsleitungen für die Baudurchführung bzw. die Unterverteilung in den Geschossebenen zählt zu Baustelleneinrichtung des AN.

Die Baustelle muss ständig übersichtlich und aufgeräumt sein.

Der Schutz der bestehenden und zu erhaltenden Bäume muss
im Baustelleneinrichtungsplan des AN beachtet werden.

Durch vom AN verursachte Beschädigungen und Verunreinigungen von Straßen, Bürgersteigen und sonstiger öffentlicher Einrichtungen sind von ihm, auch während der Durchführung der Vertragsleistungen, ohne gesonderte Vergütung täglich zu beseitigen.

Es ist sicherzustellen, dass im verbleibenden öffentlichen Bereich keine Einschränkungen für den Personen- und Kraftfahrzeugverkehr entstehen.

Feuerwehrzufahrten und Rettungswege sind uneingeschränkt frei zu halten.

Das Anbringen von firmeneigenen Schildern wird nicht erlaubt.

EMISSIONSTECHNISCHE HINWEISE

Die Leistung des AN ist durch erschütterungsarme, schwingungsarme, lärm- und staubarme Bauverfahren zu erbringen.
Eine unzulässige Belastung der benachbarten Umgebung durch Lärm, Erschütterungen, Staub und Schmutz ist jederzeit zu vermeiden.

Eine von vier Grundstücksgrenzen des Baugeländes stößt an Wohnbebauungen. Diese Bereiche sind mit entsprechenden Maßnahmen besonders vor Beeinträchtigung jeglicherart is zu schützen:

Staubentwicklung ist soweit möglich zu vermeiden, bzw. sofort zu binden.

Während der Durchführung aller Arbeiten sind die Auflagen und Vorschriften zur Verhinderung und Vermeidung von Baulärm unbedingt zu beachten.
Hier gelten insbesondere die

- Allgemeine Verwaltungsvorschrift zum Schutz gegen Baulärm-Geräusch-Immissionen (AVV Baulärm)"
- § 22 des Bundes- Immissionsschutz-Gesetz "Pflichten der Betreiber nicht genehmigungsbedürftiger Anlagen
- Zweiunddreissigste Verordnung zur Durchführung des Bundes-Immissions-Schutzgesetzes, Geräte- und Maschinenlärmschutzverordnung (32. BImschG)

Vorgaben nach AVV Baulärm:

Gemäß den Angaben der örtlichen Bauaufsicht ist die Gebietseinstufung ein Gebiet mit gewerblichen Anlagen und Wohnungen, in dem weder vorwiegend gewerbliche Anlagen, noch vorwiegend Wohnungen untergebracht sind. Entsprechend gelten nach AVV Baulärm die folgenden Immissionsrichtwerte, gemessen in 0,50 m Abstand vor einem Fenster des zu schützenden Nachbarn:

7:00 bis 20:00 Uhr  - 60 dB(A)
20:00 bis 7:00 Uhr  - 45 dB(A)

Kurzzeitige Spitzen sollen diese Werte um nicht mehr als 20 dB(A) überschreiten.

Lärmerzeugende Arbeiten während der Nachtzeit, (20.00 bis 7.00 Uhr), sind gemäß AVV Lärm unzulässig.

UMWELTSCHUTZ

Es muss vom AN sichergestellt werden, dass der Boden und das Grundwasser nicht durch chemische Verunreinigungen kontaminiert wird. Durch sachgerechte Maßnahme ist dafür zu sorgen, dass keine umweltgefährdende Stoffe oder Zubereitungen in Kontakt mit der Umwelt kommt. Solche Stoffe sinf durch entsprechende Kennzeichnungen mit den R-Sätzen R50 - 59 (bzw. GHS H-Sätze H400 - H420 nach CLP-Verordnung (EG) Nr. 1272/2008) und durch Einträge im Sicherheitsdatenblatt zu erkennen.

Verschmutzungen, Abfälle, Bauschutt, Verpackungsmaterialien, Baustoffreste, etc. sind ständig und unverzüglich zu entfernen und ordnungsgemäß zu entsorgen. Die gesetzlichen Mindestvorschriften des Kreislaufwirtschafts- und Abfallgesetzes müssen erfüllt werden. Darüber hinaus werden die am Bauprozess Beteiligten bezüglich der Abfallvermeidung gezielt geschult.
Die Bauleitung des AN kontrolliert die Materialtrennung und die
korrekte Benutzung der Sammelstellen. Die Baustoffe werden in
mineralische Abfälle, Werkstoffe, gemischte Baustellenabfälle,
Problemfälle und gefahrstoffhaltige Abfälle getrennt. Hierfür sind
Dokumentationsunterlagen, die die Durchführung von sachgerechten Maßnahmen nachprüfbar darlegen, erforderlich und vom AN vorzulegen.

BRANDSCHUTZ

Bei gefährlichen Arbeiten des AN im Hinblick auf Feuer, Hitze,
Rauch usw. muß der AN auf seine Kosten Wachen unter Berücksichtigung aller Schutzbestimmungen stellen und ausrüsten. Über seine verkehrsübliche Sorgfalt hinaus verpflichtet sich der AN so wenig wie möglich brennbares Material bzw. brennbare Schutzmaterialien auf der Baustelle zu verwenden oder zu lagern.
Es sind alle gesetzlichen Bestimmungen zu beachten; auf die LBO wird in diesem Zusammenhang hingewiesen.

Für den Fall, daß der AN brennbares Material auf der Baustelle verwendet oder lagert - wenn auch nur für kurze Zeit - so wird er in eigener Verantwortung eine mit geeigneten Feuerlöscheinrichtungen ausgerüstete ständige Bewachung stellen.

Schweiß-, Brenn- und Feuerarbeiten sind unter ständiger Aufsicht und mit höchster Sorgfalt durchzuführen.

VERMESSUNGSTECHNISCHE HINWEISE

Von Seiten des AG, wird ein unabhängiges Ingenieurbüro für die Einmessung der Haupt- und Nebenachsen sowie der relevanten Höhenkoten beauftragt.

Alle weiteren Vermessungsleistungen die für die sachgerechte Ausführung der beauftragten Bauleistung erforderlich werden, sind Nebenleistungen und Sache des AN.

TERMINPLANUNG / KOORDINATION

Dem Angebot ist ein Bauablaufplan mit Zwischen- und Fertigstellungsterminen, einschließlich dem Einsatzende für Personal und Geräte beizufügen.

Der Bauablaufplan ist regelmäßig fortzuschreiben. Die Ergebnisse aus dem SOLL-IST-Vergleich, sind dem Auftraggeber in regelmäßigen Abständen darzustellen, (bspw. in den wöchentl. Baubesprechungen, etc.).

Arbeitsbeginn, Zwischentermine und Fertigstellungstermin sind vom AN eigenverantwortlich zu koordinieren.

Alle vertraglich vereinbarten Zwischen- und Endtermine sind vom Auftragnehmer eigenverantwortlich zu verfolgen und einzuhalten.

Alle durch den Auftragnehmer geplanten Termine sind mit dem Auftraggeber abzustimmen.

SPRACHE

Die Baustellen- und Vertragssprache ist deutsch.
Der AN hat dafür zu sorgen, dass während der Arbeit auf der Baustelle Aufsichtspersonen anwesend sind, die in deutscher Sprache verhandeln bzw. den notwendigen Schriftverkehr und die Aufsicht über ihre Mitarbeiter führen können.

Kommt der AN dieser Verpflichtung nicht nach, so ist der Auftraggeber berechtigt, Ersatz innerhalb von 1 Woche zu fordern und bis zur Behebung dieses Problems geeignete Dolmetscher auf Kosten des AN heranzuziehen.

NACHUNTERNEHMER

Leistungsteile, für deren Erbringung dem Auftragnehmer die notwendige Qualifikation fehlt, hat der Auftragnehmer einen qualifizierten und, soweit erforderlich, zertifizierten Fachbetrieb zu beauftragen und die Freigabe durch den AG einzuholen.

SONSTIGES

Der Bieter wird ausdrücklich darauf hingewiesen, die Baustelle vor Abgabe des Angebotes zu besichtigen.
Erschwernisse und Besonderheiten sind in die Einheitspreise einzurechnen.

Mit der Angebotsabgabe wird vom AN bestätigt, dass zur kompletten Preisbildung ihm alle Angaben vorgelegen haben und die Vorleistung sowie die örtlichen Verhältnisse auf der Baustelle bekannt waren.

*Hinweis: Technische Vorschriften zu Allgemeines*
1. Es sind für die Ausführung der Durchbrüche, Bohrungen und  Schlitze die dafür vorgesehene Maschinen und Gerätschaften zu benutzen. Das Einschlitzen mit dem Meisel ist verboten, Schlitze müssen herausgefräst oder herausgeschnitten werden.
2. Die Brandschotts sind mit den zugelassenen Materialien zu verschliessen und dauerhaft zu beschriften.
3. Der anfallende Bauschutt ist sofort zu entfernen, ggf. sind Türen, Möbelteile und Fußboden mit Folie/Pappe abzudecken. Die Stemm,- Fräs- und Bohrarbeiten sind vorher mit der Bauleitung abzusprechen und schonend auszuführen.Zudem ist belasteter Bauschut entsprechend zu entsorgen und die Nachweise dem AG vorzulegen.
4. Die Montagefirma verpflichtet sich die Montagearbeiten dem Baufortschritt anzupassen

*Hinweis: Allgemeine technische Vorschriften für Verlegesysteme*
Allgemeine technische Vorschriften für Verlegesysteme bei Rohbauarbeiten

Rohre für Verlegung im Beton:

Für die Verlegung im Beton sind ausschließlich Kunststoffrohre gewellt mit hochgleitfähiger Innenschicht für den Anwendungsbereich im Beton zu verwenden. Es sind ausschließlich Rohre mit Verlegetemperaturen < 100°C unter beachtung der zulässigen Biegeradien zu Verwenden. Das einziehen eines Zugdrahtes ist in die Einheitspreise einzukalkulieren.

Rohre für Verlegung im Erdreich:

Für die Verlegung im Erdreich sind ausschließlich überbaubare, druckbeständige, formstabile, abriebfeste, witterungs- und UV-beständige, verrottungsfeste, sole sowie seewasserfeste Rohre zu Verwenden.
Die Rohre müssen eine gas- und wasserdicht bis 2,5 bar aufweisen.
Die Rohre müssen zwingend eine glatte Innenfläche aufweisen.
Es sind die Biegeradien und Verlegetemperaturen gemäß Herstellerangaben zwingend zu beachten. Das einziehen eines Zugdrahtes und eines Hanfseiles sind in die Einheitspreise einzukalkulieren.

##### Bereich 02.04.01 Stromversorgungsnetze auf eigenem Grund

*Hinweis: Hinweis Erschließung*
Das hier anzubietende  Schacht- und Leerrohrsystem zur Erschließung ist als Vorabmaßnahme vorgesehen.

Von der Trafostation Bau 8 ist das bestehende Kabelzugschachtsystem zu erweitern und bis an den Neubau zu führen - zusätzlich erfolgt eine Querverbindung zum Bau 5.

Ausführungsbedingt erfolgt eine Abschnittsweise Erstellung des Systems je nach Baufortschritt. Auf Grund bereits vorhandener Trassen sind mehrere Höhenlagen und Rohrwege zu beachten.

**02.04.01.1 Kabelschutzrohr DN 90 im Erdreich**
Kabelschutzrohr DN 90 im Erdreich

Kabelschutzrohr in Verbundrohrbauweise gemäß
DIN 16961, entsprechend DIN EN 61386-24
Klasse N 450 (Druckfestigkeit >=450 Newton,
Schlagfestigkeit N),
DN 90, Material Polyethylen (PE),
mit integrierter Einzugschnur zum Einziehen eines
Kabelzugdrahtes bzw. -seiles,
liefern und höhen- und fluchtgerecht nach DIN EN 1610.

Einschließlich herstellen der
wasserdichten (WD)/ sanddichten (SD)
Rohrverbindungen mit
Doppelsteckmuffen/Doppelsteckmuffen mit Profildichtringen.
Menge: 36,000 m

**02.04.01.2 Kabelschutzrohr DN 160 in Erdreich**
Kabelschutzrohr DN 160, in Erdreich

DN160 Kabelschutzrohr mit Einzugsschnur, flexibel,
schwarz.
Biegsames Kabelschutzrohr aus PE-HD. Es ist
halogenfrei, in Verbundbauweise, außen gewellt mit
Innenhaut und einseitig aufgesteckter Doppelsteckmuffe
(sanddicht) sowie in der Farbe Schwarz erhältlich.
Verwendet wird dieses Kabelschutzrohr als Schutz- oder
Leerrohr, für große Druckbeanspruchungen, z.B. unter
Straßen, Plätzen, im Erddreich usw.
Druckfestigkeit:  min. 450n
Temperaturbeständigkeit:  -5°C bis 80°C

liefern und fachgerecht nach Planung verlegen.
Einschließlich Abstandhalter bis 8 Zügen für exakte
Verlegeabstände beim Aufbau von Rohrverbänden.

Rohr einschliesslich Dichtringe, Muffen, Verbinder und
Abstandshalter liefern und in bauseitigen Rohrgraben
verlegen.
Menge: 96,000 m

**02.04.01.3 Einzughilfe in Leerrohre**
Einzughilfe für Lehhrohre als eingezogener Zugdraht und Hanfseil.

Komplett liefern und in die verlegten Rohre betriebsfertig mit 1 m überlänge an beiden Seiten einziehen.
Menge: 132,000 m

*Hinweis: Gebäudeeinführung*

**02.04.01.4 Doppel-Dichtpackung 90 1x1 K2/240**
Doppel-Dichtpackung

zum Einbetonieren

Doppel-Dichtpackung für den schalungsbündigen Einbau, ermöglicht den beidseitigen gas- und wasserdichten Anschluss von Systemdeckeln für Kabel und Kabelschutzrohre, Paketbildung durch Rahmensystem, ab Werk lieferbar.

Maße: Rahmenmaß: 145 x 145 mm (pro Dichtpackung); Achsabstand: 135 mm; Mindestwandstärke: 100 mm

Werkstoff: Dichtpackung: ABS mit 3-Stegdichtung aus TPE; Verschlussdeckel: ABS mit Dichtung aus EPDM; Zwischenrohr: PVC

Lastfall: WU-Beton Beanspruchungsklasse 2; WU-Beton Beanspruchungsklasse 1

Dichtheit: gas- und wasserdicht bis 2,0 bar

Wandstärke (mm): 240

Eigenschaften: Druckdichtigkeit zum Beton durch aufgespritzte 3-Stegdichtung

Liefern und nach Herstellerangabe einbauen.
gewähltes Fabrikat: '....................'

Typ: '....................'
Menge: 12,000 St

**02.04.01.5 Doppel-Dichtpackung 150 1x1 K2/240**
Doppel-Dichtpackung

zum Einbetonieren

Doppel-Dichtpackung für den schalungsbündigen Einbau, ermöglicht den beidseitigen gas- und wasserdichten Anschluss von Systemabdichtungen für Kabel und Kabelschutzrohre, Paketbildung durch Rahmensystem, ab Werk lieferbar. Brandschutz-Zulassung S 90 nach DIN 4102-9 für Massivwände ab 150 mm in Verbindung mit F-CABLE.

Maße: Rahmenmaß: 220 x 220 mm (pro Dichtpackung); Achsabstand: 210 mm; Mindestwandstärke: 100 mm

Werkstoff: Dichtpackung: ABS mit 3-Stegdichtung aus TPE; Verschlussdeckel: ABS mit Dichtung aus TPE; Zwischenrohr: PVC

Lastfall: WU-Beton Beanspruchungsklasse 2; WU-Beton Beanspruchungsklasse 1

Dichtheit: gas- und wasserdicht bis 2,5 bar

Wandstärke (mm): 240

Eigenschaften: Druckdichtigkeit zum Beton durch aufgespritzte 3-Stegdichtung; beidseitiges Qualitätssiegel: Dichtheit ab Werk. Kontrollmöglichkeit bei versehentlichem oder unbefugtem Öffnen des Verschlussdeckels

Liefern und nach Herstellerangabe einbauen.
gewähltes Fabrikat: '....................'

Typ: '....................'
Menge: 32,000 St

**02.04.01.6 Systemdeckel DN 90**
Systemdeckel DN 90

mit Manschettentechnik für Kunststoffspiralschläuche. Mechanisch stabile und elastische Abdichtung, inkl. Verschlussstopfen. Zum Einsatz in Dichtpackung und Kunststoffflansch 90 und zur Anbindung von Kunststoffspiralschläuchen. Die Abdichtung erfolgt über die Manschettentechnik, bei der eine Gummimanschette mit Spannbändern auf den Systemdeckel sowie den Kunststoffspiralschlauch gespannt wird. Geprüft nach FHRK-Prüfgrundlage mit FHRK-Qualitätssiegel

Werkstoff: Systemdeckel: Polycarbonat; Spannmutter: PC/
PBT Blend; Manschette: EPDM; Spannbänder: W4;
Clipringe: Edelstahl
Dichtheit: gas- und wasserdicht bis 2,5 bar
Rohr-Ø (mm): 90

Eigenschaften: mechanische Fixierung (Bajonett) und
Abdichtung (Spannmutter) wirken unabhängig; patentierte
Clipringtechnik ; Bajonettsystem mit Rücksperre und
Konterverschraubung (Sicherung gegen selbstständiges
Öffnen)

gewähltes Fabrikat: '....................'

Typ: '....................'
Menge: 12,000 St

**02.04.01.7 Systemdeckel DN 150**
Systemdeckel DN 150

mit Manschettentechnik für Kunststoffspiralschläuche. Mechanisch stabile und elastische Abdichtung, inkl. Verschlussstopfen. Zum Einsatz in Dichtpackung und Kunststoffflansch 150 und zur Anbindung von Kunststoffspiralschläuchen. Die Abdichtung erfolgt über die Manschettentechnik, bei der eine Gummimanschette mit Spannbändern auf den Systemdeckel sowie den Kunststoffspiralschlauch gespannt wird. Geprüft nach FHRK-Prüfgrundlage mit FHRK-Qualitätssiegel

Werkstoff: Systemdeckel: Polycarbonat; Spannmutter: PC/
PBT Blend; Manschette: EPDM; Spannbänder: W4;
Clipringe: Edelstahl
Dichtheit: gas- und wasserdicht bis 2,5 bar
Rohr-Ø (mm): 150

Eigenschaften: mechanische Fixierung (Bajonett) und
Abdichtung (Spannmutter) wirken unabhängig; patentierte
Clipringtechnik ; Bajonettsystem mit Rücksperre und
Konterverschraubung (Sicherung gegen selbstständiges
Öffnen)

gewähltes Fabrikat: '....................'

Typ: '....................'
Menge: 32,000 St

**02.04.01.8 Verschlussdeckel 90 DT**
Verschlussdeckel

für nicht belegte Dichtpackungen und Kunststoffflansche

Verschlussdeckel zum druckdichten Verschluss.

Werkstoff: Verschlussdeckel: ABS mit Dichtung aus TPE

Dichtheit: gas- und wasserdicht

Eigenschaften: transparenter Verschlussdeckel mit Dichtung aus TPE; macht anstehendes Wasser im angeschlossenen Kabelschutzrohrsystem direkt ersichtlich; integrierte Sollbruchstelle als Anschlussmöglichkeit für einen Ablaufhahn

gewähltes Fabrikat: '....................'

Typ: '....................'
Menge: 12,000 St

**02.04.01.9 Verschlussdeckel 150 DT**
Verschlussdeckel

für nicht belegte Dichtpackungen und Kunststoffflansche

Verschlussdeckel zum druckdichten Verschluss.

Werkstoff: Verschlussdeckel: ABS mit Dichtung aus TPE

Dichtheit: gas- und wasserdicht

Eigenschaften: transparenter Verschlussdeckel mit Dichtung aus TPE; macht anstehendes Wasser im angeschlossenen Kabelschutzrohrsystem direkt ersichtlich; integrierte Sollbruchstelle als Anschlussmöglichkeit für einen Ablaufhahn

gewähltes Fabrikat: '....................'

Typ: '....................'
Menge: 32,000 St

**02.04.01.10 Dichtmasse**
Dichtmasse

Elastische Dichtmasse zur Optimierung der Wandoberfläche in Kombination mit Flanschen zum Andübeln.
Menge: 3,000 St

**02.04.01.11 Markierung Trasse Trassenband**
Markierung von Kabeltrassen mit Trassenband, Farbton
gelb, in Trassenmitte, mit Aufschrift "Vorsicht
Starkstrom", verlegen 40 cm über Kabel

liefern und montieren
Menge: 30,000 m

#### Abschnitt 02.05 Entwässerungskanalarbeiten

##### Bereich 02.05.00 Zuarbeiten

*Hinweis: technische Vorbemerkungen*
Allgemeines:
Umfangreiche Vorschriften für die Anordnung und Verlegung von Abwasserleitungen sind in DIN EN 12 056, DIN EN 752 und DIN 1986-100:2008-05 festgelegt.
Beim Trennsystem sind zwei vollständig getrennte Leitungssyteme vorzusehen.
Anschlussleitungen können unzugänglich im Erdreich: unter der Bodenplatte bzw außerhalb des Gebäudes als Grundleitungen und als Anschlusskanal bis zum Anschluss an den öffentlichen Abwasserkanal verlegt werden.
Liegende Leitungen müssen in einem gleichmäßigen Gefälle verlegt werden. Das Normalgefälle beträgt in der Regel 2% (2cm/m) und sollte 5% (5cm/m) nicht überschreiten.
Bei größeren Höhenunterschieden sind senkrechte Abstürze (in Verbindung mit einem Revisionsschacht) vorzusehen.
Das Mindestgefälle liegt bei unbelüfteten Anschlussleitungen 1% (1cm/m) Gefälle und bei bei belüfteten Anschlussleitungen 0,5% (0,5cm/m) Gefälle.

Anforderungen an Rohre und Formstücke:
Es gelten die Festlegungen der DIN 1986-100, DIN EN 12 056 sowie für die Entwässerungskanalarbeiten die DIN 18 306.

- Abwasser- und Lüftungsleitungen müssen beständig sein gegen Abwasser und daraus entsprechende Gase und Dämpfe.
- Ihre Ausbildung und innere Beschaffenheit muss so sein, dass Inkrustierungen, Ablagerungen und Verstopfungen nicht begünstigt werden; die verschiedenartigen Werkstoffe müssen im eingebauten Zustand untereinander dauernd verträglich sein.
- Rohre und Formstücke einer Nennweite und gleicher Werkstoffe von unterschiedlichen Herstellern müssen untereinander austauschbar sein.
- Rohre für Anschluss-, Fall- und Sammelleitungen müssen für eine maximale Abwassertemperatur von 95°C, solche für Grundleitungen für 45°C mit kurzzeitig höheren Temperaturen geeignet sein.

Folgende Nennweiten sind nach DIN EN 12056 zugelassen:
DN30, DN40, DN50, DN56, DN70, DN80, DN90, DN100, DN125, DN150, DN200, DN225, DN250, DN300.

Für Regenrohre aus Blech (außerhalb von Gebäuden) gilt die DIN EN 612

Verbindungen und Dichtheit:
Bei Rohrverbindungen wird unterschieden zwischen: Steck-, Spann-, Schraub-, Kleb-, Stopfbuchsen-, Stemm-, Schweiß- und Flanschverbindungen.
Als Dichtmittel werden elastische und plastische Werkstoffe vorgeschrieben.
- Abwasser.- und Lüftungsleitungen müssen bei einem inneren oder äußeren Überdruck bis zu 0,5bar unter der möglichen auftretenden Wechselwirkungen dauernd dicht sein.
- Für Leitungen, bei denen ein höherer Über- oder Unterdruck auftreten kann, wie z.B. bei Regenwasserleitungen innerhalb von Gebäuden, sind besondere Anforderungen an Rohre, Verbindungen und Halterungen zu berücksichtigen und ggf. druckfeste Rohre und Formstücke zu verwenden.

Wasserdichtheitsprüfung:
Die Wasserdichtheitsprüfung, auch in Teilstrecken, entsprechend der DIN EN 1610 und das Spülen der Entwässerungsleitungen sowie die Gestellung aller Prüfmaterialien (wie z.B. Verschlusskappen), Geräte und Werkzeuge sowie alle erforderlichen Nebenarbeiten sind in die Einheitspreise miteinzukalkulieren.
Des Weiteren ist das Verschliessen der Rohrstutzen mit Muffenstopfen während der Bauzeit mit den Einheitspreisen abgegolten.
Grundleitungen (Schmutz- und Regenwasser) innerhalb des Gebäudes unter der Stahlbetonsohle Aussenleitungen (Schmutz- und Regenwasser) außerhalb des Gebäudes.

Zusätzliche Informationen:
Bei der glanten Baumaßnahme liegt die Anschlusshöhe am öffentlichen Bestandskanal bei: 198,31NN
Damit diese Anschlusshöhe eingehalten werden kann, wird die Schmutzwasserleitung mit dem Mindestgefälle von 1% Gefälle verlegt und sie ist bis zur frostfreien Grenze von -0,80m OK Gelände mit Rohrbegleitheizung zu verlegen.

Zum Schutz vor mechanischen Belastungen aus äußeren Beanspruchungen oder Druckänderungen sind alle Rohre in einem Sandbett zu verlegen. Bei der Verlegung im Sandbett liegen definierte Bodenverhältnisse innerhalb der Leitungszone vor, die den Vorgaben der statischen Berechnung entsprechen müssen.
Zur Verfüllung der Leitungszone dürfen körnige ungebundene oder hydraulisch gebundene Baustoffe verwendet werden. Das Verfüllmaterial muss verdichtbar sein und darf keine rohrschädigenden Bestandteile enthalten. Baustoffe für die Bettung sollen gemäß DIN EN 1610 die größer sind als 22 mm (DN = 200) bzw. 40 mm (DN > 200 bis DN = 600). Die Baustoffe dürfen das Rohr, den Rohrwerkstoff oder das Grundwasser nicht beeinträchtigen.
Bei nachgewiesener Brauchbarkeit darf der anstehende Boden zur Verfüllung der Leitungszone verwendet werden. Insbesondere betrifft dies die Schadstoffbelastung des Bodenaushubs.

**02.05.00.1 Hauseinführung Trinkwasser**
Hauseinführungskombination inkl. vormontierten Dichtelementen ausgelegt für: Wasser DN 50
gas- und druckwasserdicht, im Beton für Wandstärken von 240 bis 700 mm

Liefern und montieren.
Menge: 1,000 St

**02.05.00.2 Trinkwasserleitung,PE-Rohr hart PN 12,5 50x4,6 mm**
Trinkwasserdruckrohr aus PE-HD 80 gemäß DIN EN 12201 und DIN 8075 sowie DVGW Baumusterprüfzertifikat DW-8136BR0228 der Abmessung 50x4,6mm

Prüfgrundlagen DVGW GW 335-A2, UBA KTW und DVGW W 270

Farbe: schwarz mit blauen Linien
Ringmaterial

Liefern und montieren.
Menge: 50,000 m

**02.05.00.3 Anschluß an Grundleitung (Schmutzwasser) herstellen**
Anschluss an KG-Muffe für Schmutzwasserleitung in der Beton-Bodenplatte DN 100 herstellen.

Liefern und montieren
Menge: 1,000 St

**02.05.00.4 Abzweig DN/OD 800/200 45°**
allseitig gemufft; 45°
DN/OD 800/200 45 Grad

Farbe: schwarz

Liefern und montieren.
Menge: 10,000 St

**02.05.00.5 Inspektions- und Belüftungsmodul DN 800**
Inspektions- und Lüftungsmodul DN 800
Länge 3,0 m
Im Lieferumfang sind enthalten:
Dichtelement DN 800
Inspektionsschacht DN 400
Teleskopabdeckung Klasse D400 mit Lüftung
Schmutzfänger

Eine separate Entlüftung ist notwendig, wenn der
Zulaufschacht sohlgleich an den Stauraumkanal
angeschlossen werden soll.

Liefern und montieren
Menge: 1,000 St

**02.05.00.6 Zu-/Auslaufmodul DN800/DN315KG**
Zu-/Auslaufmodul DN/ID 800 für Stauraumkanal inklusive Einlauf/Auslauf DN/OD 315 und Inspektions- und Belüftungsschacht DN/OD 400. PP-Rohrsystem nach DIN EN 13476-3 mit profilierter Wandung und glatter Rohrinnenfläche,
Farbe schwarz,
Maße
- Höhe: 1,245 m
- Länge: 3,80 m
- Breite: 0,895 m
- Volumeneinstellung: 4,011 m³
- Gewicht: 199,39 kg
Menge: 1,000 St

##### Bereich 02.05.01 Abwasseranlagen (TGA)

###### Teilbereich 02.05.01.01 Entwässerungsleitungen Erdreich

*Hinweis: Hinweis*
Hinweis
Nachfolgend beschriebene Grundleitungen sind in Außenanlagen im Erdreich zu verlegen.

Die Rohrleitungen sind in einem 20 cm starken Sandbett und in einer 20 cm starken Sanddeckung zu verlegen.

Der erforderliche Erdreichaushub, das Sandbett, die Sandabdeckung sowie das Verfüllen der Gräben sind im Titel "Erdarbeiten" separat beschrieben.

Die Ausführung der Leitungen hat zwingend vor Herstellung der Stellung des Außengerüstes zu erfolgen, damit zu einem früheren Zeitpunkt bereits die Entwässerung der Dachflächen sichergestellt ist.

Rohrbogen und Abzweige mit einem Winkel von mehr als 45 Grad sind nicht zugelassen.

Verschnitt ist in den EP enthalten und wird nicht gesondert vergütet.

**02.05.01.01.1 KG 2000 Rohr DN100**
*** Bezugsbeschreibung
KG 2000 Rohr DN 100
Vollwandabwasserrohre aus Polypropylen (PP-MD) gemäß DIN EN 14758-1 mit werksseitig eingelegter patentierter Lippendichtung.
Hochlastkanalrohr mit hoher Ringsteifigkeit > 10 kN/m² (durch MPAGutachten nach DIN EN ISO 9969 bestätigt), im Schwerlastbereich (SLW 60) einsetzbar. Die Rohrleitungen sind unter Beachtung der DIN EN 1610 und der Herstellerverlegeanleitung zu verlegen.
Farbe: verkehrsgrün
System: KG 2000
Menge: 345,000 m

**02.05.01.01.2 KG 2000 Rohr DN125**
*** wie Position 02.05.01.01.1
DN 125
Menge: 10,000 m

**02.05.01.01.3 KG 2000 Rohr DN150**
*** wie Position 02.05.01.01.1
DN 150
Menge: 10,000 m

**02.05.01.01.4 KG 2000 Bogen DN100, 15 bis 45 Grad**
*** Bezugsbeschreibung
KG 2000 Bogen DN 100, 15 bis 45 Grad
Vollwandabwasser-Formstücke aus Polypropylen (PP-MD) gemäß DIN EN 14758-1 mit werksseitig eingelegter patentierter Lippendichtung.
Hochlastkanalrohr mit hoher Ringsteifigkeit > 10 kN/m² (durch MPA Gutachten nach DIN EN ISO 9969 bestätigt), im Schwerlastbereich (SLW 60) einsetzbar. Die Rohrleitungen sind unter Beachtung der DIN EN 1610 und der Herstellerverlegeanleitung zu verlegen.
Farbe: verkehrsgrün
System: KG 2000
Menge: 145,000 St

**02.05.01.01.5 KG 2000 Bogen DN125, 15 bis 45 Grad**
*** wie Position 02.05.01.01.4
DN 125
Menge: 4,000 St

**02.05.01.01.6 KG 2000 Bogen DN150, 15 bis 45 Grad**
*** wie Position 02.05.01.01.4
DN 150
Menge: 4,000 St

**02.05.01.01.7 KG 2000 Abzweig DN100 45 Grad**
*** Bezugsbeschreibung
KG 2000 Abzweig DN 100 45 Grad
Vollwandabwasser-Formstücke aus Polypropylen (PP-MD) gemäß DIN EN 14758-1 mit werksseitig eingelegter patentierter Lippendichtung.
Hochlastkanalrohr mit hoher Ringsteifigkeit > 10 kN/m² (durch MPA Gutachten nach DIN EN ISO 9969 bestätigt), im Schwerlastbereich (SLW 60) einsetzbar. Die Rohrleitungen sind unter Beachtung der DIN EN 1610 und der Herstellerverlegeanleitung zu verlegen.
Größte Nennweite DN 100
Farbe: verkehrsgrün
System: KG 2000
Menge: 46,000 St

**02.05.01.01.8 KG 2000 Abzweig DN125 45 Grad**
*** wie Position 02.05.01.01.7
Größte Nennweite DN 125
Menge: 3,000 St

**02.05.01.01.9 KG 2000 Reduzierstück DN125**
KG 2000 Reduzierstück DN 125
Vollwandabwasser-Formstücke aus Polypropylen (PP-MD) gemäß DIN EN 14758-1 mit werksseitig eingelegter patentierter Lippendichtung.
Hochlastkanalrohr mit hoher Ringsteifigkeit > 10 kN/m² (durch MPA Gutachten nach DIN EN ISO 9969 bestätigt), im Schwerlastbereich (SLW 60) einsetzbar. Die Rohrleitungen sind unter Beachtung der DIN EN 1610 und der Herstellerverlegeanleitung zu verlegen.
Größte Nennweite DN 125
Farbe: verkehrsgrün
System: KG 2000
Menge: 4,000 St

**02.05.01.01.10 KG 2000 Reduzierstück DN150**
KG 2000 Reduzierstück DN 150
Vollwandabwasser-Formstücke aus Polypropylen (PP-MD) gemäß DIN EN 14758-1 mit werksseitig eingelegter patentierter Lippendichtung.
Hochlastkanalrohr mit hoher Ringsteifigkeit > 10 kN/m² (durch MPA Gutachten nach DIN EN ISO 9969 bestätigt), im Schwerlastbereich (SLW 60) einsetzbar. Die Rohrleitungen sind unter Beachtung der DIN EN 1610 und der Herstellerverlegeanleitung zu verlegen.
Größte Nennweite DN 150
Farbe: verkehrsgrün
System: KG 2000
Menge: 2,000 St

**02.05.01.01.11 KG 2000 Doppelmuffe DN100**
*** Bezugsbeschreibung
KG 2000 Doppelmuffe DN 100
Vollwandabwasser-Formstücke aus Polypropylen (PP-MD) gemäß DIN EN 14758-1 mit werksseitig eingelegter patentierter Lippendichtung.
Hochlastkanalrohr mit hoher Ringsteifigkeit > 10 kN/m² (durch MPA Gutachten nach DIN EN ISO 9969 bestätigt), im Schwerlastbereich (SLW 60) einsetzbar. Die Rohrleitungen sind unter Beachtung der DIN EN 1610 und der Herstellerverlegeanleitung zu verlegen.
Farbe: verkehrsgrün
System: KG 2000
Menge: 135,000 St

**02.05.01.01.12 KG 2000 Doppelmuffe DN125**
*** wie Position 02.05.01.01.11
DN 125
Menge: 4,000 St

**02.05.01.01.13 KG 2000 Bodenelement Rohr DN 100**
KG 2000 Bodenelement Rohr
mit Mauerkragen und Dichtflansch
DN100 500 mm
Menge: 45,000 St

###### Teilbereich 02.05.01.02 Schachtbauwerke

**02.05.01.02.1 Kontrollschacht DN 400/200**
Kontrollschacht DN 400 gemäß DIN EN 13598, Schachtboden aus Polypropylen (PP), mit angeformten KG-Anschlussmuffen (DN 150), mit Lippendichtring je Muffe, zum Anschluss von KG-PVC-Rohren gemäß DIN EN 1401 und gemäß DIN EN 13476-2 und von KG 2000-Rohren gemäß DIN EN 14758-1
Menge: 4,000 St

**02.05.01.02.2 Steigrohr PVC DN 400 x 1000 mm**
Steigrohr PVC DN 400 x 1000 mm
glattwandiges Steigrohr DN/OD 400 und glattwandiges Teleskoprohr DN/OD 315 aus weichmacherfreiem Polyvinylchlorid (PVC-U), systempassend zu vorgenanntem Kontrollschacht
Menge: 4,000 St

**02.05.01.02.3 Abdeckung DN 400 Belastungsklasse D400**
Abdeckung DN 400 Belastungsklasse D400
mit Lüftung, systempassend zu vorgenanntem Kontrollschacht
Menge: 4,000 St

**02.05.01.02.4 Zulage Schachtdeckel bepflasterbar**
Zulage für vorgenannte Schachtdeckel als bepflasterbarer Schachtdeckel, Pflasterstärke 8 cm.
Menge: 4,000 St

*Hinweis: Hinweis*
Hinweis
Nachfolgend beschriebene Betonschachtbauteile sind wie folgt auszuführen:

Schachtbauteile Typ 2 nach DIN EN 1917 und DIN V 4034-1, mit einbetoniertem einteiligem Dicht- und Lastübertragungselement, mit umlaufendem nicht federndem Lastausgleich.
Trockenbaufugen ohne Lastübertragungsschicht sind unzulässig.

Die Brauchbarkeit des Dicht- und Lastübertragungselementes ist durch eine geprüfte stat. Berechnung am Gesamtsystem und durch Traglastversuche zu belegen.

In Schachthälsen ist zur Erzielung eines optimierten Rückenfreiraumes der Einstieg DN 625 versetzt anzuordnen, Lichter Einstieg 610 mm.
Schachtunterteil in wu-Beton C 40/50 XA, mit
Muffenverbindung nach DIN V 4034-1

Steighilfe: Stahlsteigbügel DIN 19555 Form B Typ II D-S/20
Steigmaß: 250 mm

Zusätzliche Zuläufe sowie Dimensionswechsel im Gerinne sind grundsätzlich scheitelgleich herzustellen.
Ein Dimensionswechsel im Gerinne wird nicht besonders vergütet.

Alle zur Komplettierung eines Schachtbauwerkes erforderlichen Fertigteile (Schachtunterteil, Schachtringe, Schachthals sowie gegebenfalls Übergangsplatten und Abdeckplatten) bilden eine technische Einheit.
Die verschiedenen Schachtbauteile sowie die in der Muffe mehrfach verankerten einteiligen Verbindungselemente, einschl. des zugehörigen Gleitmittels, sind werkseitig aufeinander abzustimmen (Wasserdichtheit und Lastübertragung) und aus Gründen der Gewährleistung von dem gleichen Fertigteilhersteller zu beziehen.
Eine gleichmäßige, nicht federnde Lastübertragung zwischen allen Schachtbauteilen ist zu gewährleisten.
Einschließlich Liefern und Versetzen der erf. Auflagerringe.

Abrechnungshöhe: Fließsohle bis OK Schachtabdeckung

**02.05.01.02.5 Fertigschachtunterteil DN 1000**
Fertigschachtunterteil mit geradem und gekrümmtem Durchlauf und Schachtbauteilen

Gerinne:
Klinkergerinne mit Zementmörtelfugen.
Gerinne für gerade oder gekrümmte Schächte.
Gefälle lt. Plan, Bermen in rutschsicherer Ausführung.

- Zu- und Ablauf: bis DN 160 bzw. DN 150
- Anzahl der Anschlüsse: 2
- Art der Anschlussleitung: KG 2000 und Steinzeugrohr
- Lichter Durchmesser: 1000 mm
- Höhe: 1250 mm
Menge: 1,000 St

**02.05.01.02.6 Schachtring DN 1000**
Schachtring, verschiebesicher, B35WU, zur Höhenanpassung gem. Plan, systempassend zu vorgenannten Schachtunterteilen

- Bauhöhe: 500 mm
- Innendurchmesser: 1000 mm
Menge: 6,000 St

**02.05.01.02.7 Schachtring DN 1000**
Schachtring, verschiebesicher, B35WU, zur Höhenanpassung gem. Plan, systempassend zu vorgenannten Schachtunterteilen

- Bauhöhe: 250 mm
- Innendurchmesser: 1000 mm
Menge: 2,000 St

**02.05.01.02.8 Schachtring DN 625**
- Bauhöhe: 60-100 mm
- Innendurchmesser: 625 mm
Menge: 2,000 St

**02.05.01.02.9 Schachthals DN 1000**
Schachthals, verschiebesicher, B35WU,
systempassend zu vorgenannten Schachtunterteilen

- Bauhöhe: 600 mm
- Schachtdurchmesser: DN 1000
- Einstiegsöffnung: 610 mm
Menge: 1,000 St

**02.05.01.02.10 Schachtdeckel geschlossen, Kennmaß D625mm**
Schachtabdeckung Klasse D 400, (Rahmen und Deckel),
nach DIN 19584-A1D 400,
rund, ohne Ventilation,
Kennmaß D =  625 mm,
Rahmen aus Beton-Guss nach DIN 19584-5,
Deckel aus Beton-Guss nach DIN 19584-2,
entsprechend DIN EN 124 / DIN 1229 und gemäß den Anforderungen der Gütesicherung nach RAL-GZ 692,
einschl. verz. Schmutzfänger mit Kreuzstange,
systempassend zu vorgenannten Schachtunterteilen
Menge: 1,000 St

**02.05.01.02.11 Zulage Schachtdeckel bepflasterbar**
Zulage für vorgenannte Schachtdeckel als bepflasterbarer Schachtdeckel, Pflasterstärke 8 cm.
Menge: 1,000 St

###### Teilbereich 02.05.01.04 Leichtflüssigkeitsabscheider

**02.05.01.04.1 Leichtflüssigkeitsabscheider System B; NS 6-2600**
Leichtflüssigkeitsabscheider System B; NS 6-2600, zum Erdeinbau,
nach DIN EN 858, DIN 1999-100 und DIN 1999-101, aus Kunststoff, zum Einbau ins Erdreich,
mit integriertem Schlammfang und selbsttätiger Verschlusseinrichtung,
tariert für Leichtflüssigkeiten bis 0,90 g/cm3,
wasserdicht, beständig gegen aggressive Abwässer.
Aufsatzstücke aus Kunststoff für stufenlosen Höhen- und Niveauausgleich, neigbar bis 5 Grad,
(Erdüberdeckung TEÜ 700 bis 1.200 mm),
geprüfte Statik.
Zu- und Ablauf für den Anschluss an PE-HD-Rohre nach DIN 19537, PVC-KG-Rohre nach DIN 19534, PP
oder AS.
Zulassungs-Nr. Z-54.2-544
Nenngröße: NS 6
Schlammfang Nenninhalt: 2600 Liter
Gesamtvolumen: 2210 Liter
Ölspeichermenge: 500 Liter
Zu-/ Ablauf: DN 150 (DA 160 mm)

Abmessungen:

Länge: ca. 2450 mm
Breite: ca.1150 mm
Höhe Zulauf / Ablauf: ca.1090 mm

- Dauerhafte Dichtheit bis Geländeoberkante
- Garantie auf den Behälter 20 Jahre
- Beständig und geeignet für Biodiesel (FAME) bis zu 100% Anteil
- Geeignet für Tankstellen mit Hochleistungszapfsäulen
- Nach EN 858-1 müssen Leichtflüssigkeitsabscheider mit einer selbsttätigen Warnanlage ausgestattet sein.
- Abdeckung aus Betonguss nach EN 124 Klasse B125 oder D400 installierbar
Anlage komplett montiert
Menge: 1,000 St

**02.05.01.04.2 Teleskop-Domschacht Abscheider**
Teleskop-Domschacht Abscheider für den zuvorgenannten Leichtflüssigkeitsabscheider
Inklusive NBR-Lippendichtungen für reibungslosen Anschluss
Dicht bis Geländeoberkante
Einfache Anpassung an Geländeoberkante durch
teleskopierbaren/neigbaren Domschacht
Pkw- oder Lkw-befahrbar für handelsübliche
Betonringe/Abdeckungen
Stufenlos einstellbare Erdüberdeckung über Tankrücken,
5° neigbar
Durchmesser: 855 mm
Höhe: 460 mm
Nutzhöhe: 340 mm
Gewicht: 11 kg
Menge: 2,000 St

**02.05.01.04.3 Betonabdeckung Klasse D400 (40t) für Leichtflüssigkeitsabscheider**
Abdeckung D400 (40t)
Betongussabdeckung nach EN 124 mit der Aufschrift "Abscheideranlage" für Leichtflüssigkeitsabscheider
Abmessungen:
Durchmesser: 780 mm
Höhe: 160 mm
Gewicht: ca. 180 kg
Betonabdeckung Klasse D400 (40t) für Leichtflüssigkeitsabscheider
Menge: 2,000 St

**02.05.01.04.4 Externer Probenahmeschacht DN 150**
Probenahmeschacht, DN 150
für Abscheideranlagen, zum Einbau ins Erdreich,
aus Polyethylen, wasserdicht,
beständig gegen aggressive Abwässer.
Aufsatzstück aus Kunststoff für stufenlosen Höhen- und
Niveauausgleich,
Schachtsystem: DN 600
Ausführung: mit Gefällesprung 30 mm
Fließrichtung: gerade
Zu- und Ablauf Nennweite: DN 150 (DA160)
Zu- und Ablauf für den Anschluss an PE-HD-Rohre nach DIN 19537,
PVC-KG-Rohre nach DIN 19534,
PP oder AS.
Gewicht: ca. 19 kg
Abmessungen:
Länge: 1000 mm
Breite: 690 mm
Höhe Zulauf: 275 mm
Höhe Ablauf: 245 mm
Dauerhafte Dichtheit bis Geländeoberkante
Abdeckung aus Betonguss nach EN 124 Klasse D400.
komplett montiert
Menge: 1,000 St

**02.05.01.04.5 Teleskop-Domschacht Probenahmeschacht**
Teleskop-Domschacht Probenahmeschacht für den zuvorgenannten Probenahmeschacht
Inklusive NBR-Lippendichtungen für reibungslosen Anschluss
Dicht bis Geländeoberkante
Einfache Anpassung an Geländeoberkante durch
teleskopierbaren/neigbaren Domschacht
Pkw- oder Lkw-befahrbar für handelsübliche
Betonringe/Abdeckungen
Stufenlos einstellbare Erdüberdeckung über Tankrücken,
5° neigbar
Durchmesser: 600 mm
Höhe: 460 mm
Nutzhöhe: 340 mm
Gewicht: 9 kg
Menge: 1,000 St

**02.05.01.04.6 Betonabdeckung Klasse D400 (40t) für Probenahmeschacht**
Abdeckung D400 (40t)
Betongussabdeckung nach EN 124 mit der Aufschrift "Abscheideranlage" für Leichtflüssigkeitsabscheider
Abmessungen:
Durchmesser: 780 mm
Höhe: 160 mm
Gewicht: ca. 180 kg
Betonabdeckung Klasse D400 (40t) für
Probeentnahmeschacht
Menge: 1,000 St

**02.05.01.04.7 Warnanlage Anschlussset**
Herstellen einer druckwasser- und gasdichten Durchführung für Kabel bzw. Leitungen durch Betonbauteile mittels eines modularen Dichtungssystems.
Ausführen einer Kernbohrung im Betonbauwerk an der vorgesehenen Position und im erforderlichen Durchmesser zur Aufnahme eines Mehrfach-Dichteinsatzes für Warnanlagenanschlüsse.
Einbau eines Dichtungssystems zur dauerhaften Abdichtung von Kabel- und Leitungsdurchführungen mittels elastomerer Dichtelemente mit mechanischer Verspannung.
Abdichtung der Ringraumzone sowie der einzelnen Kabeldurchführungen gegen Wasser und Gas.
Einziehen der Kabel bzw. Leitungen durch das Dichtungssystem und fachgerechte Abdichtung der Durchführungen entsprechend den Systemvorgaben.
Anforderungen:
druckwasserdichte Ausführung
gasdichte Durchführung
dauerhafte und wartungsfreie Abdichtung
geeignet für Betonbauteile im Erdreich
korrosionsbeständige Systemkomponenten
Menge: 1,000 St

**02.05.01.04.8 Warnanlage Typ 3 Ölschichtdicken- und Aufstaualarm**
Warnanlage Typ 3 Ölschichtdicke- und Aufstaualarm
Sensor-Speisegerät
Überwachungssystem für Öl-/Leichtflüssigkeitsabscheider
Feldgehäuse IP 65, 240x120x70 mm,
Versorgungsspannung 230 V AC,
zum Anschluss von bis zu 3 Sensoren,
selbstkonfigurierend,
mit Alarmrelais 230 V AC, 3 A für jeden Sensor,
mit integrierter Alarmhupe, abschaltbar,
mit LED-Signalisierung Betrieb / Alarm je Kanal,
EG-Prüfbescheinigung BVS 07 ATEX E 090
Zündschutzart EX II (1) G [Ex ia] IIB
Schichtdicken-Sensor
zum Anschluss an Sensor-Speisegerät
Werkstoff PE-EL mit Edelstahl-Fühler,
Messprinzip kapazitiv-hochfrequent,
mit 10 m öl-/benzinfestem Kabel,
Farbe blau,
Schutzart IP 68,
mit Markierungen für Höhenjustierung,
EG-Prüfbescheinigung BVS 07 ATEX E 091 X
Zündschutzart Ex II 1 G Ex ia IIB T4
Aufstau-Sensor
zum Anschluss an NivOil Sensor-Speisegerät
Werkstoff PE-EL mit Edelstahl-PTC-Fühler,
Messprinzip PTC-Sensor, beheizt,
mit 10 m öl-/benzinfestem Kabel,
Farbe blau,
Schutzart IP 68,
EG-Prüfbescheinigung BVS 07 ATEX E 092 X
Zündschutzart Ex II 1 G Ex ia IIB T3
Warnanlage Leichtflüssigkeit Typ 3 Ölschichtdicke- und Aufstaualarm
Menge: 1,000 St

###### Teilbereich 02.05.01.05 Kernbohrungen

*Hinweis: Hinweis*
Alle nachfolgend beschriebenen Kernbohrungen beinhalten die Entsorgung des Bohrkerns sowie das Absaugen des Kühlwassers, einschl. aller erforderlichen Nebenarbeiten sowie UVV-gerechtem Abdecken der Borungen

**02.05.01.05.1 Kernbohrung Wand Stahlbeton C35/45 Durchm. 100-150mm T 20- 30cm**
Kernbohrung in der Wand aus Stahlbeton, C35/45, Bohrdurchmesser über 100 bis 150 mm, Bohrtiefe über 20 bis 30 cm, einschl. Lösen des Bohrkerns aus dem Gefüge und Entsorgung
Menge: 2,000 St

###### Teilbereich 02.05.01.06 Dokumentation/Abrechnung/Sonstiges

**02.05.01.06.1 Abrechnungszeichnungen**
*** Pauschalposition
Abrechnungszeichnungen
Für die Abrechnung sind ausschließlich vom AN
nachvollziehbare Mengenberechnungen vorzulegen.
Die Abrechnung erfolgt nach vom AN anzufertigenden
Abrechnungs- und Aufmaßzeichnungen.
Rechnungen, Aufmaße und Pläne sind mit
Positionszuordnungen (Pos.- Nr. und mindestens
Kurztext) zu versehen. Die Aufmasse sind nach
Positionen zu trennen und mit eindeutigen Hinweisen
auf die Planunterlagen zu versehen. Es sind zwingend
die Positionsnummern und Bezeichnungen der vom AG
übergebenen Angebotsunterlagen zu verwenden.
Abrechnungsmengenberechnungen sind durch
Abrechnungspläne zu belegen. Die Leistungen sind im
Plan nachvollziehbar kenntlich zu machen und
gegebenenfalls mit Maßen zu versehen, wenn die Maße
nicht eindeutig aus dem Plan hervorgehen. Werden im
Plan vorhandene Maße verwendet sind diese so anzulegen,
dass ein eindeutiger nachvollziehbarer Bezug zur
abzurechnenden Leistung besteht.
Die Leistungen sind kumuliert aufzustellen. Aufmaße
und Abrechnungszeichnungen sind im Vorfeld zur Prüfung vorzulegen und geprüft der jeweiligen
Zwischenrechnung beizulegen, soweit diese Positionen
einen Leistungszuwachs zur aktuellen Rechnung
darstellen.
Menge: 1,000 psch

**02.05.01.06.2 Montage- und Werkplanung**
*** Pauschalposition
Dem AN werden nach Auftragserteilung unentgeltlich Ausführungspläne für folgende Installationen zur Verfügung gestellt:

- Entwässerungsleitungen

Der AN erstellt hieraus Montagepläne welche die für seine Montage erforderlichen Details enthält.
Die Montagepläne sind dem AG bzw. der Fachbauleitung spätestens 14 Tage auf einem USB-Stick (digital im PDF- und DWG-Format) vor Ausführung zur Prüfung vorzulegen.
Menge: 1,000 psch

**02.05.01.06.3 Bestandsunterlagen Grundleitungen SW+RW**
*** Pauschalposition
Bestandsunterlagen in 3-facher Ausfertigung in Papierform und auf USB-Stick, bestehend aus:

- Revisionszeichnungen in Form von Gebäudegrundrissen und Lageplänen mit Darstellung wichtiger Detail- und
Schnittzeichnungen im M 1:50, farbig angelegt, als
Papierpause
- Werkstattteste und Bescheinigungen
abnahmepflichtiger Teile
- Protokoll über die durchgeführten Druck- und Dichtheitsproben
- Protokoll über die durchgeführten Rohrspülungen
- Nachweis der durchgeführten Einweisung des
Betriebspersonals
- Datenblätter der zum Einbau gekommenen Bauteile
- Zeichnungen auf USB-Stick in den Dateiformaten DXF und DWG

Die von der Bauleitung geprüften und freigegebenen Bestandsunterlagen sind spätestens 14 Tage vor der VOB-Abnahme einzureichen, ansonsten ist keine VOB Abnahme möglich.
Menge: 1,000 psch

**02.05.01.06.4 Druck- und Dichtheitsprüfung**
*** Pauschalposition
Druck- und Dichtheitsprüfung DIN EN 1610 an
Grundleitungen bis DN 200, für vor
beschriebene Rohrleitungsmassen,
in neuen Abschnitten,
Prüfdruck: 0,5 bar,
Prüfmedium: Wasser,
einschl. aller Nebenarbeiten sowie Entleeren nach der
erfolgten Druck- und Dichtheitsprüfung
Menge: 1,000 psch

*Hinweis: Hinweis*
Hinweis
Nachfolgende Position dient zur Feststellung der ordnungsgemäßen Gefällesituation. Unmittelbar vor der Kamerabefahrung sind die Leitungsabschnitte zu spülen, um zu prüfen, ob sich "Wassersäcke" bilden. Diese sind zu 100% auszuschließen.

**02.05.01.06.5 Kamerabefahrung in den Außenanlagen**
*** Pauschalposition
Kamerabefahrung der beschriebenen Grundleitungen in den Außenanlagen zur Kontrolle der verlegten Rohrleitungen. Das komplette Rohrnetz ist zu befahren.
Die Dokumentation besteht aus:
- Erstellen von Plänen der befahrenen Bereiche
- Protokoll in Papierformat
- Videoaufzeichnung auf USB-Stick
einschl. aller Nebenleistungen wie Spülen, Abpumpen,
Entsorgen des Schmutzwassers
Menge: 1,000 psch

#### Abschnitt 02.06 Wasserhaltung

*Hinweis: Wasserhaltungsarbeiten*
Wasserhaltungsarbeiten

Normen
DIN 18920 Vegetationstechnik im Landschaftsbau - Schutz von Bäumen, Pflanzenbeständen und Vegetationsflächen bei Baumaßnahmen
Die betreffenden kommunalen Entwässerungs-/ Abwassersatzungen sind zu beachten.

Angaben zur Baustelle
Gemäß Angaben im Bodengutachten liegt der Grundwasserspiegel erst in größeren, für die Bauamaßnahme nicht relevanten Tiefen an. Allerdings kann niederschlagsabhängig Schichten- und Stauwasser auftreten. Insbesondere kann es sein, dass sich in den Böschungen der Baugrube wasserführende Schichten befinden, deren Wasser je nach Witterung dann austritt. Daher sind die Erdarbeiten vorrangig bei trockener Witterung auszuführen. Die Aufnahme der Schutzschicht auf der Gründungssohle DARF nur bei trockener Witterung erfolgen. Die Sohle ist sofort mit Sauberkeitsschicht wieder zu sichern.

Je nach Witterung und Auftreten von wasserführenden Schichten in der Böschung ist eine offene, temporäre Wasserhaltung am Fuß der Böschungen einzurichten. Die Wasserhaltung ist vor Aufbau mit der Bauleitung und dem Bodengutachter abzustimmen und erst nach deren Freigabe aufzubauen. Eine Wasserhaltung, die ohne Rücksprache und Freigabe aufgebaut wurde, wird nicht vergütet. Der zusätzliche Aufbau einer Wasserhaltung in der Fläche ist Sache des AN und wird nicht gesondert vergütet.

Angaben zur Ausführung
Vor Beginn der Wasserhaltung ist der Zustand der von der Wasserhaltung betroffenen Baulichkeiten und anderer Anlagen gemäß § 3 Nr. 4 VOB/B bei einer gemeinsamen Begehung durch Auftraggeber und Auftragnehmer festzustellen und zu dokumentieren. Der Auftragnehmer holt vor Beginn der Arbeiten die erforderlichen behördlichen Genehmigungen ein. Die damit verbundenen Gebühren sind auf Nachweis gesondert mit dem Auftraggeber abzurechnen. Die sonstigen Kosten sind in die Angebotspreise einzurechnen.  Festmontierte Pumpen sind mit Schwimmschaltern zu versehen.  Alle zum Einsatz kommenden Pumpen müssen mit automatisch arbeitenden Betriebsstundenzählern versehen sein, deren regelmäßige Überwachung zu gewährleisten ist. Über die Kontrollen ist ein Bautagebuch zu führen welches dem Auftraggeber zur Unterschrift vorzulegen ist  Die Menge des geförderten Wassers ist über Wassermessvorrichtungen zu erfassen. Diese sind regelmäßig zu überprüfen. Über die Kontrollen ist ein Bautagebuch zu führen welches dem Auftraggeber zur Unterschrift vorzulegen ist.  Der Auftragnehmer hat durch entsprechende Einrichtungen dafür Sorge zu tragen, dass die Energieversorgung der Pumpen von unbefugten Dritten nicht unterbrochen werden kann.  Bei Grundwasserabsenkungen - auch durch offene Wasserhaltung - muss eine Reserveanlage installiert sein. Der Auftragnehmer hat bei Stromausfall kurzfristig ein Notstromaggregat für den Pumpenbetrieb bereit zu stellen. Drainagegräben und Pumpensümpfe nach Erfordernis und in Abstimmung mit dem Bodengutachter (nur Tagwasser).

**02.06.1 Pumpensumpf herstellen, beseitigen**
Pumpensumpf herstellen und beseitigen,

- innerhalb verbauter Baugruben und Kanalgräben
- nach Wahl des AN aus Betonbrunnenringen, gelocht oder senkrecht eingebautem Drainrohr, geeignet zur Aufnahme von Tauchmotorpumpen nachstehender Positionen
- einschl. des erforderl. Erdaushubs und der fachgerechten Wiederverfüllung nach Beendigung der Wasserhaltung
- Abteuftiefe bis 1,00 m unter planmäßiger Aushubebene.

Anfallende Materialien aufnehmen, laden, transportieren und ordnungsgemäß verwerten/entsorgen, einschl. Gebühren.

Nach Abschluss der Wasserhaltung Bauteile ausbauen, abfahren und fachgerecht entsorgen. Gräben verfüllen.
Menge: 1,000 St

**02.06.2 Dränagegräben temporär herstellen, beseitigen**
Drainagegräben, temporär, am Fuß der Böschung mit Anschluss an Pumpensumpf in Abstimmung mit der FÜ/ÖBÜ des AG herstellen.
- Filtermaterial, Kies/Splitt, kf-Wert >= 10e-4 m/s
- Vlies zum 4-seitigen Einpacken des Filtermaterials zur Aufrechterhaltung der Filterstabilität
- Grabentiefe bis 0,60 m
- Sohlbreite bis 0,60 m.

einschl. des erforderlichen Erdaushubs. Boden separieren, im Bereich der Zwischenlagerflächen fachgerecht lagern und vor Durchfeuchtung schützen.

Nach Abschluss der Maßnahme Filtermaterial und Vlies aufnehmen, laden, transportieren und ordnungsgemäß verwerten/entsorgen, einschl. Gebühren.

Zum Wiedereinbau geeignetes Aushubmaterial, laden, transportieren und lagenweise im ehemaligen Drainagegraben fachgerecht einbauen und verdichten.

Filtermaterial bedarf der Freigabe durch den AG.

Dränrohre PVC-U DN 160, mittig in vorbeschriebenen Drainagegraben innerhalb von verbauten Kanalgräben und Baugruben mit Anschluss an vorbeschriebenen Pumpensumpf verlegen. Dränrohre ausbauen, laden, transportieren und ordnungsgemäß verwerten/entsorgen, einschl. Gebühren.

Material:
- lexibles Dränrohr, gewellt nach DIN 1187, Form A,
- gelb, geschlitzt, Schlitzbreite 1,2 mm,
- Wassereintrittsfläche >= 20 cm² /m.
Menge: 40,000 m

**02.06.3 Wasserhaltung,offen,einrichten**
Anlage zur offenen Wasserhaltung durch aufstauendes Schichten- und Sickerwasser oder Grundwasser
liefern, montieren und wieder entfernen, inkl. aller erforderlicher Materialien und Geräte,
Anlage besteht aus Verbindungsleitungen von den vorgenannten Pumpensumpfen
Tauchkörperpumpen mit automatischer Schaltung,
Anschlussleitung an Sammler bzw. Absetzanlage
Betriebsstundenzähler, Absetzbecken (Container)
sowie elektrischen Anschlüssen, Notstromaggregat und
Wassermesseinrichtung.
Einschl. der Dokumentation der Wasserhaltung
Menge: 1,000 St

**02.06.4 Wasserhaltung, offen, Betrieb**
vorgenannte Anlage für offene Wasserhaltung
einschl. Draingräben und Pumpensümpfen
vorhalten und betreiben.
Menge: 6,000 Wo

#### Abschnitt 02.07 Erdungsanlage

*Hinweis: Techn. Vorbemerkungen: Blitzschutz- und Erdungsanlagen*
Techn. Vorbemerkungen: Blitzschutz- und Erdungsanlagen
Die Arbeiten sind durch eine zertifizierte Blitzschutzfachkraft durchzuführen, bzw. zu überwachen. Das Zertifikat ist dem Bauherrn unaufgefordert
vorzulegen.  Für die Anordnung und den Einbau von Fundamenterdern gilt die Norm DIN 18014. Grundsätzlich sind alle notwendigen Trennungsabstände, einzuhaltenden Radien (Blitzschutzkugel), etc. durch den AN durch nachvollziehbare Berechnung durchzuführen, zu visualisieren und an die Bauleitung zu übergeben.

Material für Verbindungsstellen der Erdungseinrichtung (inkl. Ringerder, Fundamenterder, Potentialausgleichsleiter, Blitzstromableiter)  ist in
die Einheitspreise einzukalkulieren. Potentialausgleichsleiter, Blitzstromableiter, Fundamenterder, etc. sind grundsätzlich mind. alle 2m leitend mit (Haupt-)bewehrungen zu verbinden! Es sind nur in Ausnahmefällen, durch Freigabe der Bauleitung, Klemmverbindungen zulässig!

Wenn Klemmen, etc. ausgeschrieben sind, dann lediglich für die Blitzschutzanlage! Andere Klemmen, Verbindungen, etc. (wie vor beschrieben) sind in die Einheitspreise einzukalkulieren und werden nicht
gesondert vergütet!  Gut leitende Verbindungen und Abzweige können durch Keilverbinder, Federverbinder, Schrauben oder Schweissen hergestellt werden. Würgeverbindungen sind unzulässig.

Grundsätzlich ist die Materialverträglichkeit der verwendeten Werkstoffe zu achten.

Die notwendigen Normen und Richtlinien sind grundätzlich zu beachten und zwingend einzuhalten. Notwendige Berechnungen (z.B. Einsatz von Tiefenerdern) sind zu erbringen und nachzuweisen. Anordnungen von
Erdern, Potentialausgleich, Blitzstromableitern, etc. sind vor Ort abzustimmen, zu kontrollieren und ggf. anzupassen.

Ausführung des Fundamenterders / Potentialausgleiches / Blitzschutzerders: Als Werkstoff für den Fundamenterder ist ein Edelstahl-Runddraht 10 mm D zu wählen.  Der Edelstahl-Runddraht ist als geschlossener Ring in die Umfassungsfundamente der Gebäude unterhalb der Sperrschicht zu legen. Dehnungsfugen sind innerhalb des Gebäudes oder außerhalb des Betons durch Dehnbänder zu überbrücken. Bandstahl ist hochkant und durch
geeignete Mittel, z.B. Abstandshalter, gegen Umkippen und Absacken zu sichern.  Anschlussfahnen: Ein freies Ende des Bandstahls bzw. Rundstahl aus Edelstahl ist als Anschlussfahne im Mauerwerk bis in den Hausanschlussraum (DIN 18 012) hochzuführen. Die Anschlussfahne soll etwa in 30cm über OK Kellerboden herausgeführt werden und ein freies Ende von mindestens 1,5 m zum unmittelbaren Anschluss an die
Potentialausgleichsschiene haben. Alternativ sind Erdungsfestpunkte möglich. Dies gilt es den Plänen zu entnehmen.

Die Leitungen sind alle 2 m an die Bewehrung anzuschließen.

Die Erder sind in einer Fotodokumentation den Revisionsunterlagen beizufügen.

*Hinweis: Erdungsanlage*

*Hinweis: Blitzschutz - und Erdungsanlage*
Blitzschutz - und Erdungsanlage
Die Ausführung der Blitzschutz - und Erdungsanlage
erfolgt nach DIN EN 62305, Teil1 bis 4 (VDE 0185-305/1-
4), den VDE-Vorschriften und DIN 18014.

**02.07.1 Runddrahht V4A Edelstahl 10mm, Erdreich**
Runddraht Edelstahldraht 10mm / 78mm² NIRO (V4A) Runddrähte nach DIN EN 62561-2 (VDE 0185 Teil 202), für den Einsatz bei Blitzschutz- und Erdungsanlagen.
Durchmesser Ø Leiter: 10 mm Querschnitt: 78 mm2
Werkstoff: NIRO (V4A)
Werkstoff-Nr.: 1.4571 / 1.4404 ASTM / AISI:: 316Ti / 316L
Normenbezug: in Anlehnung an DIN EN 62561-2
Menge: 820,000 m

**02.07.2 Erdung Fundamenterder Fl30-St**
Erdung als Fundamenterder DIN 18014, DIN EN IEC 62561-2 (VDE 0185-561-2), aus feuerverzinktem Stahl, Fl 30, unter Verwendung der bestehenden Bewehrung als Halterung, Anschlussfahne wird gesondert vergütet
Menge: 600,000 m

**02.07.3 Korrosionsschutz Anschluss-Verbindungsstellen Korrosionsschutzbinde**
Korrosionsschutz an Anschluss- und Verbindungsstellen im Erdreich mit Korrosionsschutzbinde DIN 30672-1 und DIN 30672-2.
Menge: 250,000 St

**02.07.4 Verbinder Kl.H Kreuzverbindung Stahl verzinkt**
Verbinder DIN EN 62561-1 (VDE 0185-561-1), Klasse H für hohe Belastung, für Kreuzverbindungen, aus verzinktem Stahl, für Fl 30 / rund 10 mm mit Fl 30 / rund 10 mm
Menge: 50,000 St

**02.07.5 Bewehrungsklemme Rd / Fl 10 / 30 mm**
Bewehrungsklemme, für die schnelle und werkzeuglose Verbindung des Erders mit dem Bewehrungskörper
Werkstoff: St/blank Klemmbereich Rd* / Fl: 10 / 30 mm Kurzschlussstrom (50 Hz): 2,3 kA Normenbezug: DIN EN 62561-1
Menge: 350,000 St

**02.07.6 Erdungsfestpunkt**
Erdungsfestpunkt mit Anschließplatte aus nichtrostendem Stahl, Werkstoff-Nr. 1.4571, 80 mm Durchmesser und Gewinde M12 in Anschlussachse, mit Anschluss an Erderleitung flach oder Rd 10, mit Abdeckplatte, Einbringen und Anschließen während der Schal- und Bewehrungsarbeiten
Menge: 4,000 St

**02.07.7 Anschluss von Metallteilen und Anlagen**
Anschluss von Metallteilen und Anlagen. Bauseitige Metallteile in die Erdung einbeziehen inkl. Klemme bis 12 mm aus V4A
Menge: 10,000 St

**02.07.8 MV Klemme NIRO**
Ausführung ohne Zwischenplatte für Rd Blitzstromtragfähigkeit 200 kA (10/350) Werkstoff: NIRO V4A
Klemmbereich Rd / Rd: 8-10 mm Blitzstoßstromtragfähigkeit (10/350 µs): *) Normenbezug: in Anlehnung an DIN EN 62561-
Menge: 150,000 St

**02.07.9 Blitzschutzprüfung der äußeren Blitzschutzanlage durch einen Sachkundigen, inkl. Prüfprotokoll**
Blitzschutzprüfung der äußeren Blitzschutzanlage durch einen Sachkundigen, inkl. Prüfprotokoll.
Die Blitzschutzanlage ist durch den AN ELT in einen Abnahmefertigen Zustand zu versetzen.
Eventuell nötige Wiederholungsprüfungen sind im EP enthalten
Menge: 1,000 St

**02.07.10 CUIO Leitung inkl. Befestigungsklemmen/Schellen**
CUI-Leitung Länge 3500mm
Durch die neuartige CUI-Leitung kann die Berührungsspannung an Ableitungen vermieden werden.
Werkstoff Leiter: Cu
Werkstoff Isolierung: vPE Durchmesser Ø Leitung: 20 mm Normenbezug: DIN EN 62561-2 Farbe Leitung: lichtgrau Querschnitt Seele: 50 mm² Gesamtlänge: 3500 mm
Menge: 10,000 St

**02.07.11 Gittermatten zum Schutz vor Schrittspannung**
Gittermatte zum Schutz vor Schrittspannung in Anlehnung an VDE/ABB Merkblatt ""Blitzschutz von Schutzhütten"", entsprechend normativer Forderung
DIN VDE 0151 gebeizt und passiviert Werkstoff: NIRO (V4A)
Abmessung (l x b x t): 2000 x 1000 x 4 mm Maschenweite: 250 mm
inkl. nötiger Anschluß- und Verbimndungsklemmen
Menge: 10,000 St

**02.07.12 Kennzeichnung für Anschlussfahne ( Schutzkappe )**
Kennzeichnung für Anschlussfahnen PVC 70 mm
Farbe grün / gelb
Kennzeichnung für Anschlussfahnen zum Aufstecken auf Runddrähte oder Bänder Als auffällige Kennzeichnung
(wie nach DIN 18014 gefordert) während der Bauphase.
Werkstoff: PVC Durchmesser Ø: 70 mm Aufnahme Fl: 30 x 3,5 mm
Aufnahme Rd: 10 mm
Farbe: grün ● / gelb ●
Menge: 30,000 St

**02.07.13 Messung Ring- und Fundamenterder durch einen Sachkundigen, inkl. Prüfprotokoll**
*** Pauschalposition
Überprüfung des Ringerders und der Erdungsanlage durch einen Sachkundigen, inkl. Prüfprotokoll.
Die Erdungsanlage bzw der ringerder ist durch den AN in einen Abnahmefertigen Zustand zu versetzen.
Eventuell nötige Wiederholungsprüfungen sind im EP enthalten. Die Übergabe an den AN ELT ist mit Schnittstelle
Trennstelle definiert.
Der AN ELT liefert die Trennstelle.
Der AN Hochbau hat in seiner Doku die Nummerierung der Trennstellen zu übernehmen
Menge: 1,000 psch

*Hinweis: Bestandsunterlagen*
Bestandsunterlagen
Vom AG werden Grundrißpläne mit eingetragener Installation als CAD-Plots zur Verfügung gestellt. Auf dieser Basis sind vom AN Bestandspläne anzufertigen und vor der Abnahme der Leistungen dem AG zu übergeben.
Die Unterlagen sind in 3-facher Ausführung als Lichtpause, gefaltet A4 und im Aktenordner mit Inhaltsverzeichnis geordnet und beschriftet zu übergeben. Zudem sind alle Zeichnungen, Schemen, Rangierlisten, Materiallisten in 3-facher Ausführung auch auf USB-Stick, in digitaler Form zu übergeben (Zeichnungen im dxf-Format, Tabellen als xls-Format und Listen als doc-Format).

Ohne die Vorlage dieser vollständigen und fehlerfreien Unterlagen kann die Abnahme nicht erteilt werden. Es empfielt sich, die Unterlagen vorab 1-fach als Korrekturabzug zur Prüfung zu übergeben. Damit wird ausgeschlossen, daß ein großer Teil der Zeichnungen wegen Fehler nochmals erstellt werden muß.

Die nachfolgenden beschriebenen Leistungen beziehen sich für die gesamte Baumaßnahme.

**02.07.14 Bestandspläne Erdungsanlage**
*** Pauschalposition
Im Zuge der Erstellung der Erdungsanlage ist die
Ausführung gemäß DIN 18014 zu dokumentieren.
Die Dokumentation ist auf Basis des übergebenen
Ausführungsplan zu erstellen.
Die Zuordnung von Fotos ist auf dem Ausführungsplan zu
kennzeichnen.
Die Dokumentation ist dem Bauherrn zu übergeben
Menge: 1,000 psch

### Titel 03 Rohbauarbeiten

#### Abschnitt 03.01 Betonarbeiten

*Hinweis: Betonarbeiten*
Betonarbeiten

Mitgeltende Normen und Richtlinien, insbesondere
DIN 1045-100, 4102, 4109, 4123, 4235, 7865
DIN 18197, 18217, 18218, 18540, 18541
DIN EN 822, 823, 824, 826, 1051, 1168
DIN EN 1602, 1607, 1992, 1994, 1997
DIN EN 10088, 12089, 12620, 13162-13171
DIN EN 13670, 13747, 14199, 14844
DIN EN 15037, 15191, 15258, 15564
DAfStb-Richtlinien
DBV-Merkblätter
MB 866 Merkblatt
Porenbetonberichte
Zement-Merkblätter

Angaben zu Stoffen und Bauteilen
Im Beton dürfen keine organischen Verunreinigungen (Holz, Kohle u. dgl.) enthalten sein.  Betonschalungssteine dürfen nur nach Zustimmung der Bauleitung verwendet werden, falls diese Leistung nicht ausdrücklich ausgeschrieben ist.  Dämmplatten aus Polystyrol-Hartschaum müssen zur Vermeidung von Schwindfugen ausreichend abgelagert sein. Die Bauleitung kann einen Nachweis über das Herstellungsdatum verlangen.  Die Lagerung von Zement auf der Baustelle hat nach Abschnitt 1 Zementmerkblatt B 7 Ausgabe 8.2002 zu erfolgen.  Im Bereich sich kreuzender Bewehrung (Haupt- und Nebenunterzug mit Stützen) sowie für die darunter zu betonierenden Bauteile ist das Größtkorn entsprechend zu begrenzen. Diese Regelung geht dem Einhalten der genormten Anteile von Überkorngrößen vor.  Der Einsatz von Dichtungsmitteln (DM) für wasserundurchlässigen Beton bedarf der ausdrücklichen Genehmigung durch die Bauleitung.

Anschlussmischungen und hochbewehrte Bereiche mit Größtkorn 8 mm bzw. 16 mm nach Angabe Statik.

Angaben zur Ausführung
Allgemeines
Es obliegt grundsätzlich dem Auftragnehmer, die Reihenfolge der Herstellung der einzelnen Bauteile zu bestimmen. Daraus resultierende zusätzlich technologisch bedingte Maßnahmen, wie Schalungsausschnitte, Bewehrungsanschlüsse, Abstellungen, gelten als Nebenleistungen.  Auf frisch betonierten Decken dürfen keine Arbeiten ausgeführt werden. Dies gilt im besonderen für das Lagern von Material, Aufstellen von Gerüsten etc.; bei niedrigen Temperaturen verlängern sich die Belastungsfristen auf frisch betonierten Decken entsprechend.  Öffnungen, Durchbrüche, Aussparungen in Decken sind gegen Niederschlagswasser während der Rohbauarbeiten provisorisch abzudichten.
Vor dem Betonieren sind die Hohlräume von Hochlochziegeln so abzudecken, dass kein Beton in die Hohlräume eindringen kann.  Das Verlegen von Rohren, z.B. Leerrohre für elektrische Leitungen, sanitäre Installationen, und Einbauteilen, z.B. Einbautöpfe für Einbauleuchten und spezielle Anker und Befestigungsunterteile soll entweder unter Anwesenheit der betreffenden Unternehmen erfolgen oder ist diesen zu gestatten. Auf die entsprechende Fixierung ist zu achten.  Tragende Innenwände sollen zusammen mit den Außenwänden hergestellt werden.  Beim Einziehen von Stahlbetondecken in vorhandene Bausubstanz sind die statischen Berechnungen für die Auflager - falls nicht Bestandteil der Ausführungsunterlagen - anzufordern. Falls aus den Unterlagen nicht ersichtlich, sind die technologischen Vorgänge, Größe und Tiefe der Aussparungen im Bereich der Auflager sowie die Maßnahmen für den kraftschlüssigen Verbund mit Tragwerksplaner und Bauleitung abzustimmen. Einfüllöffnungen für die Auflager sind nach oben abzuschrägen.  Die Flächen von Konstruktionsteilen, die Gleitlager aufnehmen sollen, sind grundsätzlich eben und glatt herzustellen; dafür sind die statischen Vorgaben einzusehen.  Weil die Lage vorhandener Leitungen, Kabel, Dräne, Kanäle, Vermarkungen, Hindernisse und sonstiger Hindernisse vor der Ausführung der Arbeiten nicht angegebene werden kann, hat der Auftragnehmer das Vorhandensein und die Lage entsprechend Abschnitt 3 der ATV zu erkunden.

Es handelt sich um eine Baustelle der Überwachungsklasse 2. Alle damit verbundenen Aufwendungen und Dokumentationen sind einzukalkulieren.

Schalung
Das Aufbringen von Trennmitteln im Sprühverfahren nach Einbringung der Bewehrung bedarf der Zustimmung der Bauleitung; die Verarbeitungsrichtlinien des Herstellers sind dazu vorzulegen.  Die Löcher der Schalungsabstandhalter sind nach dem Ausschalen zu schließen.  Werden zur Herstellung von Aussparungen Schaumkörper in die Schalung eingebaut, sind sie beim Ausschalen restlos zu entfernen. Das Ausbrennen
von Schalungen für Aussparungen ist untersagt.  Hilfsstützen sind grundsätzlich als verbleibende Teile der Schalung auszubilden. Ein nachträgliches Einziehen ist nur mit Zustimmung der Bauleitung zulässig.  Tragende Bauteile wie Balken und Unterzüge, die durch die Schalung und das zu betonierende Bauteil belastet werden und die noch nicht die erforderliche Tragfähigkeit erreicht haben, sind abzustützen.
Dem Elektriker muss ausreichend Zeit mit ausreichend Vorlauf gegeben werden, sein Installationen zu verlegen. Verlegte Installationen sind bei der weiteren Bearbeitung zu schützen.

Sichtbeton
Sofern im Leistungsverzeichnis nichts anders angegeben wird, ist Sichtbeton in der Sichtbetonklasse SB 2 gemäß DBV-Merkblatt Sichtbeton auszuführen. Eine nachträgliche Ausbesserung von Fehlstellen ist ohne vorherige Abstimmung mit der Bauleitung untersagt.

Bewehrung
Abstandhalter müssen dem DBV-Merkblatt Abstandhalter entsprechen.  Die Bewehrung darf beim Betonieren nicht betreten werden, geeignete Laufstege sind vorzusehen.  Die Angaben über die Überdeckung der Bewehrung sind den Ausführungsplänen für die Bewehrung und den Schalungszeichnungen zu entnehmen. Aus Gründen des Brandschutzes oder der Gefahr der schnellen Karbonatisierung des Betons können wesentlich höhere Werte als die Mindestwerte nach DIN 1045 gefordert sein.  Bei Kragplatten im Außenbereich ist die Bewehrung so aufzubiegen, dass auch im Bereich von Tropfkanten oder gefasten Kanten die
Mindestbetondeckung garantiert ist.  Wird (spätestens) beim Einbau der Bewehrung im Bereich von Kreuzungspunkten, z.B. an Stützen mit Unterzügen oder Haupt- und Nebenunterzügen, erkannt, dass ein ordnungsgemäßes Einbringen oder Verdichten des Betons nicht möglich ist und keine Vorgaben für Rüttellücken und Betoniergassen in den Ausführungsunterlagen vorhanden sind, ist unverzüglich der Tragwerksplaner zu konsultieren, um solche festzulegen.  Der Auftragnehmer vereinbart rechtzeitig die Termine für vorgeschriebene Abnahmen mit der Baubehörde bzw. dem Statiker oder Prüfingenieur. Die Bauleitung ist darüber zu informieren.  Eine Ausfertigung des Abnahmeprotokolls der Bewehrung ist dem Auftraggeber zu übergeben.

Stahlbetonfertigteile
Für Stahlbetonfertigteile hat der Auftragnehmer ohne besondere Aufforderung den Lieferschein nach DIN 1045-4 der Bauleitung vorzulegen. Konstruktionszeichnungen sind auf Verlangen zu liefern.  Werden statische Nachweise vom Auftragnehmer gefordert, so umfasst die Leistung auch:

- Anforderungen an die Auflager
- Berücksichtigung der Anhängelasten
- Angabe der Verbindungsmittel
- Befestigungspunkte für provisorische Umwehrungen
- Montageabsteifungen einschließlich Befestigungspunkte oder -linien

Kennzeichnungen nach 1045-4 müssen im Montagezustand lesbar sein.

Gründungen

Vor Einbringen des Betons bzw. von Sauberkeits- oder kapillarbrechenden Schichten ist grundsätzlich die Zustimmung der Bauleitung einzuholen.  Die Fläche ist von losen Bestandteilen zu befreien.  Stellt sich beim Aushub des Erdreichs für Fundamente heraus, dass wegen ungeeigneten Untergrundes die in den Plänen vorgegebene Gründungstiefe nicht eingehalten werden kann, ist die Bauleitung davon zu unterrichten. Vor dem Betonieren ist mit der Bauleitung ein gemeinsames Aufmaß der Fundamenttiefe durchzuführen.  Rohrleitungen dürfen durch Fundamente nicht belastet werden. Aussparungen sind vorzunehmen.  Anschlussbögen für Grundleitungen in Bodenplatten sind mit einer flexiblen Umhüllung zu versehen.  Vor der Durchführung von Unterfangungen ist die Bauleitung rechtzeitig zu verständigen, damit eine unmittelbare Überwachung vorgenommen werden kann.  Bei Unterfangungen bestehender Fundamente ist der Beton überhöherliegende Einfüllöffnungen einzubringen und intensiv zu verdichten. Nach 30 - 45 Minuten ist zwecks Schließung der eventuellen Setzung ohne nochmalige Verdichtung fließfähiger Beton nachzufüllen oder Quellmörtel zu verwenden. Vertikale Trennfugen sind anzuordnen.

Fugen

Wenn in den Projektunterlagen nichts anderes gefordert wird, bleibt die Herstellung von Arbeitsfugen dem Grunde nach dem Auftragnehmer überlassen. Das Zement-Merkblatt B 22 Arbeitsfugen ist zu beachten. Wenn sie bei Sichtbeton nicht vermieden werden können, sind sie in Abstimmung mit der Bauleitung anzuordnen.

Transportbeton

Das Reinigen von Maschinen und Fahrzeugen für Transportbeton darf nur an mit der Bauleitung abgestimmten Stellen auf der Baustelle erfolgen.

Angaben zur Abrechnung

Bei einer Abrechnung nach örtlichem Aufmaß werden nur die technisch erforderlichen und technologisch möglichen Maße maximal anerkannt. Mehrleistungen einschließlich der Folgeleistungen gehen zu Lasten des schuldhaft handelnden Verursachers.  Bei Durchbrüchen oder Schneidarbeiten in Mauerwerk, Beton oder Stahlbeton, die nach dem Längenmaß abgerechnet werden, ist die gemäß Zeichnung oder Angabe auszuschneidende Länge für die Abrechnung maßgebend. Technologische Zwischenschnitte werden nicht gesondert abgerechnet.  Für Stahlbetonfertigteile gilt der Angebotspreis für Herstellung,

Lieferung und Montage einschließlich Hilfs- und Schutzgerüste.

Das Einlegen von Rohrleitungen in die Schalung durch andere Unternehmen, z. B. Stahlpanzerrohre der elektrischen Leitungen, Rohre für die sanitäre Installation usw. sowie Anker und sonstige Befestigungseisen, ist zu gestatten.

Die Löcher der Schalungsabstandhalter sind nach dem Ausschalen mit Betonpfropf und Epoxidharz zu schließen (Nebenleistung).

Wasserundurchlässiger Beton

Für wasserundurchlässigen Beton sind langsam erhärtende Zemente zu verwenden. Die Sieblinie der Zuschlagstoffe soll zwischen A und B liegen. Vor Erstarrungsbeginn ist eine Nachverdichtung vorzunehmen. Mechanische Beanspruchungen und Erschütterungen durch Bauprozesse sind in den ersten Tagen zu vermeiden. Abstandhalter aus Kunststoff sind grundsätzlich nicht zu verwenden. Falls das Betonieren aus technologischen oder vom Auftragnehmer zu vertretenden zeitlichen Gründen nicht in einem Arbeitsgang erfolgen kann, sind wasserundurchlässige Fugen mit Fugenbändern oder -blechen herzustellen; eine besondere Vergütung erfolgt in diesem Fall nicht.

Bewehrung

Das Einbringen der Bewehrung ohne Abstandhalter ist unzulässig. Bei Abstandhaltern aus Kunststoff ist zu garantieren, dass keine Verformung durch Erwärmen oder

kein Sprödbruch eintritt; ein Prüfnachweis kann verlangt werden. Für frei bewitterte Aussenbauteile sind zementgebundene Abstandhalter zu verwenden. Die Bewehrung darf beim Betonieren nicht betreten werden, geeignete Laufstege sind vorzusehen.

Bei Kragplatten im Außenbereich ist die Bewehrung so aufzubiegen, dass auch im Bereich von Tropfkanten oder gefasten Kanten die Mindestbetondeckung garantiert ist.

Der Auftragnehmer vereinbart rechtzeitig die Termine für vorgeschriebene Abnahmen mit der Baubehörde bzw. dem Statiker oder Prüfingenieur. Die Bauleitung ist darüber zu informieren. Eine Ausfertigung des Abnahmeprotokolls der Bewehrung ist dem Auftraggeber zu übergeben.

Fugen

Wenn in den Projektunterlagen nichts anderes gefordert wird, bleibt die Herstellung von Arbeitsfugen dem Grunde nach dem Auftragnehmer überlassen. Sie sind auf ein Mindestmaß zu begrenzen. Bei Sichtbeton sind sie möglichst zu vermeiden oder nach Abstimmung mit dem Architekten im Sinne von Nr. 10.2.3 DIN 1045 herzustellen.

In Bereichen dicht liegender Bewehrung, insbesondere an Kreuzungen von Unterzügen  dürfen keine Arbeitsfugen ausgebildet werden.

In wasserdichten Bauteilen sind Arbeitsfugen durch spezielle Fugenbänder zu dichten. Ihre Lage und Ausbildung ist mit der Bauleitung oder dem Tragwerksplaner abzustimmen.

Besteht in langgestreckten Bauteilen die Gefahr von Spaltrissen (abhängig von Jahreszeit, Anzahl der Fugen), so ist dem durch geeignete Maßnahmen (W/Z-Faktor, Zement mit niedriger Hydratationswärme, längere Ausschalfristen) entgegenzuwirken.

Das Ausbilden von Arbeitsfugen ist eine Nebenleistung; sie gelten jedoch im Zusammenhang mit - aus statischen, bauphysikalischen oder aus gestalterischen Gründen - geforderten Fugen als Besondere Leistung.

Ergänzend zu Nr. 4.1 DIN 18331 gelten als Nebenleistung:

- Das Einlegen von einfachen Dreikantleisten in die Schalung zur Kantenausbildung der sichtbaren Stützen und Unterzüge.
- Das Herstellen von Arbeitsfugen, die sich aus dem Arbeitsablauf des Auftragnehmers ergeben.
- Bei Fertigteilen die werkseitig eingebrachte Bewehrung, die Schalung, das Herstellen der Auflager mit Ausnahme spezieller Gleitlager oder Knoten, das Vergießen montagebedingter Aussparungen sowie das Schließen der Fugen an der Untersicht bei Decken und der Stoß- und Lagerfugen bei Wänden mit Ausnahme von Dehnfugen.
- Der Schutz des Betons gegen Austrocknen (besonders bei kühler Witterung).

Für WU-Beton sind Abstandhalter aus Faserzement zu verwenden.

Für die obere Bewehrungslage / Sichtbetonoberflächen sind entsprechendeDBV / BDZ Abstandhalter zu berücksichtigen

*Hinweis: Leitbeschreibung Sichtbetonbauteile*
4. Leitbeschreibung Sichtbetonbauteile

Allgemein

Nachfolgende Positionen mit Sichtbetonanforderungen beziehen sich auf die hier beschriebenen Anforderungen.

Bei der Ausführung von Sichtbeton-Bauteilen hat der AN die Herstellung, den Einbau und die Nachbehandlung über die gesamte Bauzeit von einem erfahrenen Beton-Technologen ständig überwachen zulassen, sowie für die Qualitätssicherung seiner Ausführung zu sorgen.

Anforderungen / Gestaltungsmerkmale für Beton-Bauteile

Für die Ausführung der Sichtbeton-Bauteile ist das Merkblatt "Sichtbeton" des Deutschen Beton-Vereins e.V. und des BDZ, aktuelle Fassung und Ergänzungen, sowie deren verknüpfte Anforderungen zu Grunde zu legen.
Anforderungen an Sichtbetonflächen (Sichtbetonklassen SB 1  SB 4) sind gem. Tab. 1 des Merkblattes "Sichtbeton" DBV/BDZ definiert.

Geforderte Sichtbetonqualitäten:
- SB 2 - Betonflächen mit normalen gestalterischen Anforderungen und
- SB 3 - Betonflächen mit hohen gestalterischen Anforderungen jeweils mit den im Merkblatt definierten Anforderungen bezüglich
- Textur; Schalelementstoß (T)
- Porigkeit (P)
- Farbtongleichmäßigkeit (FT)
- Ebenheit (E)
- Arbeits- und Schalhautfugen (AF)
- Schalhautklasse (SK), jeweils in der Version mit nichtsaugender Schalhaut.

Toleranzen

Für die Schal- und Betonarbeiten mit Sichtbetonanforderung gelten die Anforderungen an die Toleranzen und die Ebenheit nach DIN 18202/ 18203: Grenzwerte gem. Tabelle 3, Zeile 5 (SB2) und Zeile 6 (SB3)

Herstellung, Betontechnologie

Für alle Wände muss der AN dem AG die Werkplanung sowie ein ausführliches Betonierkonzept einschließlich der vorgesehenen Nachbehandlungsmaßnahmen zur Prüfung und Genehmigung vorlegen.

Einbringen / Verarbeiten / Verdichten

Beim Einbringen des Betons ist vom AN folgendes zu beachten :
Vor dem Betonieren sind alle Kontaktflächen, wie z.B. Schalungsinnenseiten, vorherige Betonierabschnitte, Magerbetonschichten o.vgl. ausreichend zu reinigen und gut vorzunässen.
Der Beton ist entmischungsfrei einzubringen, d.h. mit dem Fallrohr bis kurz über die Einbaustelle zu fördern. In der Regel sind Schütthöhen von max. 40 cm in kurzer Folge einzuhalten und jeweils zu verdichten.
Bei dickeren Platten kann die max. Schütthöhe auf 50 cm erhöht werden. Dabei ist mit der Rüttelflasche in die vorherige Betonlage einzurütteln.
Beim Betonieren von Wänden sind ebenfalls Fallrohre zu verwenden, die kurz über der Betonierebene enden.
An gefrorene Bauteile darf nicht anbetoniert werden.
Das direkte Schütten mit Betonierkübeln ist nicht zugelassen.
Es ist zu gewährleisten, dass ein Sichtbeton-Takt kontinuierlich ohne Unterbrechung des Betoniervorgangs eingebracht wird, Lieferabstände sind in gleichen Zeit- spannen entsprechend dem Betonierfortschritt mit dem Transportwerk zu vereinbaren.

Nachbehandlung

Auf eine sorgfältige Nachbehandlung des Frischbetons ist besonders Wert zu legen.
Als Mindestnachbehandlungsdauer der einzelnen Bauwerksabschnitte ist gem. ZTV-K 96, Ziffer 6.7.3.5 eine Zeitspanne von min. 5 Tagen einzuhalten.
Der Beton ist vor frühzeitiger Austrocknung und Abkühlung durch Folienabdeckung und wärmedämmendene Maßnahmen zu schützen.
Sofern während oder nach dem Betoniervorgang Zementleim austritt, sind betroffene Bauteile sofort mit Wasser abzuspülen. Sofern darunter liegende Bauteile z.B. für weitere Arbeiten trocknen müssen, ist das Wasser entsprechend abzuleiten.
Scharfe Grate an Betonoberflächen sind nach dem Ausschalen zu entfernen.
Die Aufsichtsflächen von Brüstungen, Wänden und sonstigen Aufkantungen sind sauber abzureiben.

Anforderungen an die Schalung von Sichtbetonbauteilen

Vor Baubeginn ist dem Auftraggeber ein Übersichtsplan über die Schalungsarten vorzulegen in dem alle betroffenen Bauteile gekennzeichnet sind und die die Wandabwicklungen aller Sichtbetonflächen zeigen.

Oberfläche / Wahl der Schalhaut

Die jeweilige Sichtbetonanforderung ist in den Positionen angegeben.
Für die Flächen in Sichtbetonanforderung dürfen nur neue oder neuwertige Platten mit einwandfreier Oberfläche ohne Beschädigungen und gleichartige Platten des gleichen Herstellers verwendet werden.
Spannstellen mit durchgehendem Rastermaß im gleichbleibenden Abstand.
Die Fugenaufteilung und Anordnung der Spannschlösser ist in  den Schalmusterplänen darzustellen und mit den Architekten abzustimmen.

Die Schaltafeln sind auf der Baustelle vertikal zu lagern, um Druckstellen zu vermeiden.
Die Anzahl der Takte je Schaltafel ist auf den Elementen mit dem jeweiligen Datum lückenlos und nachvollziehbar zu dokumentieren.

Ausbildung der Schalungsstöße

Die Fugenbreite der Schalungsstöße ist gemäß Merkblatt auszuführen. Zusätzlich sind die Fugen durch Fugeneinlagen mit geschlossenzelligem Dichtband abzudichten.

Schalungsanker

Anzahl und Einteilung der Schalungsanker sind in den Werk- und Schalplänen darzustellen.
Es ist generell von einem nach Zeichnung/ Vorgabe auszuführenden Ankerbild auszugehen.
Alle Ankerstellen im Sichtbetonbereich sind gegen Ausbluten des Betons im Ankerbereich durch Kunststoff- Vorsatzkonus abzudichten, diese sind nach Betonage zu entfernen. Einschließlich Nachspannen der Ankerstellen beim Betoniervorgang.

Das Schließen der Ankerlöcher hat mit werkseitig hergestellten, glatten Konen aus Faserbeton in der Farbe des Bauteils, zurückliegend, zu erfolgen.
Diese sind vor Ausführung zu bemustern.

Kantenausbildung

Sämtliche Kanten der Sichtbeton-Bauteile (z.B. bei freien Wandenden und Leibungen, Fertigteiltreppen o.vgl.) sind ohne Dreikantleisten, scharfkantig, auszuführen wo nicht ausdrücklich im Positionstext anders beschrieben.
Fasung der Kanten durch eine dünne Silikonnaht, 2-3 mm.
Nach dem Ausschalen sind die Kanten durch Ummantelung aus Brettern mit offenporigen Schaumstoff-Abstandshaltern zu schützen. Es ist sorgfältig darauf zu achten, dass die Schutzmaßnahmen nicht zu Verfärbungen führen. Der Schutz ist über die Gesamtbauzeit vorzuhalten und im Zuge der Finisharbeiten zu entfernen. Diese Schutzmaßnahmen sind in gesonderter Position erfasst.

Arbeitsfugen

Die Einteilung der Betonierabschnitte, Lage und Ausführung der Arbeitsfugen sind auf Grundlage der Werkpläne der Architekten zu erstellen, darüber hinaus erforderliche Arbeitsfugen müssen in Absprache mit den Architekten und der Objektüberwachung festgelegt werden.
Ausbildung horizontaler und vertikaler Arbeitsfugen durch Einlegen von Trapezleisten und geschlossenzelligem Dichtband. Im zweiten Betonierabschnitt werden die Trapezleisten entfernt.

Bewehrung

Bewehrung und Einbauteile sind beim Betonieren gegen Verschieben und Verformung zu sichern.
Um Verfärbungen durch Rost zu vermeiden, ist die Anschlussbewehrung durch Ummanteln zu schützen.
Der für Sichtbeton-Bauteile verwendete Stahl muss - um Rostfahnen zu verhindern -  walzfrisch eingebaut werden. Bei unumgänglicher längerer Lagerung ist der Stahl (einschl. Bindedraht) durch Abdeckungen mit Folie vor Rostansatz zu schützen.
Bei der Bewehrung von Decken in Sichtbetonausführung ist dafür Sorge zu tragen, dass sich die Abstandshalter der unteren Bewehrungslage nicht abzeichnen, die Schalungsflächen sind vor dem Betoniervorgang sorgfältig zu reinigen. z. B. mit Druckluft.
Auswahl der Abstandshalter nach Bemusterung und Abstimmung mit den Architekten und der Objektüberwachung.

Beton

Die Betonzusammensetzung darf entgegen der DIN 1045 bzw. DIN EN 206 nicht verändert werden.

Qualitätssicherung

Gemäß dem Merkblatt "Sichtbeton" des Deutschen Beton-Vereins e.V. und des BDZ wird vor Beginn der Arbeiten ein Sichtbetonteam gebildet. Die hierbei beteiligten Personen des AN sind der Objektüberwachung frühzeitig zu benennen.

Sämtliche Produkte, Arbeitsschritte und Vorgehensweisen sind zwecks Freigabe zu benennen und ggf. zu bemustern, Dichtstoffe, Trennmittel, Abstandshalter, Schalhaut, endgültige Betonzusammensetzung, Art der Verdichtung, geplante Nachbehandlung, Festlegung der Ausschalfristen, Planung Schutz der fertigen Oberflächen, Festlegung Lagerung der Schalung.

Ausbesserungen und Betonkosmetik an Sichtbetonteilen sind grundsätzlich nicht zulässig!

##### Bereich 03.01.01 Gründung

###### Teilbereich 03.01.01.01 Ortbeton Gründung

*Hinweis: Kalkulationshinweis*
Kalkulationshinweis für alle Ortbetonpositionen: Schalung und Bewehrung in gesonderter Position

**03.01.01.01.1 Sauberkeitsschicht, kapillarbrechend, B15, d=5cm**
Sauberkeitsschicht aus unbewehrtem Beton unter Gründungsbauteilen aller Art (Fundament, Bodenplatte) ohne Feinanteile, mit kapillarbrechender Wirkung.
Beton  B15
Dicke  d=5cm
Menge: 1650,000 m²

**03.01.01.01.2 Zulage Sauberkeitsschicht - Kleinfläche**
Ausbildung der vorbeschriebenen Sauberkeitsschicht in Kleinflächen, für Einzelflächen bis 8m²
 z.B. unter Vouten, Unterbauten, Einzelfundamenten etc.
Menge: 155,000 m²

**03.01.01.01.3 Trennlage PE Folie D 0,2mm 2lagig Auffüllung kies**
*** Bezugsbeschreibung
Trennlage aus PE-Folie Dicke 0,2 mm, 2lagig, auf Auffüllung, Untergrund Kies.
Menge: 1650,000 m²

**03.01.01.01.4 Trennlage PE-Folie D 0,2mm 2lagig auf Perimeterdämmung**
*** wie Position 03.01.01.01.3
2lagig auf Perimeterdämmung
Menge: 960,000 m²

**03.01.01.01.5 Zulage Abfugen der Bodenplatte (Fahrzeughalle/Waschhalle)**
Zulage Abfugen der Bodenplatte
Menge: 153,500 m

**03.01.01.01.6 Ortbeton Bodenplatte Nebenräume C25/30 XD1, XC3 WF d=25**
Ortbeton Bodenplatte, Untergrund waagerecht, obere Betonfläche waagerecht, als Stahlbeton, Normalbeton C 25/30 DIN EN 206, DIN 1045-2, natürliche Gesteinskörnung, Expositionsklasse XC2 (Bewehrungskorrosion durch Karbonatisierung, nass/selten trocken), Feuchtigkeitsklasse WF (Betonkorrosion, feuchte Umgebung), Dicke 25 cm.

Einbauort: Nebenräume, Werkstattbereiche
Menge: 1040,000 m²

**03.01.01.01.7 Ortbeton tragende Bodenplatte FZH C30/37 XD1, XC3 WF d= 25cm**
Ortbeton Bodenplatte, Untergrund waagerecht, obere Betonfläche waagerecht, als Stahlbeton, Normalbeton C 30/37 DIN EN 206, DIN 1045-2, natürliche Gesteinskörnung, Expositionsklasse XC2 (Bewehrungskorrosion durch Karbonatisierung, nass/selten trocken), Feuchtigkeitsklasse WF (Betonkorrosion, feuchte Umgebung), Dicke 25 cm.

Einbauort Fahrzeughalle
Menge: 550,000 m²

**03.01.01.01.8 Ortbeton tragende Bodenplatte Waschhalle C30/37 XD1, XC3 WF d= 25cm Gefälle 2%**
Ortbeton Bodenplatte, Untergrund waagerecht, obere Betonfläche waagerecht, als Stahlbeton, Normalbeton C 30/37 DIN EN 206, DIN 1045-2, natürliche Gesteinskörnung, Expositionsklasse XC2 (Bewehrungskorrosion durch Karbonatisierung, nass/selten trocken), Feuchtigkeitsklasse WF (Betonkorrosion, feuchte Umgebung), Dicke 25 cm.
Herstellen einen Gefälles in der Bodenplatte von 2% gemäß Grundriss

Einbauort Waschhalle
Menge: 84,500 m²

**03.01.01.01.9 Zulage Gefälle Bodenplatte Fahrzeughalle 1 bis 2%**
Zulage für die Herstellen eines Gefälles in der Bodenplatte von ca. 1 - 2% gemäß Grundriss

Einbauort Fahrzeughalle
Menge: 117,000 m²

**03.01.01.01.10 Oberfläche Fahrzeughalle Flügelgeglättet**
Oberfläche der Fundament- oder Bodenplatte zur Erreichung einer fertigen Fußbodenoberfläche maschinell glätten mit Teller oder Flügelglättmaschine
Beschichtung in gesonderter Position
Menge: 550,000 m²

**03.01.01.01.11 Ortbeton Streifenfundament SF01 Stahlbeton C25/30 B 70cm T 50cm**
Ortbeton Streifenfundament, obere Betonfläche waagerecht, aus Stahlbeton, Normalbeton C 25/30 DIN EN 206, DIN 1045-2, natürliche Gesteinskörnung, Expositionsklasse XF1 (Frostangriff, mäßige Wassersättigung ohne Taumittel), Expositionsklasse XC2 (Bewehrungskorrosion durch Karbonatisierung, nass/selten trocken), Feuchtigkeitsklasse WF (Betonkorrosion, feuchte Umgebung), Querschnittsbreite 70cm, Querschnittstiefe 50cm.
Menge: 13,125 m³

**03.01.01.01.12 Ortbeton Streifenfundament SF02 Stahlbeton C25/30 B 110cm T 50cm**
Ortbeton Streifenfundament, obere Betonfläche waagerecht, aus Stahlbeton, Normalbeton C 25/30 DIN EN 206, DIN 1045-2, natürliche Gesteinskörnung, Expositionsklasse XF1 (Frostangriff, mäßige Wassersättigung ohne Taumittel), Expositionsklasse XC2 (Bewehrungskorrosion durch Karbonatisierung, nass/selten trocken), Feuchtigkeitsklasse WF (Betonkorrosion, feuchte Umgebung), Querschnittsbreite 110cm, Querschnittstiefe 50cm.
Menge: 19,979 m³

**03.01.01.01.13 Ortbeton Streifenfundament SF03 Stahlbeton C25/30 B 110cm T 50cm**
Ortbeton Streifenfundament, obere Betonfläche waagerecht, aus Stahlbeton, Normalbeton C 25/30 DIN EN 206, DIN 1045-2, natürliche Gesteinskörnung, Expositionsklasse XF1 (Frostangriff, mäßige Wassersättigung ohne Taumittel), Expositionsklasse XC2 (Bewehrungskorrosion durch Karbonatisierung, nass/selten trocken), Feuchtigkeitsklasse WF (Betonkorrosion, feuchte Umgebung), Querschnittsbreite 110cm, Querschnittstiefe 50cm.
Menge: 2,695 m³

**03.01.01.01.14 Ortbeton Streifenfundament SF04 Stahlbeton C25/30 B 60cm T 50cm**
Ortbeton Streifenfundament, obere Betonfläche waagerecht, aus Stahlbeton, Normalbeton C 25/30 DIN EN 206, DIN 1045-2, natürliche Gesteinskörnung, Expositionsklasse XF1 (Frostangriff, mäßige Wassersättigung ohne Taumittel), Expositionsklasse XC2 (Bewehrungskorrosion durch Karbonatisierung, nass/selten trocken), Feuchtigkeitsklasse WF (Betonkorrosion, feuchte Umgebung), Querschnittsbreite 60cm, Querschnittstiefe 50cm.
Menge: 1,530 m³

**03.01.01.01.15 Ortbeton Streifenfundament SF05 Stahlbeton C25/30 B 60cm T 50cm**
Ortbeton Streifenfundament, obere Betonfläche waagerecht, aus Stahlbeton, Normalbeton C 25/30 DIN EN 206, DIN 1045-2, natürliche Gesteinskörnung, Expositionsklasse XF1 (Frostangriff, mäßige Wassersättigung ohne Taumittel), Expositionsklasse XC2 (Bewehrungskorrosion durch Karbonatisierung, nass/selten trocken), Feuchtigkeitsklasse WF (Betonkorrosion, feuchte Umgebung), Querschnittsbreite 60cm, Querschnittstiefe 50cm.
Menge: 5,775 m³

**03.01.01.01.16 Ortbeton Streifenfundament SF06 Stahlbeton C25/30 B 77cm T 50cm**
Ortbeton Streifenfundament, obere Betonfläche waagerecht, aus Stahlbeton, Normalbeton C 25/30 DIN EN 206, DIN 1045-2, natürliche Gesteinskörnung, Expositionsklasse XF1 (Frostangriff, mäßige Wassersättigung ohne Taumittel), Expositionsklasse XC2 (Bewehrungskorrosion durch Karbonatisierung, nass/selten trocken), Feuchtigkeitsklasse WF (Betonkorrosion, feuchte Umgebung), Querschnittsbreite 77cm, Querschnittstiefe 50cm.
Menge: 2,695 m³

**03.01.01.01.17 Ortbeton Streifenfundament SF07 Stahlbeton C25/30 B 85cm T 50cm**
Ortbeton Streifenfundament, obere Betonfläche waagerecht, aus Stahlbeton, Normalbeton C 25/30 DIN EN 206, DIN 1045-2, natürliche Gesteinskörnung, Expositionsklasse XF1 (Frostangriff, mäßige Wassersättigung ohne Taumittel), Expositionsklasse XC2 (Bewehrungskorrosion durch Karbonatisierung, nass/selten trocken), Feuchtigkeitsklasse WF (Betonkorrosion, feuchte Umgebung), Querschnittsbreite 85cm, Querschnittstiefe 50cm.
Menge: 3,910 m³

**03.01.01.01.18 Ortbeton Streifenfundament SF08 Stahlbeton C25/30 B 54,5cm T 50cm**
Ortbeton Streifenfundament, obere Betonfläche waagerecht, aus Stahlbeton, Normalbeton C 25/30 DIN EN 206, DIN 1045-2, natürliche Gesteinskörnung, Expositionsklasse XF1 (Frostangriff, mäßige Wassersättigung ohne Taumittel), Expositionsklasse XC2 (Bewehrungskorrosion durch Karbonatisierung, nass/selten trocken), Feuchtigkeitsklasse WF (Betonkorrosion, feuchte Umgebung), Querschnittsbreite 54,5cm, Querschnittstiefe 50cm.
Menge: 6,420 m³

**03.01.01.01.19 Ortbeton Streifenfundament SF09 Stahlbeton C25/30 B 100cm T 50cm**
Ortbeton Streifenfundament, obere Betonfläche waagerecht, aus Stahlbeton, Normalbeton C 25/30 DIN EN 206, DIN 1045-2, natürliche Gesteinskörnung, Expositionsklasse XF1 (Frostangriff, mäßige Wassersättigung ohne Taumittel), Expositionsklasse XC2 (Bewehrungskorrosion durch Karbonatisierung, nass/selten trocken), Feuchtigkeitsklasse WF (Betonkorrosion, feuchte Umgebung), Querschnittsbreite 100cm, Querschnittstiefe 50cm.
Menge: 2,375 m³

**03.01.01.01.20 Ortbeton der Bodenplatte Wartungsgrube, C25/30 XD1, XC2 WU d=25**
Ortbeton Bodenplatte, Untergrund waagerecht, obere Betonfläche waagerecht, als Stahlbeton, Normalbeton C 25/30 DIN EN 206, DIN 1045-2, natürliche Gesteinskörnung, Expositionsklasse XC2 (Bewehrungskorrosion durch Karbonatisierung, nass/selten trocken), Feuchtigkeitsklasse WU (Betonkorrosion, feuchte Umgebung), Dicke 25 cm.

Einbauort: Wartungsgrube
Menge: 15,750 m²

**03.01.01.01.21 Ortbeton Wand Wartungsgrube Stahlbeton C25/30 XF1 XC2 WU d= 25cm**
Ortbeton Schachtwand, obere Betonfläche waagerecht, als Stahlbeton, Normalbeton C 25/30 DIN EN 206, DIN 1045-2, natürliche Gesteinskörnung, Expositionsklasse XF1 (Frostangriff, mäßige Wassersättigung ohne Taumittel), Expositionsklasse XC2 (Bewehrungskorrosion durch Karbonatisierung, nass/selten trocken), Feuchtigkeitsklasse WF (Betonkorrosion, feuchte Umgebung), mit hohem Wassereindringwiderstand, Dicke über 15 bis 25 cm, Ausführung gemäß Einzelbeschreibung.
Menge: 35,000 m²

**03.01.01.01.22 Ausvoutung/Aufdickung BoPl nach unten +25cm, 8,25/25**
Ausvoutung bzw. Aufdickung der Bodenplatte nach unten inkl. Aussparungen für Rinnenbaukörper
um 25cm für eine Gesamtdicke von 50cm
einschl. aller Aufwendungen für Schalung, Bewehrungsverzug, Profilierung, Sohlversprung, Absätze in der Dränschicht usw.
als Zulage zur Bodenplatte
Maße  825x25cm
Menge: 8,000 St

###### Teilbereich 03.01.01.02 Schalung Gründung

**03.01.01.02.1 Schalung Streifenfundament h= 0,50-1,10m**
Schalung Streifenfundament
Bauteilhöhe über 0,5 bis 1m
Menge: 250,000 m²

**03.01.01.02.2 Schalung Bodenplatte, einhäuptig, h= 25cm**
Schalung Bodenplatte Einseitig
25cm
Menge: 300,000 m

**03.01.01.02.3 Schalung Wartungsgrube h=1,35m**
Schalung Vertiefung Wartungsgrube, Grubentiefe bis 135 cm
Menge: 35,000 m²

**03.01.01.02.4 Schalung Gebäudeeinfürung H ca. 1,00m**
Schalung Vertiefung Gebäudeeinführung (Technikraum), Grubentiefe bis ca. 100 cm
Menge: 4,000 m²

**03.01.01.02.5 Schalung Aussparung T 50-75cm bis 500cm2 rechteckig Streifenfundament**
Schalung Aussparung, Aussparungstiefe über 50 bis 75 cm, Einzelgröße der Aussparungen bis 500 cm2, Aussparungsform rechteckig, für Streifenfundament aus Ortbeton.
Menge: 3,000 St

**03.01.01.02.6 Schalung Aussparung T 50-75cm 500-2500cm2 rechteckig Streifenfundament**
Schalung Aussparung, Aussparungstiefe über 50 bis 75 cm, Einzelgröße der Aussparungen über 500 bis 2500 cm2, Aussparungsform rechteckig, für Streifenfundament aus Ortbeton.
Menge: 9,000 St

**03.01.01.02.7 Schalung Aussparung bis 500cm2 rund Bodenplatte**
Schalung Aussparung, einschl. temporärer Verdrängungskörper, Aussparungstiefe über 10 bis 20 cm, Einzelgröße der Aussparungen bis 500 cm2, Aussparungsform rund, für Bodenplatte aus Ortbeton.
Menge: 35,000 St

**03.01.01.02.8 Durchführung Stb.Fundament DN50 Drainage**
*** Bezugsbeschreibung
Durchführung t in Stahlbetonfundamenten  für Dränageleitungen
Durchmesser: ca. 50 mm
Fundamentdicke: ca. 800 mm
Menge: 10,000 St

**03.01.01.02.9 Durchführung Stb.Fundament DN 200 Drainage**
*** wie Position 03.01.01.02.8
DN 200
Menge: 5,000 St

**03.01.01.02.10 Durchführung rund Stb. Fundament Grundleitungen**
Aussparung, rund,  für Bauseitige Grundleitungen im  Stb-Streifenfundament, Durchmesser 17-22cm
Menge: 8,000 St

##### Bereich 03.01.02 Ortbetonbauteile Wände + Stützen

###### Teilbereich 03.01.02.01 Ortbeton Wände + Stützen

*Hinweis: Kalkulationshinweis*
Kalkulationshinweis für alle Ortbetonpositionen: Schalung und Bewehrung in gesonderter Position

**03.01.02.01.1 Erprobungsfläche Wand SB3**
*** Bezugsbeschreibung
Erprobungsfläche für Wand als Sichtbeton, mit besonderen Anforderungen, Klasse SB 3 gemäß DBV-Merkblatt "Sichtbeton", Dicke 25 cm.
Ausführung gemäß Leitbeschreibung Sichtbetonbauteile.
Die Probefläche muss mindestens eine Kante/Außenecke enthalten.
Einheitspreis für den Mehraufwand bei Schalung (einseitig) und Ortbeton bei der Herstellung einer Teilfläche einer noch festzulegenden, sowieso zu betonierenden Wand
Menge: 10,000 m²

**03.01.02.01.2 Erprobungsfläche Wand SB2**
*** wie Position 03.01.02.01.1
Ausführung in SB 2
Menge: 10,000 m²

**03.01.02.01.3 Ortbeton Stütze Außenwand Stahlbeton (FZH), C25/30, 65/30cm, Halle h=5,50m**
Ortbeton Stütze, außen Hallentragwerk Torbereich, als Stahlbeton, Normalbeton C 25/30 DIN EN 206, DIN 1045-2, natürliche Gesteinskörnung, Expositionsklasse XC1 (Bewehrungskorrosion durch Karbonatisierung, trocken/ständig nass), Feuchtigkeitsklasse WO (Betonkorrosion, trockene Umgebung), als Sichtbeton, mit normalen Anforderungen, Klasse SB 2 gemäß DBV-Merkblatt "Sichtbeton", rechteckig,
Querschnittsbreite ‘65‘ cm,
Querschnittshöhe ‘30‘ cm.
Menge: 32,000 m

**03.01.02.01.4 Ortbeton Stütze Fassade Stahlbeton, PR Fassade, 24/24, EG**
Ortbeton Stütze, außen PRK, als Stahlbeton, Normalbeton C 25/30 DIN EN 206, DIN 1045-2, natürliche Gesteinskörnung, Expositionsklasse XC1 (Bewehrungskorrosion durch Karbonatisierung, trocken/ständig nass), Feuchtigkeitsklasse WO (Betonkorrosion, trockene Umgebung), als Sichtbeton, mit normalen Anforderungen, Klasse SB 2 gemäß DBV-Merkblatt "Sichtbeton", rechteckig,
Querschnittsbreite ‘24‘ cm,
Querschnittshöhe ‘24‘ cm.
Menge: 8,000 m

**03.01.02.01.5 Ortbeton Außenwände Stahlbeton C25/30, d=24cm**
*** Bezugsbeschreibung
Beton Außenwände, C25/30
Expositionsklassen XC3 (XF1)

Ortbeton Außenwand, obere Betonfläche waagerecht, als Stahlbeton, Normalbeton C 25/30 DIN EN 206, DIN 1045-2, natürliche Gesteinskörnung, Expositionsklasse XC3 (Bewehrungskorrosion durch Karbonatisierung, mäßig feucht), Feuchtigkeitsklasse WF (Betonkorrosion, feuchte Umgebung), Dicke 24 cm.
Menge: 766,000 m²

**03.01.02.01.6 Ortbeton Attika Stahlbeton C25/30, d= 24cm**
*** wie Position 03.01.02.01.5
Einbauort (Attika)
Höhe: bis ca.70cm
Menge: 89,252 m²

**03.01.02.01.7 Ortbeton Innenwände Stahlbeton, C30/37, d= 24cm**
Beton Wände, C30/37
Expositionsklassen XC1
d= 24cm
Menge: 1175,000 m²

**03.01.02.01.8 Ortbeton Innenwände, Stahlbeton C30/37, d= 20cm**
Beton Wände, C30/37
Expositionsklassen XC1
d= 20cm
Menge: 123,980 m²

**03.01.02.01.9 Ortbeton Stützen Innen, Stahlbeton C30/37, 30/24cm**
Ortbeton Stütze, innen, als Stahlbeton, Normalbeton C 25/30 DIN EN 206, DIN 1045-2, natürliche Gesteinskörnung, Expositionsklasse XC1 (Bewehrungskorrosion durch Karbonatisierung, trocken/ständig nass), Feuchtigkeitsklasse WO (Betonkorrosion, trockene Umgebung), rechteckig,
Querschnitt 30/24 cm,
Menge: 11,000 m

**03.01.02.01.10 Betonbrüstung d=24cm, h= 1,00m**
Beton Wände, C30/37
Expositionsklassen XC1
d= 24cm
h=100cm
Menge: 16,800 m²

**03.01.02.01.11 Kernbohrung, Stahlbeton, bis 100/300 mm**
Kernbohrung mit Diamantbohrgeräten in Stahlbetondecken und Wänden.
einschl. Auffangen von Bohrwasser
einschl. Entsorgen von Bohrgut und Abbruchmaterial
einschl. Einmessen der Bohrstelle
bei Bedarf auch durch Probebohrung
Die Ausführung erfolgt in mehreren Einsätzen.
Bohrlochdurchmesser : bis 100 mm
Decken- bzw. Wanddicke : bis 30 cm
Menge: 5,000 St

**03.01.02.01.12 Kernbohrung, Stahlbeton, 101 - 150/300 mm**
Kernbohrung mit Diamantbohrgeräten
in Stahlbetondecken und Wänden,
wie vor allerdings
Bohrlochdurchmesser : 101 bis 150 mm
Menge: 5,000 St

**03.01.02.01.13 Kernbohrung, Stahlbeton, 151 - 200/300 mm**
Kernbohrung mit Diamantbohrgeräten
in Stahlbetondecken und Wänden,
wie vor allerdings
Bohrlochdurchmesser : 151 bis 200 mm
Menge: 5,000 St

**03.01.02.01.14 Ausspar. in Wand schließen, bis 500 cm2**
*** Bezugsbeschreibung
Aussparungen und -durchbrüche mit
Beton in gleicher Güte des Bauteils
nachträglich schließen sowie Angleichen
der Oberfläche an angrenzende Bauteile,
inkl. Anarbeiten an Leibungen,
Durchführungen und Einbauteile.
Einzelgröße : bis 500 cm2
Dicke : 20-50 cm
Dieser Leistung kommt erst nach Fertigstellung der Haustechnischen Rohinstallation und damit unabhängig von der restlichen Rohbauarbeiten zur Ausführung. Es ist davon auszugehen, dass diese Leistung an mehreren Terminen ausgeführt werden muss, entsprechend dem Arbeitsfortschritt der Ausbaugewerke. Entsprechender Aufwand ist einzukalkulieren.
Menge: 40,000 St

**03.01.02.01.15 Aussparung in Wand schließen 500 - 2.500 cm2**
*** wie Position 03.01.02.01.14
500 - 2.500cm²
Menge: 30,000 St

**03.01.02.01.16 Tasche auf Oberseite der Stahlbetonwand**
Tasche für anschließendes Binderauflager Pos. 48
in Stahlbetonwand herstellen. Ø 40mm

Koordination mit dem Gewerk Holzbau ist in den EP einzukalkulieren.
Menge: 14,000 St

**03.01.02.01.17 Verschluss Ankerlöcher im Sichtbeton**
Schließen der Ankerlöcher im Sichtbeton mit bündig eingeklebtem Betonkonus
Menge: 50,000 St

###### Teilbereich 03.01.02.02 Schalung Wände + Stützen

**03.01.02.02.1 Profilleiste Scheinfuge trapezförmig**
Profilleiste für Scheinfuge, trapezförmig, aus nichtrostendem Stahl, Leistenbreite über 20 bis 30 mm, Leistendicke über 20 mm, in Schalung einlegen
Menge: 100,000 m

**03.01.02.02.2 Schalung Außenwand h bis 5,50 m**
Schalung Außenwand, Stöße geordnet, Bauteilhöhe über 0 bis 5,50 m.
Menge: 1891,000 m²

**03.01.02.02.3 Zulage Schalung Außenwand SB2 h bis 5,50 m**
Zulage Schalung Außenwand SB2, Stöße geordnet, Bauteilhöhe über 0 bis 5,50 m.
Menge: 717,000 m²

**03.01.02.02.4 Schalung Innenwand SB 1, bis 5,50 m**
Schalung Innenwand, Schalungshaut, Klasse SB 1 gemäß DBV-Merkblatt "Sichtbeton", Stöße geordnet, Bauteilhöhe über 0 bis 5,50 m.
Menge: 2336,000 m²

**03.01.02.02.5 Zulage Innenwand SB2 bis 5,50**
Zulage zu den Positionen der Innenwände, Ausführung der Oberflächen als Sichtbeton in SB2
Menge: 2031,000 m²

**03.01.02.02.6 Schalung Attika**
Menge: 104,000 m²

**03.01.02.02.7 Schalung Stütze Außenwand FZH 1800cm2**
Schalung Stützen, Schalungshaut, Klasse SB 2 gemäß DBV-Merkblatt "Sichtbeton", Stöße geordnet, Bauteilhöhe 0 bis 5,50 m.
Menge: 63,000 m²

**03.01.02.02.8 Schalung Stütze Fassade, 625cm2 SB2**
Schalung Stützen, Schalungshaut, Klasse SB 2 gemäß DBV-Merkblatt "Sichtbeton", Stöße geordnet, Bauteilhöhe 0 bis 5,50 m.
Menge: 8,000 m²

**03.01.02.02.9 Schalung Stütze innen rechteckig**
Schalung Stützen, Schalungshaut, Klasse SB 2 gemäß DBV-Merkblatt "Sichtbeton", Stöße geordnet, Bauteilhöhe 0 bis 5,50 m.
Menge: 11,000 m²

**03.01.02.02.10 Schalung Öffnung rechteckig Außenwand**
Schalung Öffnung, Aussparungsform rechteckig, für Außenwand aus Ortbeton.
Menge: 20,000 m²

**03.01.02.02.11 Schalung Öffnung SB2 rechteckig Außenwand**
*** Bezugsbeschreibung
Schalung Öffnung, Schalungshaut geeignet für sichtbar bleibende Betonflächen, mit normalen Anforderungen, Klasse SB 2 gemäß DBV-Merkblatt "Sichtbeton", Aussparungsform rechteckig, für Außenwand aus Ortbeton.
Menge: 192,000 m²

**03.01.02.02.12 Schalung Öffnung SB3 rechteckig Außenwand**
*** wie Position 03.01.02.02.11
SB 3
Menge: 20,000 m²

**03.01.02.02.13 Schalung Nische SB3 rechteckig Wand**
Schalung Nische, Schalungshaut geeignet für sichtbar bleibende Betonflächen, mit besonderen Anforderungen, Klasse SB 3 gemäß DBV-Merkblatt "Sichtbeton", Aussparungsform rechteckig, für Außen- und Innenwand aus Ortbeton.
Menge: 20,000 m²

**03.01.02.02.14 Schalung Öffnung rechteckig Innenwand**
Schalung Öffnung, Aussparungsform rechteckig, für Innenwand aus Ortbeton.
Menge: 20,000 m²

**03.01.02.02.15 Schalung Öffnung SB2 rechteckig Innenwand**
Schalung Öffnung, Schalungshaut geeignet für sichtbar bleibende Betonflächen, mit normalen Anforderungen, Klasse SB 2 gemäß DBV-Merkblatt "Sichtbeton", Aussparungsform rechteckig, für Innenwand aus Ortbeton.
Menge: 85,000 m²

**03.01.02.02.16 Schalung Öffnung SB3 rechteckig Innenwand**
Schalung Öffnung, Schalungshaut geeignet für sichtbar bleibende Betonflächen, mit besonderen Anforderungen, Klasse SB 3 gemäß DBV-Merkblatt "Sichtbeton", Aussparungsform rechteckig, für Innenwand aus Ortbeton.
Menge: 20,000 m²

**03.01.02.02.17 Schalung Aussparung T 20-30cm bis 500cm2 rechteckig Wand**
Schalung Aussparung, Aussparungstiefe über 20 bis 30 cm, Einzelgröße der Aussparungen bis 500 cm2, Aussparungsform rechteckig, für Wand aus Ortbeton.
Menge: 5,000 St

**03.01.02.02.18 Schalung Aussparung T 20-30cm bis 500cm2 rund Innenwand**
Schalung Aussparung, Aussparungstiefe über 20 bis 30 cm, Einzelgröße der Aussparungen bis 500 cm2, Aussparungsform rund, für Innenwand aus Ortbeton.
Menge: 5,000 St

**03.01.02.02.19 Schalung Aussparung SB2 T 20-30cm bis 500cm2 rechteckig Wand**
Schalung Aussparung, Schalungshaut geeignet für sichtbar bleibende Betonflächen, mit normalen Anforderungen, Klasse SB 2 gemäß DBV-Merkblatt "Sichtbeton", Aussparungstiefe über 20 bis 30 cm, Einzelgröße der Aussparungen bis 500 cm2, Aussparungsform rechteckig, für Innenwand aus Ortbeton.
Menge: 40,000 St

**03.01.02.02.20 Schalung Aussparung SB3 T 20-30cm bis 500cm2 rechteckig Wand**
Schalung Aussparung, Schalungshaut geeignet für sichtbar bleibende Betonflächen, mit besonderen Anforderungen, Klasse SB 3 gemäß DBV-Merkblatt "Sichtbeton", Aussparungstiefe über 20 bis 30 cm, Einzelgröße der Aussparungen bis 500 cm2, Aussparungsform rechteckig, für Innenwand aus Ortbeton.
Menge: 10,000 St

**03.01.02.02.21 Schalung Aussparung T 20-30cm 500-2500cm2 rechteckig Wand**
Schalung Aussparung, Aussparungstiefe über 20 bis 30 cm, Einzelgröße der Aussparungen über 500 bis 2500 cm2, Aussparungsform rechteckig, für Wand aus Ortbeton.
Menge: 10,000 St

**03.01.02.02.22 Schalung Aussparung SB2 T 20-30cm 500-2500cm2 rechteckig Wand**
Schalung Aussparung, Schalungshaut geeignet für sichtbar bleibende Betonflächen, mit normalen Anforderungen, Klasse SB 2 gemäß DBV-Merkblatt "Sichtbeton", Aussparungstiefe über 20 bis 30 cm, Einzelgröße der Aussparungen über 500 bis 2500 cm2, Aussparungsform rechteckig, für Innenwand aus Ortbeton.
Menge: 30,000 St

**03.01.02.02.23 Schalung Aussparung SB3 T 20-30cm 500-2500cm2 rechteckig Wand**
Schalung Aussparung, Schalungshaut geeignet für sichtbar bleibende Betonflächen, mit besonderen Anforderungen, Klasse SB 3 gemäß DBV-Merkblatt "Sichtbeton", Aussparungstiefe über 20 bis 30 cm, Einzelgröße der Aussparungen über 500 bis 2500 cm2, Aussparungsform rechteckig, für Innenwand aus Ortbeton.
Menge: 1,000 St

**03.01.02.02.24 Schalung Aussparung SB2 T 20-30cm 2500-5000cm2 rechteckig Wand**
*** Bezugsbeschreibung
Schalung Aussparung, Schalungshaut geeignet für sichtbar bleibende Betonflächen, mit normalen Anforderungen, Klasse SB 2 gemäß DBV-Merkblatt "Sichtbeton", Aussparungstiefe über 20 bis 30 cm, Einzelgröße der Aussparungen über 2500 bis 5000 cm2, Aussparungsform rechteckig, für Innenwand aus Ortbeton.
Menge: 5,000 St

**03.01.02.02.25 Schalung Aussparung SB3 T 20-30cm 2500-5000cm2 rechteckig Wand**
*** wie Position 03.01.02.02.24
SB 3
Menge: 1,000 St

##### Bereich 03.01.03 Ortbetonbauteile Decken + Unterzüge

###### Teilbereich 03.01.03.01 Ortbeton Decken + UZ

*Hinweis: Kalkulationshinweis*
Kalkulationshinweis für alle Ortbetonpositionen: Schalung und Bewehrung in gesonderter Position

**03.01.03.01.1 Ortbeton Deckenpl. waagerecht Stahlbeton C25/30 XC1 SB1 Decken-D 20-30cm**
Ortbeton Deckenplatte, obere Betonfläche waagerecht, als Stahlbeton, Normalbeton C 25/30 DIN EN 206, DIN 1045-2, natürliche Gesteinskörnung, Expositionsklasse XC1 (Bewehrungskorrosion durch Karbonatisierung, trocken/ständig nass), Feuchtigkeitsklasse WO (Betonkorrosion, trockene Umgebung), als Sichtbeton, mit geringen Anforderungen, Klasse SB 1 gemäß DBV-Merkblatt "Sichtbeton", Deckendicke 20-30 cm.
Menge: 50,000 m²

**03.01.03.01.2 Stahlbetondecke als Filigranplattendecke, D = 20 cm.**
Stahlbetondecke als Filigranplattendecke, D = 20 cm.
Stahlbetondecken Geschoßdecke,
Geschosshöhe bis 5,50 m,
z.T. kreuzweise bewehrt, nach Zeichnung und statischer
Berechnung in den erforderlichen Stärken, mind. jedoch
D = 20 cm
Stützweite 4,50 m, mindestens als 2-Feldträger
einschl. aller notwendigen Aussparungen und Schließen
derselben.
einschll. Randschalung
incl. Auflager Beton

Die Decke muss genau waagrecht in Ober- und Untersicht
hergestellt werden.
Expositionsklasse: XC1
Mindestdruckfestigkeitsklasse: C 30/37
Menge: 720,000 m²

**03.01.03.01.3 Zulage zu Stahlbetondecken D = 20cm für Herstellen einer Aussparung 50/170**
*** Bezugsbeschreibung
Zulage zu Stahlbetondecken D = 20 cm für Herstellen
einer Aussparung 50/170
einschl. Randschalung
Menge: 2,000 St.

**03.01.03.01.4 Zulage zu Stahlbetondecken D = 20cm für Herstellen einer Aussparung 200/175**
*** wie Position 03.01.03.01.3
200/175
Einbauort: RWA
Menge: 2,000 St

**03.01.03.01.5 Stahlbetondecke, als Filigranplattendecke, D = 22 cm.**
Stahlbetondecke als Filigranplattendecke, D = 22 cm.
Stahlbetondecken Geschoßdecke,
Geschosshöhe bis 3,00 m,
z.T. kreuzweise bewehrt, nach Zeichnung und statischer
Berechnung in den erforderlichen Stärken, mind. jedoch
D = 22 cm
Stützweite 4,50 m, mindestens als 2-Feldträger
einschl. aller notwendigen Aussparungen und Schließen
derselben.
einschll. Randschalung
incl. Auflager Beton

Die Decke muss genau waagrecht in Ober- und Untersicht
hergestellt werden und wird, wenn nicht ausdrücklich
darauf hingewiesen, schalungsrauh für späteren Deckenputz vorgesehen.
Stahleinlagen werden in gesonderter Position vergütet
und abgerechnet.
In Räumen mit Fußbodenentwässerung ist auf ein Gefälle
(1%) zur Einlaufstelle zu achten (entfällt hier).
Oberflächenebenheit nach DIN 18202 Tab 3 Zeile 3
Expositionsklasse: XC1
Mindestdruckfestigkeitsklasse: C 30/37
Menge: 228,000 m²

**03.01.03.01.6 Zulage zu Stahlbetondecken D = 22 cm für Herstellen einer Aussparung 10/40**
*** Bezugsbeschreibung
Zulage zu Stahlbetondecken D = 22 cm für Herstellen
einer Aussparung 10/40
einschl. Randschalung
Menge: 2,000 St.

**03.01.03.01.7 Zulage zu Stahlbetondecken D = 22 cm für Herstellen einer Aussparung 20/20**
*** wie Position 03.01.03.01.6
20/20
Menge: 1,000 St

**03.01.03.01.8 Zulage zu Stahlbetondecken D = 22 cm für Herstellen einer Aussparung 100/20**
*** wie Position 03.01.03.01.6
100/20
Menge: 1,000 St

**03.01.03.01.9 Zulage zu Stahlbetondecken D = 22 cm für oberseitigen Falz**
Zulage zu Stahlbetondecken D = 22 cm für oberseitigen
Falz am Deckenrand BxH 14 x 11 cm (=Treppenauflager)
incl. Schalung
Menge: 2,200 m

**03.01.03.01.10 Stahlbetondecke, als Filigranplattendecke, D = 25 cm.**
Stahlbetondecke als Filigranplattendecke, D = 25 cm.
Stahlbetondecken Geschoßdecke,
Geschosshöhe bis 5,70 m,
z.T. kreuzweise bewehrt, nach Zeichnung und statischer
Berechnung in den erforderlichen Stärken, mind. jedoch
D = 25 cm
Stützweite 4,50 m, mindestens als 2-Feldträger
einschl. aller notwendigen Aussparungen und Schließen
derselben.
einschll. Randschalung
incl. Auflager Beton

Die Decke muss genau waagrecht in Ober- und Untersicht
hergestellt werden und wird, wenn nicht ausdrücklich
darauf hingewiesen,
schalungsrauh für späteren Deckenputz vorgesehen.
Stahleinlagen werden in gesonderter Position vergütet
und abgerechnet.
In Räumen mit Fußbodenentwässerung ist auf ein Gefälle
(1%) zur Einlaufstelle zu achten (entfällt hier).
Oberflächenebenheit nach DIN 18202 Tab 3 Zeile 3
Expositionsklasse: XC1
Mindestdruckfestigkeitsklasse: C 30/37
Menge: 740,000 m²

**03.01.03.01.11 Zulage Stahlbetondecken D = 25 cm für Herstellen einer Aussparung 100/100**
*** Bezugsbeschreibung
Zulage zu Stahlbetondecken D = 25 cm für Herstellen
einer Aussparung 100/100
einschl. Randschalung
Einbauort: Oberlichter
Menge: 5,000 St.

**03.01.03.01.12 Zulage Stahlbetondecken D = 25 cm für Herstellen einer Aussparung 20/20**
*** wie Position 03.01.03.01.11
20/20
Menge: 3,000 St

**03.01.03.01.13 Zulage Stahlbetondecken D = 25 cm für Herstellen einer Aussparung 80/40**
*** wie Position 03.01.03.01.11
80/40
Menge: 2,000 St

**03.01.03.01.14 Zulage zu Stahlbetondecken D = 25 cm für oberseitigen Falz**
Zulage zu Stahlbetondecken D = 25 cm für oberseitigen
Falz am Deckenrand BxH 14 x 11 cm (=Treppenauflager)
Menge: 2,200 m

**03.01.03.01.15 Zulage zur vorigen Position für Anarbeiten an Stahl- o. Stahlbetonstützen**
Zulage zur vorigen Position für Anarbeiten an
Stahl- o. Stahlbetonstützen ca. 25/25 cm,
einschließlich umlaufender Abstellung mit
Weichfaserplatte oder vergleichbares Material.
Menge: 15,000 St

**03.01.03.01.16 Ortbeton Unterzug Stahlbeton C25/30 SB2 24/80cm**
Ortbeton Unterzug, obere Betonfläche waagerecht, als Stahlbeton, Normalbeton C 25/30 DIN EN 206, DIN 1045-2, natürliche Gesteinskörnung, als Sichtbeton, mit normalen Anforderungen, Klasse SB 2 gemäß DBV-Merkblatt "Sichtbeton", rechteckig,
Querschnittsbreite ‘24‘ cm,
Querschnittshöhe ‘80‘ cm.
Menge: 16,500 m

**03.01.03.01.17 Ortbeton Unterzug Stahlbeton C25/30 SB2 24/90cm**
Ortbeton Unterzug, obere Betonfläche waagerecht, als Stahlbeton, Normalbeton C 25/30 DIN EN 206, DIN 1045-2, natürliche Gesteinskörnung, als Sichtbeton, mit normalen Anforderungen, Klasse SB 2 gemäß DBV-Merkblatt "Sichtbeton", rechteckig,
Querschnittsbreite ‘24‘ cm,
Querschnittshöhe ‘90‘ cm.
Menge: 9,000 m

**03.01.03.01.18 Ortbeton Unterzug Stahlbeton C25/30 SB2 24/125cm**
Ortbeton Unterzug, obere Betonfläche waagerecht, als Stahlbeton, Normalbeton C 25/30 DIN EN 206, DIN 1045-2, natürliche Gesteinskörnung, als Sichtbeton, mit normalen Anforderungen, Klasse SB 2 gemäß DBV-Merkblatt "Sichtbeton", rechteckig,
Querschnittsbreite ‘25‘ cm,
Querschnittshöhe ‘125‘ cm.
Einbauort Waschhalle
Menge: 6,000 m

**03.01.03.01.19 Ortbeton Unterzug Stahlbeton C25/30 SB2 Zufahrt Halle, 30/113cm**
Ortbeton Unterzug, obere Betonfläche waagerecht, als Stahlbeton, Normalbeton C 25/30 DIN EN 206, DIN 1045-2, natürliche Gesteinskörnung, als Sichtbeton, mit normalen Anforderungen, Klasse SB 2 gemäß DBV-Merkblatt "Sichtbeton", rechteckig,
Querschnittsbreite ‘30‘ cm,
Querschnittshöhe ‘113‘ cm.
Menge: 39,000 m

**03.01.03.01.20 Überwachungsklasse 2**
*** Pauschalposition
Zulage zu den Positionen zuvor für die Aufwendung der Überwachungsklasse 2
Menge: 1,000 psch

###### Teilbereich 03.01.03.02 Schalung Decken + UZ

**03.01.03.02.1 Schalung Deckenpl. GF-Schalungspl. H 3,00 m bis 5,50 m**
Schalung Deckenplatte, aus GF-Schalungsplatten DIN 68791,
Höhe Abstützung von '3' m,
Höhe Abstützung bis '5,50' m, Aufstellebene Abstützung
waagerecht.
Menge: 30,000 m²

**03.01.03.02.2 Schalung Deckenpl. SB2 GF-Schalungspl. H 3,00 m bis 5,50 m**
Schalung Deckenplatte, Schalungshaut geeignet für sichtbar bleibende Betonflächen, mit normalen Anforderungen, Klasse SB 2 gemäß DBV-Merkblatt "Sichtbeton", aus GF-Schalungsplatten DIN 68791,
Höhe Abstützung von '3' m,
Höhe Abstützung bis '5,50' m, Aufstellebene Abstützung
waagerecht.
Menge: 30,000 m²

**03.01.03.02.3 Zulage für Traggerüst Bemessungsklasse B**
Zulage für die Unterstützung des Deckenschalung mittels Traggerüst der Bemessungsklasse B
Menge: 30,000 m²

**03.01.03.02.4 Schalung Unterzug rechteckig SB2 Schalungspl. H 3,00 m bis 5,50 m**
Schalung Unterzug, mit rechteckigem Querschnitt, Schalungshaut geeignet für sichtbar bleibende Betonflächen, mit normalen Anforderungen, Klasse SB 2 gemäß DBV-Merkblatt "Sichtbeton", aus Schalungsplatten,
Höhe Abstützung von '3' m,
Höhe Abstützung bis '5,50' m, Aufstellebene Abstützung
waagerecht.
Menge: 248,000 m²

**03.01.03.02.5 Schalung Unterzug rechteckig SB3 Schalungspl. H 3,00 m bis 5,50 m**
Schalung Unterzug, mit rechteckigem Querschnitt, Schalungshaut geeignet für sichtbar bleibende Betonflächen, mit besonderen Anforderungen, Klasse SB 3 gemäß DBV-Merkblatt "Sichtbeton", aus Schalungsplatten,
Höhe Abstützung von '3' m,
Höhe Abstützung bis '5,50' m, Aufstellebene Abstützung
waagerecht.
Menge: 248,000 m²

**03.01.03.02.6 Schalung Aussparung T 20-30cm Ø=8cm**
*** Bezugsbeschreibung
Schalung Aussparung, Aussparungstiefe über 20 bis 30 cm, Einzelgröße der Aussparungen bis 500 cm2, Aussparungsform rund, in Unterzug aus Ortbeton
Ø=8cm
Menge: 14,000 St

**03.01.03.02.7 Schalung Aussparung T 20-30cm Ø=6cm**
*** wie Position 03.01.03.02.6
Ø=6cm
Menge: 7,000 St

**03.01.03.02.8 Ausspar. in Decke schließen, bis 500 cm2**
*** Bezugsbeschreibung
Aussparungen und -durchbrüche mit Beton in gleicher Güte des Bauteils nachträglich schließen sowie Angleichen der Oberfläche an angrenzende Bauteile, inkl. Anarbeiten an Leibungen, Durchführungen und Einbauteile.
Einzelgröße : bis 500 cm2
Dicke : 20-50 cm
Dieser Leistung kommt erst nach Fertigstellung der Haustechnischen Rohinstallation und damit unabhängig von der restlichen Rohbauarbeiten zur Ausführung. Es ist davon auszugehen, dass diese Leistung an mehreren Terminen ausgeführt werden muss, entsprechend dem Arbeitsfortschritt der Ausbaugewerke. Entsprechender Aufwand ist einzukalkulieren.
Menge: 5,000 St

**03.01.03.02.9 Aussparung in Decke schließen 500 - 2.500 cm2**
*** wie Position 03.01.03.02.8
500 - 2.500cm²
Menge: 6,000 St

##### Bereich 03.01.04 Fertigteile + Halbfertigteile

*Hinweis: Vorbemerkungen zu den Stahlbetonfertigteilarbeiten:*
Vorbemerkungen zu den Stahlbetonfertigteilarbeiten:

Den Beton- und Stahlbetonarbeiten liegt die DIN 1045 Teil 1-4 zugrunde.

Materialtransporte, Montage:
Alle Transportkosten einschl. Mautgebühren frei Baustelle, sowie alle horizontalen und vertikalen Materialtransporte sowie Zwischenlagerung, die gesamte Montage, die Unfallverhütungsmaßnahmen und Absturzsicherungen sind in den Einheitspreisen enthalten.
Die Montage aller Fertigteile erfolgt von Aufstellorten der Autokräne usw. außerhalb der Bodenplatten.

Hilfsstoffe:
Hilfsstoffe sind in den Einheitspreisen enthalten.
Strom und Wasser s. Besondere Vertragsbedingungen.

Statische Bearbeitung, Elementpläne:
Der Bauherr stellt die statische Berechnung. Er übernimmt die Prüfgebühren Der Auftragnehmer hat auf der Grundlage der Schalpläne alle Element- und Übersichtspläne einschl. der Stahllisten zu erstellen, sowie eine prüffähige, statische Berechnung zu seiner Fertigteilplanung einschl. Scheibennachweis zu erstellen und rechtzeitig die Freigabe durch den Auftraggeber/Prüfingenieur herbeizuführen. Umstellungen in der Ausführungsplanung müssen vom Auftraggeber freigegeben werden. Die Kosten für die statische Umbemessung wegen Umstellungen trägt der Auftragnehmer.

Überwachung:
Die Betongüten sind entsprechend der Überwachungsklassen für Beton nach DIN 1045-3 zu überwachen. Überwachungen nach Überwachungsklasse 2 sind für alle entsprechenden Betongüten nach den DIN-Vorschriften durchzuführen und in die Einheitspreise einzurechnen, u.a. für Festigkeitsklassen >C30/37 und <C50/60, für Expositionsklassen XS, XD, XA, XM, XF2, XF3, XF4 und wasserundurchlässigen Beton.

Stahleinbauteile:
Die in der Ausschreibung aufgeführten verzinkten Stahleinbauteile sind gemäß DIN 55928, Teil 5 bzw. Teil 8 mit einer Verzinkung zu versehen, die dem Korrosionsschutz 111 derselben entspricht.
Notwendige Bohrungen für Dübel sowie die Dübel selbst, die zugehörigen Schrauben und sonstige Kleineisenteile sind in den Einheitspreisen enthalten. Dies gilt auch für sämtl. Abstützungsmaßnahmen, die während der Montage erforderlich werden - einschl. Unterbeton in den Köchern zur Fixierung der Höhenlage der Stützen; ferner für den Einbau der gesamten Bewehrung im Stoßbereich von Bauteilen, sowie für sämtl. Vergussarbeiten, wie z.B. an Vergusstaschen, Köchern und sonstigen Bauteilen einschl. dem Schließen von Aussparungen, unabhängig, ob diese montagebedingt sind. Ringanker werden separat abgerechnet.
Weiterhin sind sämtl. Hilfsmaßnahmen - z.B. Hilfkonstruktionen, Abhebersysteme, Transporthilfen, Hilfseinbauten für Transport und Montage usw. in die Einheitspreise mit einzukalkulieren. In den Einheitspreisen sind sämtl. Mörtelfugen und Bewegungsfugen in streichfähiger, dauerelast. Verfugung enthalten.
Bei der Ausführung der Verfugungsarbeiten sind die einschlägigen DIN-Normen über Verfugungen und Verfugungsarbeiten zu beachten und einzuhalten.
Ändern sich Bauteillängen oder Querschnitte gegenüber der Ausschreibung, so werden diese linear umgerechnet.
Baustahl wird ausschließl. gem. geprüfter Statik nach Stahllisten abgerechnet, ist Bewehrung gestaffelt, so wird auch gestaffelt abgerechnet.
Für die Herstellung der Fertigteile, sowie bei deren Einbau, sind die einschlägigen Vorschriften und DIN-Normen einzuhalten. Die zum Zeitpunkt der Ausführung geltenden Unfallverhütungsvorschriften sind zu beachten.
Nach der Beendigung der Montage sind unaufgefordert und kostenfrei vorzulegen: der Nachweis über die Ortbetongüten eine Bestätigung über die Eigenüberwachung, eine Bestätigung über die Fremdüberwachung, bei Schweißarbeiten eine Zulassung Klasse B der Eignungsnachweis zum Schweißen von Stahlarbeiten nach DIN 18800 Teil 7 mit Erweiterung für Schweißen von Betonstahl nach DIN 4099, Teil 1, Abs.5, Punkt 2 bzw. die Schweißbefähigung gem. Zulassung Nr. Z 21.5-82.11/2 Zulassung für Nelson Kopfbolzendübel.

Allgemeines zu Einbauteilen:
Bei den Einbauteilen der entsprechenden Positionen ist das Einmessen und Fixieren in der Schalung mit einzukalkulieren. HBS-Fertigteilanschlüsse sind mit größter Genauigkeit einzumessen und einzubauen, den Mehraufwand hat der AN in seine EP's einzukalkulieren.

###### Teilbereich 03.01.04.01 Treppen

**03.01.04.01.1 Fertigteil Treppenlauf EG-01.OG, einläufig**
Treppenlauf EG-OG1 C30/37

1-läufige Treppe ohne Zwischenpodest mit Fliesenbelag
Treppenlauf mit 16 Steigungen 18,7/27cm d= 18

Fertigteiltreppenläufe, Beton C30/37, mit Auflagerausklinkung
auf dem Hauptpodest, trittschallentkoppelte Auflagerung über tragendes Trittschalldämmelement mit bauaufsichtlicher Zulassung, liefen und einbauen.
Menge: 1,000 St

**03.01.04.01.2 Trittschall-Dämmelement, Treppenauflager Bopla mit Dorn**
Tragendes Trittschalldämmelement zwischen Treppenlauf und Bodenplatte
Trittschalldämmelement für Fertigteil-Treppenlauf auf Bodenplatte mit bauaufsichtlicher Zulassung.
Trittschalldämmelement, als Elastomerlager mit hoch
widerstandsfähigen PE-Schaum-Platten zur Sicherung der umlaufenden horizontalen
Auflagerfuge t=15mm,
Baustoffklassifizierung B2 nach DIN 4102,
Trittschallverbesserungsmaß Ln,w*>=31dB,
Tragfähigkeit VRd,z=59,3kN/m,
VRd,x=+-3,8kN/m und
VRd,y=+-3,8kN/m.
Mit integriertem Randdämmstreifen.
Betonbrücken sind zu entfernen.
Das Profil des Dämmelementes muss umlaufend sichtbar sein.
Treppenlaufbreite : ca. 163 cm
Einschl. Aufdicken des Fertigteilfußes des Treppenlaufs auf eine Auflagerbreite von ca. 55 cm
Einschl. EInbau von 2 Schallschutzdornen in Bodenplatte und Treppenlauf
Auflagefläche ca. 55 x 163 cm
angrenzender Fußbodenhöhe ca. 15 cm
Menge: 1,000 St

**03.01.04.01.3 Trittschall-Dämmelement, Treppenauflager Podest Konsole 163/20 cm**
Tragendes Schalldämmelement gegen Trittschallübertragung
im Anschlussbereich zwischen Fertigteiltreppenlaufplatte und
Ortbetonpodest bzw. Decke Fugenausbildung für Konsolauflager werkseitig in FT-Treppenlauf eingebaut, mit bauaufsichtlicher Zulassung Betonbrücken sind zu entfernen.
Das Profil des Dämmelementes muss umlaufend sichtbar sein.
Einschl. Aufwendungen am Decken-, Podest- und Treppenrand
Treppenlaufbreite : ca. 163cm
Deckenhöhe : ca. 20 cm
hochwertiges und effizientes Elastomerlager Elodur in der Tragkonsole zur Sicherung der vertikalen Fuge t=14mm
Baustoffklassifizierung B2 gemäß DIN 4102,
Feuerwiderstandsklasse R90
Menge: 2,000 St

**03.01.04.01.4 Trittschall-Dämmstreifen, Treppenwangen**
Fugenplatte für schallbrückenfreie Fugenausbildung
Dämmstreifen gegen Trittschallübertragung in die Fuge zwischen Fertigteil-Treppenlaufplatten und Wand.
aus PE-Schaum, inkl. doppelseitigem Klebeband
als Zubehör zu den tragenden Trittschalldämmelementen im System
Dämmdicke : 15 mm
Dämmhöhe ca. 40 cm
entsprechend Treppenlauf und Stufenverlauf zugeschnitten
Baustoffklassifizierung B2 nach DIN 4102
Feuerwiderstandsklasse R90
Menge: 12,000 m

###### Teilbereich 03.01.04.02 Betonträger Halle
*** Grundausführung ZZV 1.0

**03.01.04.02.1 Beton Unterzug, C30/37, 30/80cm, Hallentragwerk**
Fertigteilunterzug, als Stahlbeton, Normalbeton C 25/30 DIN EN 206, DIN 1045-2, natürliche Gesteinskörnung, als Sichtbeton, mit normalen Anforderungen, Klasse SB 2 gemäß DBV-Merkblatt "Sichtbeton", rechteckig,
Querschnittsbreite ‘30‘ cm,
Querschnittshöhe ‘80‘ cm.
Menge: 99,000 m

##### Bereich 03.01.05 Bewehrung und Einbauteile

###### Teilbereich 03.01.05.01 Bewehrung und Einbauteile Stahlbetonbau

**03.01.05.01.1 Zuarbeit Statik**
*** Pauschalposition
Erstellung von Detail-, Übersichts- und Elementpläne für alle
Stahlbetonfertigteile sowie alle Halbfertigteile inkl. Pausen und Kopien in x-facher Ausfertigung
Menge: 1,000 psch

**03.01.05.01.2 Betonstahl B 500A S**
Betonstabstahl B 500A S (BSt 500 DIN 1045)
für Bauteile aus Ortbeton.
unterschiedliche Längen und Durchmesser
Menge: 172,000 to

**03.01.05.01.3 Betonstahlmatten B 500A M**
Betonstahlmatten B 500A M (BSt 500 M),
Abstandshalter und Unterstützungskörbe,
als Lager- oder Listenmatten für Bauteile aus Ortbeton.
in unterschiedlichen Dimensionen und Größen
Menge: 15,000 to

**03.01.05.01.4 Betonstabstahl Fertigteil (Tragwerk Halle)**
Betonstabstahl B 500A (BSt 500 DIN 1045)
für Fertigbauteile unterschiedliche Längen und Durchmesser
Menge: 7,000 to

**03.01.05.01.5 Betonstahlgehalt der Fertigteiltreppenläufe - B500A**
Menge: 0,500 to

**03.01.05.01.6 Elastomerlager, t=10mm, 200x215mm**
Elastomerlager, t=10mm,
200x215mm + Bolzen Ø20mm im Auflagerbereich der FTBinder od. glw. gemäß Angaben im FT-Plan liefern und einbauen
Hinweis: Auflager Binder in Achse D
Menge: 7,000 St

**03.01.05.01.7 Elastomerlager, t=10mm, 200x155mm**
Elastomerlager, t=10mm,
200x155mm + Bolzen Ø20mm im Auflagerbereich der FTBinder od. glw. gemäß Angaben im FT-Plan liefern und einbauen
Hinweis: Auflager Binder in Achse E
Menge: 7,000 St

**03.01.05.01.8 Streckmetallabstellung**
Streckmetallabstellung (als verzahnte Fuge) zwischen den
Bewehrungslagen der flächigen Bauteile zur Abstellung von Betoniertakten liefern und einbauen.
Menge: 18,000 m

**03.01.05.01.9 Kleineisenteile in S235 für Verankerungsplatten**
Kleineisenteile in S235 für Verankerungsplatten, Distanzplatten
und sonstige Einbauteile schweißen, schneiden, liefern und einbauen.
Menge: 0,500 to

**03.01.05.01.10 Dübelleiste, HDB-12/145-2/200**
Dübelleiste, HDB-12/145-2/200
oder glw. gem. Angaben im Bewehrungs- bzw. Schalplan liefern und einbauen
Menge: 110,000 St

**03.01.05.01.11 Dübelleiste, HDB-12/175-3/330**
Dübelleiste, HDB-12/175-3/330
(55/110/110/55) oder glw. gem. Angaben im Bewehrungs bzw. Schalplan liefern und einbauen
Menge: 10,000 St

**03.01.05.01.12 Dübelleiste, HDB-12/175-2/220**
Dübelleiste, HDB-12/175-2/220
(55/110/55) oder glw. gem. Angaben im Bewehrungs- bzw. Schalplan liefern und einbauen
Menge: 10,000 St

**03.01.05.01.13 Rückbiegeanschluss HBT 190 Typ 5**
Rückbiegeanschluss mit zweilagiger Rückbiegebewehrung in
einem verzinkten Stahlblechverwahrkasten zur Herstellung von Bewehrungsanschlüssen.
Zum Anschluss Querwände an Längswände, sowie zum Anschluss von Decken, welche nicht auf Geschossniveau liegen, an Stb.-Wänden, in verschiedenen Typen gemäß Bewehrungsbzw. Schalplan liefern und einbauen:
Kastenbreite B=190 mm, Betonstahl B500B mit Stabdurchmesser Ø 10 mm, Stababstand 15 cm, Übergreifungslänge lü = 390 mm

Hinweis: Wandanschlüsse Querwände
Menge: 89,000 m

**03.01.05.01.14 Wie vor, jedoch Kastenbreite B=150 mm, Betonstahl B500B mit**
Wie vor, jedoch Kastenbreite B=150 mm, Betonstahl B500B mit Stabdurchmesser Ø 8 mm, Stababstand 15 cm
Übergreifungslänge lü = 320 mm

Hinweis: Decke über WC-Bereich
Menge: 3,000 m

**03.01.05.01.15 Standard-Schraubmuffen für B 500 S, Ø 25 - Ø 28**
Schraubmuffen für B 500 S, Ø 25 - Ø 28, als Stoß von Betonstahl. Mit bauaufsichtlicher Zulassung, inklusive Gewindeschneiden und Einbau vor Ort gemäß Vorgabe in der Zulassung, als Zulagepreis für verwendeten Betonstahl (Betonstahl wird ges. vergütet)

Hinweis: Diese Position wird planmäßig nicht erforderlich.
Menge: 20,000 St

**03.01.05.01.16 Reduzier-Schraubmuffen für B 500 S, Ø 28 Ø 25**
Reduzier - Schraubmuffen für B 500 S, Ø 28 - Ø 25, als Stoß von Betonstahl. Mit bauaufsichtlicher Zulassung, inklusive Gewindeschneiden und Einbau vor Ort gemäß Vorgabe in der Zulassung, als Zulagepreis für verwendeten Betonstahl (Betonstahl wird ges. vergütet)

Hinweis: Diese Position wird planmäßig nicht erforderlich.
Menge: 20,000 St

**03.01.05.01.17 Schwerlastdorn zur Übertragung von hohen Querkräften**
Schwerlastdorn zur Übertragung von hohen Querkräften in
Dehnfugen bei gleichzeitiger Verschieblichkeit in Längs- und Querrichtung des Dorns, mit einem Bemessungsquerkraftwiderstand VRd ≥ 56,5 kN/Dorn bei einer Fugenbreite von max. 40mm
Hinweis: Dehnfuge in Decke über OG
Menge: 18,000 St

**03.01.05.01.18 Brandschutzmanschette für SLD-Q-220**
Menge: 18,000 St

**03.01.05.01.19 Schwerlastdorn zur Übertragung von hohen Querkräften**
Schwerlastdorn zur Übertragung von hohen Querkräften in
Dehnfugen bei gleichzeitiger Verschieblichkeit in Richtung der Dornachse, mit einem Bemessungsquerkraftwiderstand VRd ≥ 49,0 kN/Dorn bei einer Fugenbreite von max. 40mm

Hinweis: Dehnfuge in Decke über EG sowie Wände in Achse 12
Menge: 15,000 St

**03.01.05.01.20 Brandschutzmanschette für SLD-220**
Menge: 15,000 St

**03.01.05.01.21 Arbeitsfugenbleche, innenliegend, Bodenplatte/Wand**
Liefern und unter Beachtung der Herstellerangaben Einbauen von beschichteten Arbeitsfugenblechen mit Verbundwirkung zum Frischbeton,
mit allgemeinem bauaufsichtlichem Prüfzeugnis
nach WU-Richtlinie,
zur druckwasserdichten Überbrückung von Arbeitsfugen
im Anschluss Bodenplatte-Wand,
wasserdicht bis 2,0 bar Wasserdruck,
Anschluss bei durchlaufender Bewehrung genau nach
Herstellervorschrift, einschließlich aller Haltebügel,
Klammern, Stoßverbindungen und Abschalungen. Die
Fugenelemente werden direkt auf der oberen Lage der
Bewehrung fixiert, eine Aufkantung ist nicht notwendig.
liefern und einbauen.
Baustellenstöße einschl. der erforderlichen Hilfsstoffe
sind in den EP einzurechnen.
Verlängerungsstöße profilgleicher Bandenden sind nach
der Einbauanleitung des Herstellers dicht auszuführen.
Evtl. Erschwernisse aus Behinderung durch Schalung und
Bewehrung sind mit dem EP abgegolten,
einschl. Abschalung der Arbeitsfuge, rau
Die Anforderungen der DIN E 18197 sind bei der
Verarbeitung zu berücksichtigen.
Fugenbleche werden nach ihrer größten Länge
(Schrägschnitt, Gehrungen) abgerechnet.
Menge: 40,000 m

**03.01.05.01.22 Arbeitsfugenbleche, innenliegend, Wand/Decke**
Liefern und unter Beachtung der Herstellerangaben
Einbauen von beschichteten Arbeitsfugenblechen mit
Verbundwirkung zum Frischbeton,
mit allgemeinem bauaufsichtlichem Prüfzeugnis
nach WU-Richtlinie,
zur druckwasserdichten Überbrückung von Arbeitsfugen
im Anschluss Wand-Decke,
wasserdicht bis 2,0 bar Wasserdruck,
Anschluss bei durchlaufender Bewehrung genau nach
Herstellervorschrift, einschließlich aller Haltebügel,
Klammern, Stoßverbindungen und Abschalungen. Die
Fugenelemente werden direkt auf der oberen Lage der
Bewehrung fixiert, eine Aufkantung ist nicht notwendig.
liefern und einbauen.
Baustellenstöße einschl. der erforderlichen Hilfsstoffe
sind in den EP einzurechnen.
Verlängerungsstöße profilgleicher Bandenden sind nach
der Einbauanleitung des Herstellers dicht auszuführen.
Evtl. Erschwernisse aus Behinderung durch Schalung und
Bewehrung sind mit dem EP abgegolten,
einschl. Abschalung der Arbeitsfuge, rau
Die Anforderungen der DIN E 18197 sind bei der
Verarbeitung zu berücksichtigen.
Fugenbleche werden nach ihrer größten Länge
(Schrägschnitt, Gehrungen) abgerechnet.
Menge: 40,000 m

**03.01.05.01.23 Profilstahl ST 37**
Profilstahl ST 37 (Stahlbau-Profile, Stahlrohr, Rund-,
Quadrat-, Rechteckrohre usw.) in unterschiedlichen
Querschnitten und Längen
einschl. Anker, Bolzen, Stahl stützen mit Kopf- und
Fußplatten, Laschen,
sowie Schutzanstrich, schweißen und verschrauben soweit
erforderlich,
genau nach Angabe, Statik und Zeichnung liefern,
bearbeiten, einbauen und mit der Beton- und
Mauerwerkskonstruktion verbinden
Menge: 1,000 kg

**03.01.05.01.24 Profilstahl ST 37 feuerverzinkt**
Profilstahl ST 37 (Stahlbau-Profile, Stahlrohr, Rund-,
Quadrat-, Rechteckrohre usw.) in unterschiedlichen
Querschnitten und Längen
einschl. Anker, Bolzen, Stahl stützen mit Kopf- und
Fußplatten, Laschen,
sowie Schutzanstrich, schweißen und verschrauben soweit
erforderlich,
genau nach Angabe, Statik und Zeichnung liefern,
bearbeiten, einbauen und mit der Beton- und
Mauerwerkskonstruktion verbinden
hier in feuerverzinkter Ausführung
Menge: 1,000 kg

**03.01.05.01.25 L200/20 S 235**
L-Winkel 200/20 S 235 in unterschiedlichen Längen
sowie Schutzanstrich,
genau nach Angabe, Statik und Zeichnung liefern und
einbauen, Bohrungen für Ankerstangen M12 e=30 cm,
Menge: 1,000 m

**03.01.05.01.26 L200/20 S 235 feuerverzinkt**
L-Winkel 200/20 S 235 in unterschiedlichen Längen
sowie Feuerverzinkung,
genau nach Angabe, Statik und Zeichnung liefern und
einbauen, Bohrungen für Ankerstangen M12 e=30 cm,
Menge: 1,000 m

**03.01.05.01.27 Injektionssystem für Bewehrungsstäbe Ø 10 - 12 mm B500B**
Nachträglicher zugfester Bewehrungsanschluss in Beton mit Injektionssystem für Bewehrungsstäbe Ø 10 - 12 mm B500B als Zulage zum Bewehrungsstahl mit Injektionsmörtel gemäß bauaufsichtlicher Zulassung in hammergebohrten Löchern, Verankerungstiefe bis 80 cm.
Menge: 20,000 St

##### Bereich 03.01.06 Abdichtung und Dämmung

**03.01.06.1 Dämmung unter Bodenplatte**
Perimeterdämmung unter der Bodenplatte, Wassereinwirkungsklasse W1.2-E (Bodenfeuchte und nichtdrückendes Wasser bei Bodenplatten und erdberührten Wänden mit Dränung), aus Polystyrol-Hartschaum XPS DIN EN 13164, Bemessungswert der Wärmeleitfähigkeit max. 0,040 W/(mK), Nennwert der Wärmeleitfähigkeit max. 0,039 W/(mK), einlagig, Dicke 220 mm, Anwendungsgebiet DIN 4108-10 PW,
Menge: 960,000 m²

**03.01.06.2 Dämmung Stirnseite Bodenplatte inkl. Sockel**
Perimeterdämmung auf den Stirnseiten der Bodenplatte, Wassereinwirkungsklasse W1.2-E (Bodenfeuchte und nichtdrückendes Wasser bei Bodenplatten und erdberührten Wänden mit Dränung), aus Polystyrol-Hartschaum XPS DIN EN 13164, Bemessungswert der Wärmeleitfähigkeit max. 0,040 W/(mK), Nennwert der Wärmeleitfähigkeit max. 0,039 W/(mK), einlagig, Dicke 220 mm, Anwendungsgebiet DIN 4108-10 PW, mit Klebe- und Dichtungsmasse auf Bitumenbasis (2-Komponentenkleber) befestigen.
Menge: 220,000 m

**03.01.06.3 Perimeterdämmung Streifenfundament Stirnseiten W1.2-E PS-Hartschaum XPS 0,040W/(mK) einlagig D 220mm Sockel**
Perimeterdämmung auf den Stirnseiten des Streifenfundamentes, Wassereinwirkungsklasse W1.2-E (Bodenfeuchte und nichtdrückendes Wasser bei Bodenplatten und erdberührten Wänden mit Dränung), aus Polystyrol-Hartschaum XPS DIN EN 13164, Bemessungswert der Wärmeleitfähigkeit max. 0,040 W/(mK), Nennwert der Wärmeleitfähigkeit max. 0,039 W/(mK), einlagig, Dicke 220 mm, Anwendungsgebiet DIN 4108-10 PW, mit Klebe- und Dichtungsmasse auf Bitumenbasis (2-Komponentenkleber) befestigen.
Menge: 30,000 m²

*Hinweis: Abdichtungsarbeiten*
Abdichtungsarbeiten
Grundsätzlich wenn nicht anders schriftlich vereinbart sind alle Arbeiten nach den betreffenden neuesten Versionen der DIN oder DIN EN Normen, technischen Vorschriften und Merkblättern auszuführen.
Dämmplatten aus Polystyrol-Hartschaum müssen zur Vermeidung von Schwindfugen ausreichend abgelagert sein. Die Bauleitung kann einen Nachweis über das Herstellungsdatum verlangen.
Das Lagern von Druckgasflaschen in Kellerräumen, Treppenhäusern, Durchgängen und Durchfahrten ist untersagt. Bei Arbeiten mit brennbaren Gasen muss ein Feuerlöscher, tragbar, nach DIN EN 3 vorhanden sein  Gegen Verschmutzungen und Beschädigungen anderer Bauteile sowie zur Verhinderung von Personen-Gefährdungen sind vom Auftragnehmer der Verkehrssitte entsprechende und zumutbare Vorkehrungen zu treffen (Abdeckungen, Hinweisschilder, Absperrungen, Sicherheitsposten u. dgl.).
Bei der Verarbeitung von Schweißbahnen sowie sonstigen Arbeiten mit offener Flamme in der Nähe von brennbaren Materialien, auch Dichtungsbahnen unter Eindeckungen, ist ein Feuerlöscher in Bereitschaft zu halten.  Der Arbeitsablauf ist so einzurichten, dass bei Arbeitsunterbrechung offene Kanten des Abdichtungsaufbaus gegen das Eindringen von Niederschlägen geschützt sind, ggf. sind sie abzukleben und bei Weiterarbeit von den Klebstreifen wieder zu befreien.  Die wasserführende Schicht muss grundsätzlich Gefälle zu den Einläufen haben. Werden vor oder bei der Ausführung diesbezügliche Probleme erkennbar, ist die Bauleitung zu informieren und mit ihr gemeinsam eine Lösung der Probleme zu suchen. Dies gilt insbesondere auch bei der Sanierung vorhandener Dachflächen  Bevor Abdichtungen durch weitere Arbeiten, z.B. durch Bekiesung, Begrünung, verdeckt werden, muss die Leistung durch den Auftraggeber abgenommen werden. Die Bauleitung ist entsprechend frühzeitig zu informieren.

Das Kehren der Fläche ist als Nebenleistung einzurechnen. Tagwasserbeseitigung ist als Nebenleistung einzurechnen.

**03.01.06.4 Abdichtung Sickerwasser, Sockel, KMB**
Abdichtung von erdberührten Sockeln und Fundamenten (Höhe ca. 50 cm) von außen mit kunststoffmodifizierter
Bitumendickbeschichtung als Spachtelmasse und eingebetteter
Gewebeverstärkung dem. DIN 18533, in zwei Arbeitsgängen, einschl. systembedingtem Voranstrich, Flächen reinigen, lose Teile abstoßen sowie haftungsmindernde Schichten entfernen
Erster Arbeitsgang mit Kratzspachtel bis zum Erreichen der Trockenschichtdicke; mit zweiter Spachtelung abgleichen.
Bauteil : Fundamente, Stirnkante BopLa,Sockel (alles Stb) im Erdreich mit XPS-Dämmung abgedeckt
Belastungsart : aufstauendes Sickerwasser und Spritzwasser
Menge: 242,000 m²

**03.01.06.5 Schutzlage Abdichtung Wand Noppenbahn D 5mm lose verlegen**
Schutzlage für Abdichtung erdberührter Wände DIN 18533-1 und DIN 18533-2, aus Noppenbahn mit Gleit-, Schutz- und Lastverteilungsschicht, Schichtdicke 5 mm, lose verlegen.
Menge: 242,000 m²

**03.01.06.6 Dämmung Wandanschlüsse, XPS**
Perimeterdämmung für Wandanschlüsse
Polystyrol Hartschaumplatten (XPS) nach EN 13164
Dämmung in Schalung einfügen
Menge: 38,500 m

**03.01.06.7 Dämmung Mauerwerk, Mineralwolle**
Perimeterdämmung für Wandanschlüsse
Mineralwolle für Anschluss Mauerwerk an Stb.Wände
Dämmung in Schalung einfügen
Menge: 27,000 m

#### Abschnitt 03.02 Maurerarbeiten

*Hinweis: Mauerarbeiten*
Mauerarbeiten

Normen, insbesondere
DIN 1025, 1045, 1053
DIN 4102, 4109, 4242, 4795
DIN 18100, 18515, 18530
DIN EN 771, 772, 1051
Porenbetonberichte
RAL-RG 517, 535/2
DIN EN 13384

Angaben zu Stoffen und Bauteilen Stein-/Ziegelpakete sind bei der Anlieferung auf Paletten, Bohlengelege oder Ähnlichem abzusetzen und zu lagern.  Auf der Baustelle lagernde Baustoffe, auch Steine und Ziegel, sind durch Abdecken mit Folie, Planen oder dergleichen gegen Niederschläge zu schützen. Steine/Ziegel unterschiedlicher Festigkeitsklassen, Rohdichte, Wärmeleitfähigkeit sind auf der Baustelle eindeutig gekennzeichnet getrennt zu lagern.

Angaben zur Ausführung

Allgemeines
Vor der Durchführung von Stemm-, Bohr- und Einsetzarbeiten an Estrichen sowie geputzten Wänden und Decken sind Leitungen mit einem Suchgerät zu orten.  Wände dürfen nur aus dem in der Leistungsbeschreibung, dem Standsicherheitsnachweis und den Ausführungszeichnungen angegebenen Steinen ausgeführt werden. Mischmauerwerk, auch durch verwenden einzelner von den Vorgaben abweichender Steine ist unzulässig.  Sofern die Hersteller für das zu verwendende großformatige Steinmaterial Passstücke anbieten, sind diese grundsätzlich zu verwenden.  Wenn Steine für Passstücke getrennt werden müssen, weil die Industrie für das zu verwendende Steinmaterial keine fertigen Passstücke anbietet, dann ist das Trennen nur durch materialgerechte Verfahren, z.B. Sägen bei Porenbeton oder Leichtziegel, zulässig.

Nicht tragende innere Trennwände, die nicht zur Gebäudeaussteifung herangezogen werden, sind grundsätzlich erst nach Fertigstellung des Rohbaus einzubauen, soweit baustellenbezogen nichts anderes festgelegt ist. Im Regelfall bleibt die Wahl der starren Wandanschlüsse (Nut, Verzahnung, Anker) dem Auftragnehmer überlassen. Werden bei Stumpfstoßtechnik Flachstahlanker eingebaut, so sind sie grundsätzlich mit einer Einzellänge von 30 cm und im Abstand von maximal 25 cm mittig in die Lagerfuge einzubauen.  Nichtragende innere Trennwände dürfen auch nach Fertigstellung und Ingebrauchnahme dauerhaft keinen Belastungen aus Deckenplatten, Unterzügen, Balken und dergleichen ausgesetzt werden. Deshalb ist darauf zu achten, dass es zu keiner starren Verbindung der Wand zu Decke, Unterzug, Balken oder dergleichen kommt und ein der noch zu erwartenden Durchbiegung dieser Bauteile entsprechender gleitender Deckenanschluss ausgebildet wird.
Brüstungsmauerwerk ist immer gemeinsam mit dem Wandmauerwerk aufzumauern.

Zweischalige Trennwände müssen zur Vermeidung von Körperschallübertragung an jeder Stelle - auch im Bereich der Deckenauflager und der Brandwände über der Dachhaut - schalltechnisch entkoppelt sein. Um das Eindringen von Deckenbeton in die Hohlräume zu verhindern, sind die Fugen mit Folie abzudecken, falls eine Abmauerung nicht ausreichend ist. Die Folie ist nach Erhärten des Betons zu entfernen. Dämmungen sind beim Aufmauern fortlaufend einzubauen. Beim Abstreichen des Mörtels darf dieser nicht in den Zwischenraum fallen; nach Möglichkeit sind Dünnbettfugen auszubilden.

Die Ausführung von Stoßfugen hat grundsätzlich nach DIN 1053-1 oder den Herstellervorschriften zu erfolgen. Das Schließen breiterer Stoßfugen durch nachträgliches Ausmörteln gilt insbesondere bei Außenwänden aus hochdämmenden Steinen als schwerwiegender Mangel.  Die freien Enden von Drahtankern bei zweischaligem Mauerwerk sind bis zum Anbringen der Wärmedämmung und dem Aufmauern der Verblendung an der Außenseite der tragenden Schale um 90° abzubiegen, damit diese keine Verletzungsgefahr darstellen können.

Alle groben Verschmutzungen am Mauerwerk sind täglich zu entfernen, bevor der Abbindeprozess abgeschlossen ist. Spezielle Reinigungsverfahren bei starker Verschmutzung sind vor Ausführung mit dem Auftraggeber festzulegen.  Löcher im Mauerwerk (z.B. entstanden durch Gerüste oder das Befestigen von Schalung) sind vor Aufbringen des Putzes oder einer anderen Außenhaut materialgerecht zu schließen.
Lose Ausblühungen sind durch trockenes Bürsten (keine Metallbürsten) zu beseitigen.  Ungeschützte Bauteile aus Aluminium dürfen keinen Kontakt mit Zementoder Kalkmörtel haben. Nicht korrosionsgeschützte Stahlteile dürfen nur mit reinem Zementmörtel eingesetzt oder umhüllt werden.

Mauersteinversetzungsgeräte ("Deckenkräne") dürfen nur nach Zustimmung der Bauleitung eingesetzt werden, es sei denn, die Decken haben ihre projektierte Tragfähigkeit erreicht und die zulässigen Einzellasten werden durch das Gerät nicht überschritten.
Horizontale Mauerwerksdichtungen sind unabhängig von der Planung dann in ihrer Höhenlage zu verändern, wenn sich bei der Bauausführung eine Änderung der Höhe des Geländes, z.B. durch Anschüttung, Wegebau, erkennen lässt, die von der Planung abweicht. Der Auftragnehmer hat in diesem Fall vor Ausführung die Bauleitung zu verständigen.  Abtreppungen in horizontalen Mauerwerksdichtungen - auch im Bereich zweischaliger Wände - sind nur über ausgerundete Mörtelkehlen und -kanten zu führen.

Für Kabel- oder ähnliche Abschottungen in Mauer- und Deckenöffnungen mit Brandschutzforderungen sind spezielle quellfähige Brandschutzmörtel zu verwenden. Die Eignung ist nachzuweisen. Das gilt entsprechend für Dichtungsmassen in Randbereichen und für Ringspalten sowie für Leerschotte und Nachinstallationselemente (Keile o.ä.)  Rücklagemauerwerk für Dichtungen gegen drückendes Wasser, welches wieder abzubrechen ist, darf nur mit Mörtel der Gruppe MG I gemauert werden. Wird auf der wasserabgewandten Seite der vertikalen Dichtung konstruktives Mauerwerk erstellt, so ist zwischen Dichtung und Mauerwerk ein 5 cm breiter Zwischenraum zu belassen, der beim Aufmauern schichtweise mit Mörtel der Gruppe MG III zu verfüllen und vorsichtig zu verdichten ist.  Vor dem Einmauern von Badewannen und Duschwannen ist das Vorhandensein des Potentialausgleichs bzw. der Erdung zu überprüfen.  Installationsschächte dürfen erst nach Freigabe durch die Bauleitung geschlossen werden.  Bei Frost, auch unter Beachtung von Abschnitt 9.4 DIN 1053-1, darf nur mit ausdrücklicher Zustimmung des Auftraggebers gemauert werden

Stürze
Sind Ziegelflachstürze ausgeschrieben, dürfen alternativ Stahlbetonstürze mit Ziegel-U-Schalen als verlorene Schalung eingebaut werden.  Vor Einbringen von Ortbeton sind Ziegelschalen abzusteifen und vorzunässen.  Fertigstürze sind so abzusteifen, dass sie beim Betonieren von Decken u.ä. nicht aus ihrer Lage gedrückt werden können oder unzulässigen Belastungen vorübergehend ausgesetzt sind.  Fertigstürze müssen mindestens 11,5 cm Auflager auf jeder Seite haben. Die Auflager sind mit Mörtel herzustellen.  Bei nachträglich einzubauenden Sturzträgern sind die Auflager nicht zu stemmen, sondern zur Erhaltung der Altbausubstanz zu sägen oder zu fräsen.

Angaben zur Abrechnung
Bei Durchbrüchen oder Schneidarbeiten in Mauerwerk, Beton oder Stahlbeton, die nach dem Längenmaß abgerechnet werden, ist die gemäß Zeichnung oder Angabe auszuschneidende Länge für die Abrechnung maßgebend. Technologische Zwischenschnitte werden nicht gesondert abgerechnet.  Die Abrechnung von Schüttgütern, z.B. losen Schüttungen, nach dem Raummaß erfolgt nach dem Volumen der Schüttgüter am Einbauort. Wenn die Ermittlung der Menge am Einbauort nicht möglich ist, erfolgt die Abrechnung nach dem nachgewiesenen Aufmaß in den Transportmitteln, z.B. durch den Nachweis der verbrauchten Säcke und dem darauf angegebenen Volumen des Inhalts  Wenn Mauerwerk nach dem Raummaß ausgeschrieben ist, gelten für die Abrechnung die entsprechenden Regeln der ATV DIN 18330, Ausgabe Januar 2005.

Im Zusammenhang mit einer durchlaufenden Wand gemauerte Stützen oder Pfeiler, wie z.B. zwischen zwei dicht nebeneinander liegenden Fenstern, werden übermessen und über die Wandposition abgerechnet. Die Regeln zum Abzug von Öffnungen nach VOB sind zu beachten. Mauerwerksstützen werden nur vollkommen freistehend (nicht in Flucht einer Wand) gesondert vergütet (bei diesem Projekt nicht geplant).

Alle Eckausbildungen und Stöße innerhalb der Mauerwerkswände sind in die Wandpositionen einzurechnen und werden nicht gesondert vergütet.

*Hinweis: Hinweis: unverputztes Mauerwerk*
Alle Wände aus Mauerwerk verbleiben MW-sichtig, es ist kein Verputzen vorgesehen.

Entsprechend ist eine Verlegung im Nut-Feder-System und eine Fugenbreite <5mm sicherzustellen, um den konstruktiven Brandschutz zu gewährleisten.

**03.02.1 KS-Quadro SDK20 RDK2,0 WD17,5**
Nichttragendes Mauerwerk aus Kalksandstein
KS-Quadro SDK20 RDK2,0 WD17,5cm
ohne Stoßfugenvermörtelung,
Kalksandstein nach allgemeiner bauaufsichtlicher Zulassung, KS-Quadro Vollsteine
Festigkeitsklasse mind. 20,
Rohdichteklasse mind. 2,0
Mauerwerksdicke 17,5 cm,
Dünnbettmörtel
einschl. Kimm- und Ausgleichsteinen
Menge: 61,000 m²

**03.02.2 Türöffnung in Mauerwerk 17,5cm**
Herstellen von Öffnungen beim Aufmauern, als Türöffnung,
Breite Nennmaß Wandöffnung '1385' mm,
Höhe Nennmaß Wandöffnung '2135' mm, im Mauerwerk, in
Innenwänden, Wanddicke 17,5 cm.
Menge: 3,000 St

**03.02.3 KS-Flachsturz tragend 17,5cm**
Öffnung überdecken mit Kalksandsteinflachsturz nach bauaufsichtlicher Zulassung/Typenstatik, tragend gemäß Statik, Einbau in Innenwand, Sturzhöhe 12,3 cm, Wanddicke 17,5 cm, größte Rohbaubreite der Öffnung 135,5 cm.
Menge: 3,000 St

**03.02.4 Aussparung in MW herstellen, bis 500 cm2**
*** Bezugsbeschreibung
Aussparung in Mauerwerk
im Zuge des Aufmauerns herstellen
eckige Formen und Zuschnitte.
Einzelgröße : bis 500 cm2
Tiefe : 11,5 - 24,0 cm
Menge: 6,000 St

**03.02.5 Aussparung in MW herstellen, 500-2.500cm2**
*** wie Position 03.02.4
500-2.500cm2
Menge: 6,000 St

**03.02.6 Aussparung in MW schließen, 500 cm2**
*** Bezugsbeschreibung
Aussparungen und -durchbrüche
beimauern und mit Mörtel
nachträglich schließen sowie Angleichen
der Oberfläche an angrenzende Bauteile,
inkl. Anarbeiten an Leibungen,
Durchführungen und Einbauteile.
Einzelgröße : bis 500 cm2
Dicke : 11,5 - 24,0 cm
Dieser Leistung kommt erst nach Fertigstellung der Haustechnischen Rohinstallation und damit unabhängig von der restlichen Rohbauarbeiten zur Ausführung. Es ist davon auszugehen, dass diese Leistung an mehreren Terminen ausgeführt werden muss, entsprechend dem Arbeitsfortschritt der Ausbaugewerke. Entsprechender Aufwand ist einzukalkulieren.
Menge: 6,000 St

**03.02.7 Aussparung in MW schließen, 500-2.500cm2**
*** wie Position 03.02.6
500-2.500cm2
Menge: 6,000 St

**03.02.8 Rücksprung in MW herstellen, 67/90/9 cm**
Rücksprung in Mauerwerk
im Zuge des Aufmauerns herstellen
eckige Formen und Zuschnitte.
Abmessung: 7/90/9 cm
Tiefe: 11,5 - 24,0 cm
Menge: 1,000 St

**03.02.9 Rücksprung in MW herstellen, 40/270/10 cm**
Rücksprung in Mauerwerk
im Zuge des Aufmauerns herstellen
eckige Formen und Zuschnitte.
Abmessung: 40/270/10 cm
Tiefe: 11,5 - 24,0 cm
Menge: 1,000 St

**03.02.10 Rücksprung in MW herstellen, 30/270/15 cm**
Rücksprung in Mauerwerk
im Zuge des Aufmauerns herstellen
eckige Formen und Zuschnitte.
Abmessung: 30/270/15 cm
Tiefe: 11,5 - 24,0 cm
Menge: 1,000 St

**03.02.11 Kernbohrung KS 100-150mm**
STLB-Bau 2024-04 084
Kernbohrung, Untergrundfläche senkrecht, aus Mauerwerk aus Kalksandstein, Bohrdurchmesser über 100 bis 150 mm, Bohrtiefe über 20 bis 25 cm, Wichte des Abbruchstoffes DIN EN 1991-1-1 15 kN/m3, Arbeitshöhe bis 3,5 m über der Standfläche des hierfür erforderlichen Gerüstes, von Hand/mit handgeführten Kleingeräten, Ausführung innerhalb des Bauwerks,
aufgenommene Stoffe sammeln, ohne Zerkleinerung, auf LKW des AN laden,
Abfall ist nicht gefährlich, nicht schadstoffbelastet, Zuordnung LAGA Z 0 (uneingeschränkter Einbau),
die Entsorgung wird gesondert vergütet.
Menge: 3,000 St

**03.02.12 Kernbohrung KS 150-200mm**
STLB-Bau 2024-04 084
Kernbohrung, Untergrundfläche senkrecht, aus Mauerwerk aus Kalksandstein, Bohrdurchmesser über 150 bis 200 mm, Bohrtiefe über 20 bis 25 cm, Wichte des Abbruchstoffes DIN EN 1991-1-1 15 kN/m3, Arbeitshöhe bis 3,5 m über der Standfläche des hierfür erforderlichen Gerüstes, von Hand/mit handgeführten Kleingeräten, Ausführung innerhalb des Bauwerks,
aufgenommene Stoffe sammeln, ohne Zerkleinerung, auf LKW des AN laden,
Abfall ist nicht gefährlich, nicht schadstoffbelastet, Zuordnung LAGA Z 0 (uneingeschränkter Einbau),
die Entsorgung wird gesondert vergütet.
Menge: 3,000 St

**03.02.13 Mauerwerksanschluss, nicht-tragende Wand**
Anschluss von nichttragender Mauerwerkswand an Decke, bestehend aus:
- Deckenfuge dicht und lagesicher mit Mineralwolle verfüllen, Fugenhöhe ca. 20mm, Dicke Mauerwerk 11,5 - 17,5cm
- Kippsicherung mit beidseitigem Stahlwinkel L50/50mm, grundiert, in Decke verdübelt (Abrechnung nach Länge Wand (=2x Winkel)
Menge: 25,000 m

**03.02.14 Maueranschluss-Schienen, Anker, 25/15-28/15**
Maueranschlussschienen aus Formstahl,
verzinkt, zur kraftschlüssigen
Verbindung von Querwänden an
StB-Wände in Schalung der Betonwand
eingelegt und befestigt einschl. aller
Verbindungsmittel und Anker.
Profilgröße : 25/15 oder 28/15
Hinweis: Verbindungen innerhalb des Mauerwerks werden nicht vergütet und sind einzurechnen
Menge: 36,000 m

**03.02.15 Abdichtung in/unter Wand, G200DD, d=11,5-24cm**
Abdichtung in Mauerwerkswänden gegen
aufsteigende Feuchtigkeit mit
Bitumenbahnen, einlagig, lose auf der Rohdecke
verlegt, mit mind. 15 cm Verbreiterung beidseitig.
für späteren Anschluss an Bodenplattenabdichtung
Abdichtungstyp : MSB
Abdichtung : G 200 DD
Wanddicke : 11,5 - 24 cm
Menge: 54,000 m

#### Abschnitt 03.03 TGA im Rohbau

##### Bereich 03.03.03 Leerrohre/Einlegearbeiten ELT

*Hinweis: Hinweis Leerrohre im Ortbeton*
Die Leerrohre sind in den Betoneinbaudosen einzuführen. Das zweite Ende wird je oberhalb der Abhangdecke aus der Betonwand herausgeführt.
Dort wo keine Abhangdecke verbaut wird, wird das Leerrohr parallel mit der Decke unmittelbar unter der Rohdecke herausgeführt.

**03.03.03.1 Elektroinstallationsrohr PE-HD AD 25mm Beton**
Elektroinstallationsrohr DIN EN 61386 (VDE 0605), Maße DIN EN 60423, aus PE-HD, Außendurchmesser 25 mm, Druckfestigkeit Klasse 3 - mittel (750 N) DIN EN 61386-1 (VDE 0605-1), Klasse Schlagbeanspruchung 3 - mittel DIN EN 61386- 1 (VDE 0605-1), max. Gebrauchstemperatur Klasse 1 (60 Grad C) DIN EN 61386-1 (VDE 0605-1), Verlegung in Beton.
Menge: 300,000 m

**03.03.03.2 Betonbau, B¹ Großrohr-Dose, 2-teilig, Auslassöffnung Ø 60mm, Tiefe 106 mm, mit Leuchtenhaken-Aufnahme**
Betonbau, B¹ Großrohr-Geräte-Verbindungsdose ǀ 2-teilig, Einbauöffnung Ø 60 mm ǀ Tiefe 106 mm, mit FlügelAufnahme
Großrohr-Geräte-Verbindungsdose für Betonbauinstallation, Ortbeton, Befestigung auf Schalung
Betonbaudose, Ausführung als Betonbau-Großrohr-GeräteVerbindungsdose nach DIN EN 60670/VDE 0606 und DIN 49073, aus Kunststoff, für Installationen zur Gegenschalung ohne zusätzliche Abstützung, Befestigung an der Bewehrung mit Systemflügelset, mit integrierter Stützelementaufnahme Ø 20 mm
Installationsöffnung Ø 60 mm, Länge 94 mm, Breite 75 mm, Tiefe 106 mm, integrierte Rohrrückhaltung, Frontteil ausschlagbar mit Signalborste, verdrehungssicher aneinanderreihbar im Kombinationsabstand 71 mm, mit ausbrechbaren Trennstegen für die Installation vorverdrahteter Gerätekombinationen, vollisolierter Leitungsübergang, mit 4 Schraubdomen und 2 Spreizkrallenfeldern, ohne Geräteschrauben
Kombinationseinführungen mit Ausbrechöffnungen für Elektroinstallationsrohre (3 x M32/40) und Einführungsmarkierungen für Kabel und Leitungen (3  Markierungen bis Ø 16 mm), Schutzart IP 30 nach DIN EN 60529, flammwidrig nach DIN EN 60695 bis 650° C, halogenfrei nach DIN VDE 0604-2-100, für Betonbauinstallation Ortbeton
Menge: 200,000 St

### Titel 04 Stundenarbeiten

**04.1 Bauleiter/-in Stundenlohnarbeiten**
Stundenlohnarbeiten durch Baustellenleiter/ - in, der Verrechnungssatz für die jeweilige Arbeitskraft umfasst sämtliche Aufwendungen wie Lohn- und Gehaltskosten, Lohn- und Gehaltsnebenkosten, Zuschläge, lohngebundene und lohnabhängige Kosten, sonstige Sozialkosten, Gemeinkosten, Wagnis und Gewinn.
Menge: 10,000 h

**04.2 Polier/-in Stundenlohnarbeiten**
Stundenlohnarbeiten durch Polier /- in,der Verrechnungssatz für die jeweilige Arbeitskraf tumfasst sämtliche Aufwendungen wie Lohn- und Gehaltskosten, Lohn- und Gehaltsnebenkosten, Zuschläge, lohngebundene und lohnabhängige Kosten, sonstige Sozialkosten, Gemeinkosten, Wagnis und Gewinn.
Menge: 20,000 h

**04.3 Baufacharbeiter/-in Stundenlohnarbeiten**
Stundenlohnarbeiten durch Baufacharbeiter /- in auf Anordnung des AG ausführen, der Verrechnungssatz für die jeweilige Arbeitskraft umfasst sämtliche Aufwendungen wie Lohn- und Gehaltskosten, Lohn- und Gehaltsnebenkosten, Zuschläge, lohngebundene und lohnabhängige Kosten, sonstige Sozialkosten, Gemeinkosten, Wagnis und Gewinn.
Menge: 30,000 h

**04.4 Bauhelfer/-in Stundenlohnarbeiten**
Stundenlohnarbeiten durch Bauhelfer /-in auf Anordnung des AG ausführen, der Verrechnungssatz für die jeweilige Arbeitskraft umfasst sämtliche Aufwendungen wie Lohn- und Gehaltskosten, Lohn- und Gehaltsnebenkosten, Zuschläge, lohngebundene und lohnabhängige Kosten, sonstige Sozialkosten, Gemeinkosten, Wagnis und Gewinn.
Menge: 30,000 h
